# E23354 Köstlinschule Tübingen
Angebotsaufforderung (GAEB DA XML 3.1, DA83)
Währung: EUR
Erstellt mit: G&W CALIFORNIA PRO, CALIFORNIA PRO V15.1.12, 14.10.2026

## 0. Allgemeine Baubeschreibung
0. Allgemeine Baubeschreibung

Allgemeine Objektbeschreibung

Neubau Köstlinschule Tübingen

Das Grundstück mit der FlSt.Nr. 1096 für den Neubau der Köstlinschule liegt an der Wilhelmstraße 63 in 72074 Tübingen. Der Neubau des zukünftigen Ensembles befindet sich zwischen der Frischlinstraße und der stark
frequentierten Wilhelmstraße, an der auch der ÖPNV anbindet. Die schlanke, differenzierte Entwicklung entlang der Grundstücksgrenzen schafft einen großzügigen Schuleingangs- und Pausenhof, für dessen Gestaltung auch
teilweise Baumbestand geschützt und identitätsstiftend integriert werden kann.

Die gemeinsame Eingangssituation für Schul- und Musikschulhaus klärt die Zugangssituation des
Gesamtensembles und verbindet beide Bildungsinstitutionen zu einem Campus.

Der dreigeschossige Neubau der Grundschule mit flach geneigtem Walmdach und einer
Teilunterkellerung nimmt eine Gymnastikhalle, 8 Klassenzimmer, mit Gruppenräumen, inkl. den
Nebenräumen auf. Im Erdgeschoss finden sich die schulöffentlichen Räume wie Foyer, Mensa mit
Küchenbereich und pädagogischer Küche, sowie der Verwaltungsbereich, ergänzt durch einen zentralen Sanitärbereich. Ebenso der separate Zugang im Anschluss an das Treppenhaus für die schulfremde
Nutzung der Gymnastikhalle im UG durch Vereine. In den beiden Obergeschossen verteilen sich die
Klassen- und Gruppenräume.

Das vorliegende Bodengutachten weist aufgrund des vorgefundenen Baugrundes die Notwendigkeit der Ausführung einer Pfahlgründung - auch für den nichtunterkellerten Bereich des Erdgeschosses - aus.
Außerdem wird der Grundwasserhorizont mit einem Bemessungswasserstand von 324,20 m ü. NHN = - 1,37 OK FFB EG erreicht. Die STB-Konstruktion des Untergeschosses mit Bodenplatte und Außenwände in WU-Beton ist als „Weiße Wanne“ mit der Anforderung WU geplant. Auch eine  Frischbetonverbundfolie soll zur Ausführung kommen.

Aufgrund der beengten Grundstücksverhältnisse wird nach Westen und nach Süden ein Verbau mit
Rückverankerungen notwendig.
Im Norden kommt es auch zu einem teilhohen Verbau ohne Rückverwankerung.

Die tragenden Innenwände des Untergeschosses sowie die UG-Decke und die Balkonplatten im OGI+II werden als STB-Wände ausgeführt. Das Erdgeschoss wird aufgrund Anforderungen der
Versammlungsstätte im Foyer und Mensabereich aus Stahlbetonwänden und Stützen errichtet.

Die tragenden Wände in den Obergeschossen werden als Holzständerwände gefertigt. Für die tragenden Außenwände sind elementierte Holzständerwände mit einer hinterlüfteten Bekleidung vorgesehen. Die
Decke über 1.OG wird als Massivholzdecke - die flachgeneigte Dachdecke über dem 2.OG als
klassisches Sparrendach – ausgeführt.

Die Dachdeckung des flachgeneigten Daches wird als Stehfalzdeckung. In die Dachflächen werden
PV-Elemente integriert. Der zentrale Lüftungstechnikraum im UG aus WU-Konstruktion erhält einen
vorgelagerten Einbringschacht, der den Austausch der Komponenten im Rahmen von Wartungs- bzw.
Instandsetzungsarbeiten gewährleistet.

Gemäß der Energierichtlinie der Stadt Tübingen ist das Gebäude gemäß den Anforderungen des
Passivhaus-Standards geplant; allerdings ohne nachfolgende Zertifizierung.
Die Energieerzeugung erfolgt über den Anschluss an das örtliche Fernwärmenetz. Die Räume werden über eine zentrale mechanische Lüftungsanlage mit Wärmerückgewinnung be- und entlüftet.

Während der Baumaßnahme erfolgt der Baustellenzufahrt zum Grundstück über die Wilhelmstraße. Eine Spur der Wilhelmstraße soll für die Baumaßnahme gesperrt werden. Ein Verkehrsplan für die Sperrung der Spur liegt vor. Die örtlichen Verkehrsverhältnisse sind zu beachten. Parkplätze an der Straße sind nicht vorhanden. Der zu errichtender Bauzaun umschließt die Baustelle des Neubaus.

Das Grundstück mit der Parallelbaustelle der Musikschule bietet eine beengte Baustelleneinrichtung und Lagermöglichkeiten. Es wird vorgesehen, den Bauzaun in Phasen zu errichten, um die Zugänglichkeit der Musikschulbaustelle zu gewährleisten. Wenn die Baustelle der Köstlinschule startet mit Durchführung der Aushubarbeiten, Verbau- und Wasserhaltungsmaßnahmen, soll der Bauzaun Phase 1 nur im Bereich des UG-Aushubs platziert werden.
Währenddessen erfolgen die Dach-. Fenster- und Fassadenarbeiten an der Musikschule. In Phase 2 soll der Bauzaun teilweise im Hofbereich umgesetzt werden und ausgeweitet werden auf den nicht
unterkellerten Bereich der
Köstlinschule, während Fassadenarbeiten und die Dachdeckungsarbeiten der Musikschule erfolgen.
Insbesondere muss darauf geachtet werden, das die Fluchtwege und der Fassadenbereich des Anbaus der Musikschule freigehalten werden.
In Phase zwei finden die Pfahlgründungsarbeiten, sowie die WU-Stahlbetonarbeiten an der Köstlinschule statt. Nach Abschluss der WU-Stahlbetonarbeiten im UG werden die Bohrpfähle im EG freigelegt. Sofern die Fassaden- und Dachdeckungsarbeiten der Musikschule abgeschlossen sind, wird der Bauzaun
ausgeweitet. Die Zugänge und die Fluchtwege der Musikschule müssen auch während der
Baumaßnahme freigehalten werden.

OK FFB UG :  -3.40 = 322.17 m ü. NHN
OK RFB UG :  -3.58 = 321.99 m ü. NHN

OK FFB EG / EFH :  0.00 = 325.57 m ü. NHN
OK RFB EG :  - 0.18 = 325.39 m ü. NHN

OK FFB OG I :  +3.64 = 329.21 m ü. NHN
OK RFB OG I :  +3.46 = 329.03 m ü. NHN

OK FFB OG II :  +7.26 = 332,83 m ü. NHN
OK RFB OG II :  +7.04 = 332,61 m ü. NHN

OK First :  +12.00 = 337.57 m ü. NHN
OK Traufe :  +11.10 = 336.67 m ü. NHN

## 1. Abwasser-, Sanitärtechnische-, Gasanlagen KG 410
1. Abwasser-, Sanitärtechnische-, Gasanlagen KG 410

1. Abwasseranlagen KG 411

Berechnungsgrundlagen
Die Verlegung und Bemessung der Grundstücksentwässerung erfolgt nach
DIN EN 12056 und DIN 1986 - 100 sowie nach den Vorschriften der örtlichen Behörden.

Entwässerung
Die Entwässerung des Gebäudes findet im Trennsystem statt.
Für die Dachentwässerung ist eine Freispiegel-Entwässerung vorgesehen, die Notentwässerung wird
direkt auf das Grundstück abgeleitet. Die Kosten der Notentwässerung und Dachentwässerung bis
Grundleitung sind in den Kosten des Bauwerks, KGR 300, enthalten. Die Dachentwässerung wird in die Kanalisation eingeleitet.

Schmutzwasserabläufe und Sanitärgegenstände unterhalb der Rückstauebene werden über
Doppelpumpen-Hebeanlagen entwässert.

Die Regenüberlaufleitung wird an die SW-Leitung im Übergabeschacht angeschlossen und in den
Mischwasserkanal eingeleitet. Das Mischwasser wird mit natürlichem Gefälle zu einem neuen Anschluss an die öffentliche Kanalisation abgeleitet.

Da in dem Gebäude eine Küche mit fetthaltigem Wasser geplant ist, ist ein Fettabscheider vorgesehen.
Die Schmutzwasserentlüftungsleitungen werden über Dach geführt und mit einer Schwitzwasserisolierung versehen.

An den Fußpunkten der Fallleitungen werden Reinigungsöffnungen eingebaut.
Gemäß der aktuellen Berechnung ist der Schmutzwasserabfluss  Qtot = 10,58 l/s und der
Regenwasserabfluss ist Qrw = 34,56 l/s.  rch die Architekten mit Unterstützung durch die Gebäudetechnikplaner.
Die Planung der Gebäudedrainage erfolgt du
Rohrleitungen mit Zubehör
Die Entwässerung erfolgt über hochschallgedämmt aus PP-MX. Entwässerungsanschlüsse von
Lüftungsgeräten und Einrichtungsgegenständen, usw. werden mit PE- oder HT-Rohren hergestellt. Schwitzwassergefährdete Leitungen werden gedämmt.

2. Sanitärtechnische Anlagen KG 412

Berechnungsgrundlagen
Verlegung und Bemessung der Versorgungsleitungen nach DIN 1988 sowie nach den Vorschriften der Trinkwasserverordnung, DVGW-Richtlinien und der örtlichen Behörden.
Einrichtungsgegenstände
Sanitäre Einrichtungsgegenstände werden entsprechend den Planunterlagen vorgesehen:
- Waschtische in WC-Vorräumen nur Kaltwasser, kein Warmwasser
- Waschtische im Dusch-/Umkleidebereich mit dezentraler Warmwasserversorgung
- wandhängende WC-Körper mit Wandeinbauspülkästen mit einer Spülmenge von max. 4,5 Liter
- Behinderten-WCs mit rollstuhlgerechter Zusatzausstattung
- Urinale mit Spüleinrichtung
- Putzräume mit Ausgussbecken, Waschmaschine und Trockner
- Anschluss für die Kücheneinrichtung
- bodenebene Duschen mit Bodenablauf und Fliesen, fest installierte Brauseköpfe mit
  thermostatischer Mischbatterie und Selbstschlussarmatur
- Seifenspender, Papierhandtuchspender sind in unserer Kostenberechnung nicht enthalten!

Trinkkaltwasserversorgung
Der Anschluss an die Wasserversorgung erfolgt über einen neu zu erstellenden Hauswasseranschluss an die Versorgungsleitung von der Straße mit der Grundstücksnummer 100/3 (Gehweg). Hauptabsperrung und Hauptwasserzähler befinden sich im UG im Hausanschlussraum. Hier wird ein Trinkwasserverteiler aufgebaut von dem aus das Trinkwasser im Gebäude verteilt wird. Hierzu werden am neuen
Trinkwasserverteiler folgende Abgänge vorgesehen:
- Küche, Dusche und WC- Räume
- Technikzentrale

Nach den allgemein anerkannten Regeln der Technik ist für Trinkkaltwasser eine Stagnation im
Rohrleitungsnetz zu vermeiden. Dazu werden Stichleitungen vermieden und Leitungen entweder
durchgeschleift oder Verbraucher oder Verbrauchergruppen mittels Strömungsverteiler nach dem
Venturi-Prinzip über sekundäre Ringleitungen im Durchschleifprinzip versorgt.
Am Ende horizontaler Versorgungsleitungen kommen automatische Spüleinrichtungen (Motorgesteuerte Ventile mit Zeitprogramm und ggfs. Temperaturüberwachung) zum Einsatz.
Der ermittelte beträgt Spitzenvolumenstrom ca. 2,34 l/s.
Der ermittelte beträgt Summendurchfluss ca. 15,73 l/s.

Verbrauchserfassung
Das Gebäude erhält einen Gesamt-Trinkkaltwasserzähler. An den Trinkwasserverteiler werden getrennte Trinkwasserabgänge mit Zählerpassstücken eingerichtet.

Rohre und Zubehör
Vorgesehen ist für Verteilleitungen Edelstahlrohr, die Verbindungen erfolgen mit Pressfittings.
Anschlussleitungen an Einrichtungsgegenständen und Leitungen innerhalb von Sanitärvorwänden
erfolgen ebenfalls mit Edelstahlrohr mit Pressverbindungen.

Wasseraufbereitung
Das Trinkkaltwasser hat gem. Auskunft der Stadtwerke Tübingen eine Gesamthärte von ca. 13,7° dH und wird somit ohne weitere Aufbereitung verwendet.

Warmwasserversorgung
Küche, Putzmittelräume und barrierefreie WCs erhalten elektrische Durchlauferhitzer mit 11/13,5 kW und die Duschen mit 27 kW. Die Waschbecken von Toilettenvorräumen erhalten nur einen
Kaltwasseranschluss.

## 2. Zusätzlich technische Vertragsbedingungen - ZTV Allgemein
2. Zusätzlich technische Vertragsbedingungen - ZTV Allgemein

Nachfolgende ZTV Allgemein gelten für alle Gewerke, soweit diese in den jeweiligen Leistungsbereich
eingreifen.

2. Baustelleneinrichtung

2.1 Baustelleneinrichtung
Sofern nachfolgend nicht anderslautend beschrieben, wird die Baustelleneinrichtung nicht separat
vergütet.
Der AN hat die erf. Baustelleinrichtung in die Einheitspreise einzukalkulieren.

2.2 Erscheinungsbild
Der AG legt großen Wert auf ein sauberes und geordnetes Erscheinungsbild der Baustelle und der
Baustelleneinrichtung.

Alle großflächigen oder -formatigen Bestandteile der Baustelleneinrichtung des AN sind in sauberem,
ordentlichem, neuwertigem Zustand an der Baustelle aufzubauen.

2.3 Flächen der Baustelleneinrichtung
Abweichend zu VOB/B § 4 Absatz 4 stellt der AG dem AN nur soweit ausdrücklich benannt und zugesagt Baustelleneinrichtungsfläche zur Verfügung. Vorhandene und verbleibende Bauteile und Anlagen, wie
etwa Nachbarbebauungen, sind betriebsfähig zu erhalten.
Der AG behält sich vor, die Nutzungsgenehmigung für den AN für die zur Baustelleneinrichtung zur
Verfügung gestellten Flächen zu widerrufen, wenn dies aus Gründen des Bauablaufs erforderlich wird.

2.4 Zusätzlicher Flächenbedarf für die Baustelleneinrichtung
Der AN überprüft vor Angebotsabgabe, ob er für die Durchführung der an ihn beauftragten Leistungen
zusätzlich zu den vom AG etwaig zur Verfügung gestellten Flächen weitere Baustelleneinrichtungsflächen für Verkehr, Zuwegung, Logistik, Lagerung oder Personalunterkünfte benötigt.

Werden private Flächen wie Nachbarland und/oder öffentliche Flächen wie Straßen und Wege zusätzlich als Einrichtungsfläche vom AN benötigt, so trägt der AN sämtliche erforderlichen Beantragungen,
Abstimmungen, Gebühren und sonstigen Kosten sowie die anfallenden Nutzungsgebühren.

2.5 Wiederherstellung Baustelleneinrichtungsfläche
Der AN hat nach Beräumung die Baustelleneinrichtungsfläche, diese wieder in den vorgefundenen
Zustand zu versetzen.

Vom AN benötigte Leitungen und Fundamente des AN sind zu wieder entfernen.

2.6 Transport, Zwischenlagerung
Transporte zur und innerhalb der Baustelle, Entfernung b. 100 m, Zwischenlagerung, incl. sämtl. erf.
Hebezeuge, sind Sache des AN und werden nicht gesondert vergütet.

2.7 Anschlüsse für die Baustelleneinrichtung

2.7.1 Nebenkosten Bauwasser, Baustrom
Die anfallenden Verbrauchskosten für Bauwasser und Baustrom werden vom Bauherr direkt
übernommen, ohne Umlage.

Der AG stellt dem AN die Anschlüsse für Bauwasser und Baustrom kostenlos zur Verfügung.

2.8 Baustellenbeleuchtung
Der AN stellt eine ausreichende Arbeitsplatzbeleuchtung für seine Mitarbeiter in allen Arbeitsbereichen im Rahmen seiner Leistungen zur Baustelleneinrichtung für sein Gewerk zur Verfügung.

2.9 Sanitäreinrichtungen
Toiletten werden durch den AN Rohbau bereitgestellt, vorgehalten und regelmäßig gereinigt.

2.10 Verantwortliche Person des AN
Der Auftragnehmer hat bei der Angebotsabgabe (Auftragsvergabe) eine für die Leitung der Ausführung verantwortliche, deutsch sprechende, qualifizierte Person zu benennen, die zur Entgegennahme von
Weisungen im Sinne der VOB/B §4 (1) berechtigt ist und während der Arbeitszeit ständig auf der
Baustelle anwesend oder anders erreichbar sein muss.

Der Auftraggeber kann einen Austausch verlangen.
Ein Wechsel der verantwortlichen Person durch den Auftragnehmer ist dem Auftraggeber unverzüglich schriftlich mitzuteilen.

2.11 Koordinationsgespräche
Die verantwortliche Person (siehe Ziffer 3.10) hat der Auftragnehmer zu regelmäßigen
Koordinationsgesprächen zu entsenden, die im wöchentlichen Turnus an einem vom Auftraggeber
festgesetzten Termin auf der Baustelle stattfinden.
Eine besondere Vergütung hierfür erfolgt nicht.

Vom Auftraggeber oder dessen Vertreter werden über sämtliche Besprechungen Protokolle aufgestellt und nur diese haben Gültigkeit.

Eventuelle Einwendungen müssen vom Auftragnehmer innerhalb einer Woche nach Erhalt des Protokolls erfolgen.

Es gilt das Datum der E-Mail oder des Poststempels. Nach Ablauf der Frist gilt das Protokoll als
anerkannt.

2.11.1 Koordination, Abstimmung auf der Baustelle
Der AN hat sich mit Firmen, die zeitgleich auf der Baustelle sind, derart abzustimmen, dass ein
reibungsloses und lückenloses Ineinandergreifen der Gewerke gewährleistet ist.

2.12 Vermessungsarbeiten
Vom Vermessungsingenieur des AG wird pro Geschoss ein Meterriss übergeben.

Sämtlich erf. vermessungstechnische Arbeiten, die der AN der nachf. beschr. Leistungen für die
Ausführung seiner Leistungen benötigt, hat er selbst auszuführen und werden nicht gesondert vergütet.

2.13 Sicherungs- und Schutzmaßnahmen
Vom Auftragnehmer ist ein Sicherheitsbeauftragter zu stellen und namentlich zu benennen,
der für die Einhaltung der Sicherheitsvorschriften auf der Baustelle verantwortlich ist.

3.13.1 Bauzwischen- und Montagezustände
Alle für den AN zum Angebotsabgabezeitpunkt erkennbaren Leistungen für Provisorien,
Bauzwischenzustände und Montagezustände, die er zur Erbringung seiner Leistungen benötigt, sind
Bestandteil der Leistungen des AN.

Hierzu zählen neben Hilfsmitteln und -gerüsten auch Verstärkungen und Dimensionierungen von
Bauteilen für Belastungen während des Transports oder der Montage.

2.14 Lärm - Emissionswerte
Alle Geräte und Maschinen, die zur Herstellung der nachf. beschriebenen Arbeiten erforderlich sind,
müssen mind. die zul. Lärm-Emmissionsrichtwerte gemäß der Geräte - u.
Maschinenlärmschutzverordnung (32. BlmSchV) einhalten.
Geräte und Maschinen müssen dem Stand der Technik entsprechen.

2.15 Arbeitszeiten
Nachf. beschriebene Arbeiten dürfen nur zu den gesetzlich vorgeschrieben Tages - u. Nachtzeiten
ausgeführt werden.

Diese sind vom AN im Vorfeld mit den örtl. Behörden abzustimmen.

3. Allgemeine Hinweise

Für nachfolgend beschriebene Leistungen gelten die Verarbeitungsvorgaben und Einbauanweisungen der Hersteller für die eingesetzten Baustoffe, -Elemente und -Produkte, die Publikationen der im jeweiligen Fachbereich allgemein anerkannten Verbände und der sonstigen Herausgeber von Richtlinien,
Merkblätter,
Empfehlungen etc. in der zum Zeitpunkt der Ausführung gültigen Fassung als vereinbart.

Alle für ein Bauteil oder Bauelement erforderlichen Bestandteile sind aus dem System eines
Materialherstellers zu beziehen und als durchgängige Produktlinien anzubieten.

4. Aufmaß

4.1
Der AN erstellt prinzipiell örtliche Aufmaße als Grundlage seiner Planungen, Bestellungen, Fertigungen und Montagen.

4.2
Sämtliche Maße sind vom Auftragnehmer verantwortlich zu prüfen.

Alle Maße sind am Bau vor Ausführung der Arbeiten nachzumessen.

Maßdifferenzen zwischen Ausführungszeichnungen und baulichen Gegebenheiten sind unverzüglich der
örtlichen Bauleitung mitzuteilen und mit Ihr inhaltlich abzustimmen.

Eine besondere Vergütung erfolgt nicht. Diese Leistung ist in die Einheitspreise einzukalkulieren.

5. Prüfungen, Abnahmen

5.1
Der Auftraggeber verlangt nach VOB/B§ 12 Nr. 4. (1) Satz 1 eine förmliche Abnahme für alle Leistungen.

Der AN ist für die Rechtzeitigkeit der Veranlassung der Abnahmen, Prüfungen verantwortlich.

6. Muster, Probeflächen

Im Zuge der Werkstatt- und Montageplanung stimmt der AN eigenverantwortlich mit dem AG ab, ob und in
welchem Umfang Musterbauteile herzustellen sind.
Grundsätzlich gilt, dass das eingebaute Material dem freigegebenen Muster entsprechen muss.

7. Koordination und Überwachung der Arbeitssicherheit

Auf der Grundlage der Baustellenverordnung wird vom AN ein Sicherheits- und
Gesundheitsschutzkoordinator eingesetzt.

Er überwacht die Einhaltung der Baustellenordnung
sowie der Arbeitsschutz - u. Unfallverhütungsvorschriften und schreitet bei erkennbaren
Gefahrenzuständen ein.
Die Tätigkeit des Koordinators befreit den AN nicht vor der Verantwortlichkeit zur Erfüllung der
Arbeitsschutz - und Unfallverhütungsvorschriften.

8. Baustellenordnung

8.1 Vorbemerkung
Für die nachfolgend ausgeschriebene Baumaßnahme wird nachstehende Baustellenordnung vereinbart.

Diese soll einen störungsfreien Bauablauf ermöglichen und die Sicherheit für Beschäftigte und Anlagen
gewährleisten.

Sie enthält Regeln zur Organisation, Koordination und Überwachung des Baustellenbetriebs und umfasst Maßgaben zur Arbeitssicherheit.

Jeder AN hat sein Personal über den Inhalt der Baustellenordnung zu unterrichten.

Ihre Einhaltung ist ein Teil der Vertragserfüllung.

8.2. Allgemeines
Das Personal des AN hat den Anweisungen des AG Folge zu leisten,
Im nicht gerechtfertigten Weigerungsfall hat der AG das Recht, die erforderlichen Maßnahmen zulasten des AN zu veranlassen.

Der AG wird bei offensichtlicher Missachtung der Unfallverhütungsvorschriften oder bei bestehenden
Unfallgefahren die sofortige Einstellung der Arbeiten veranlassen.
Die Unterbrechung dauert so lange an, bis die Gefahrenquelle beseitigt ist.
Die durch die Unterbrechung entstehenden Kosten und Folgen gehen zu Lasten des verursachenden AN.
Der vereinbarte Fertigstellungstermin bleibt von dieser Maßnahme unberührt.

Der AN verpflichtet sich, seine Arbeit auf dem Baustellengelände erst aufzunehmen, wenn ihm die
Arbeitserlaubnis vom AG erteilt wurde.

Die in Verbindung mit der Arbeitserlaubnis erteilten Auflagen bezüglich der Arbeitssicherheit usw. sind
einzuhalten.

Die Bauleitung des AG ist berechtigt, gegen die Baustellenordnung zuwiderhandelnde Personen nach
einmaliger Abmahnung von der Baustelle zu weisen.

8.3. Verantwortung des AN
Der AN hat das Arbeitsschutzgesetz und die Unfallverhütungsvorschriften in der jeweils neuesten
Fassung einzuhalten.
Das von ihm eingesetzte Personal ist entsprechend der für seinen Arbeitsbereich gültigen
Unfallverhütungsvorschrift zu unterweisen.

Bei Arbeitsunfällen ist, unabhängig von der unternehmensinternen und arbeitsrechtlichen Meldepflicht, grundsätzlich der AG unverzüglich in Kenntnis zu setzen.

8.4. Persönliche Schutzausrüstung
Für alle Arbeiten hat der AN seinem Personal die notwendigen Schutzausrüstungen bereitzustellen.
Er hat dafür zu sorgen, dass seine Mitarbeiter die Schutzausrüstungen nutzen.
Prinzipiell besteht auf der Baustelle Schutzhelm- und Sicherheitsschuhpflicht.

Der AN ist dafür verantwortlich, dass der gesamte Bereich seiner Bau- und Montagestelle auch bei
vorübergehender Abwesenheit des Personals so gesichert ist, dass keine Unfallgefährdungen bestehen.

8.5 Technische Sicherheit von Arbeitsmitteln
Verwendete Arbeitsmittel, wie Gerüste, Bauaufzüge, Arbeitsbühnen, elektrische Anlagen und Geräte,
Krane und dergleichen, haben den geltenden Regeln und Unfallverhütungsvorschriften sowie den
Allgemein Anerkannten Regeln der Technik zu entsprechen.

Vorgeschriebene Sachkundigen - und Sachverständigen - Prüfprotokolle müssen vom AN rechtzeitig
vorgenommen werden, diese sind einschl. aller sonstigen notwendigen Nachweise auf der Baustelle zur Einsicht vorzuhalten.

8.6 Hebezeuge und Montagefahrzeuge
Bei der Benutzung von mobilen Hebezeugen ist der AN für ordnungsgemäße Handhabung und
Schutzvorkehrung verantwortlich.

Das gilt auch für eingesetzte Anschlagmittel.
Es dürfen nur für den beabsichtigten Transport zugelassene und sicherheitstechnisch einwandfreie
Lastaufnahmemittel eingesetzt werden.

8.7 Arbeiten in mehreren Ebenen
Bei Montagearbeiten ist das zeitgleiche Übereinanderarbeiten mehrerer Personen auszuschließen.
Ist dies nicht möglich, so sind alternative Maßnahmen zur Sicherung der Gefahrenbereiche wie
Absperrungen vorzusehen.

8.8 Elektrosicherheit / Baustromversorgung
Elektroarbeiten dürfen nur von fachkundigen Personen ausgeführt werden.

Es ist nur die Verwendung von zugelassenen und gem. UW geprüften elektrischen Betriebsmitteln und
Geräten gestattet.

Ab der Hauptverteilung sind für die Arbeiten des AN erforderliche Unterverteilungen Sache des AN.

8.9 Brand- und Explosionsschutz
Jeder AN hat im Rahmen seines Wirkungsbereiches dafür zu sorgen, dass jegliche Brandgefahr
vermieden wird.
Darüber hinaus hat der AN bei Arbeiten mit Brandgefahr ausreichend Maßnahmen für eine evtl.
Brandbekämpfung zu treffen.
Der AN verpflichtet sich, im Vorfeld und eigenverantwortlich entsprechende Erlaubnisscheine (z. B. bei
Schweißarbeiten) bei dem entsprechenden Gebäudeverantwortlichen einzuholen.
Bei vorhandener Brand- und Explosionsgefahr ist eine Schweißerlaubnis beim AG einzuholen.

Gasflaschen aller Art sind durch geeignete Maßnahmen gegen Umfallen zu sichern. Sie dürfen nicht der Sonne
oder sonstigen Wärmeeinflüssen ausgesetzt werden.
Die Aufstellorte für eine größere Anzahl von Gasflaschen sind mit dem AG im Vorfeld abzustimmen.
Die Lagerung von Flüssiggas unter Erdlage ist grundsätzlich verboten.

8.10 Fernsprechstelle
Ein Fernsprechgerät o.glw. mit Notrufeinrichtung hat bei der örtlichen Fachbauleitung des AN zur
Verfügung zu stehen.

8.11 Umgang mit Gefahrstoffen
Beabsichtigt der AN den Einsatz bzw. Umgang mit Gefahrenstoffen
entsprechend der Gefahrenstoffverordnung bzw. den technischen Regeln für Gefahrenstoffe, so hat der AN vor Aufnahme der Arbeiten:
1. den Nachweis der Sachkunde,
2. eine Anzeige des beabsichtigten Umgangs mit dem Gefahrenstoff,
3. das Vorhandensein einer entsprechenden Betriebsanweisung gem. den Vorschriften der
  Gefahrenverordnung,
4. das Vorhandensein von EU-Sicherheitsdatenblättern
schriftlich zu erbringen.

Andernfalls behält sich der AG vor, die Arbeiten zu unterbinden bzw. auf Kosten des AN an einen Dritten
weiterzuvergeben.

8.12. Schuttentsorgung / Sauberkeit auf der Baustelle

8.12.1
Auf der Baustelle wird die Bauschuttbeseitigung nach dem Verursacherprinzip geregelt (Nebenleistung).

8.12.2
Es wird während der gesamten Bauzeit immer eine saubere, den Unfallverhütungsvorschriften
entsprechende Baustelle verlangt.
Die Baustelle und der Baubereich sind stets in besenreinem Zustand zu halten.

8.12.3
Der Auftragnehmer hat während der gesamten Ausführungszeit mind. wöchentlich
für die Beseitigung und Abfuhr seines anfallenden Bauschuttes und anderer Abfälle zu sorgen und
aufzukommen.

8.12.4
Für das Auffangen und Abtransportieren sind geeignete Container zu stellen.
Die freie Lagerung von Schutt im Gebäude und im Außenbereich ist nicht gestattet.

8.12.5
Die gültigen Ver- und Anordnungen, Abfallgesetze und Hinweise der Umweltbehörden
zur Trennung von Schutt-, Abfall-und Reststoffen sind einzuhalten.

8.12.6
Ferner sind durch ausfahrende Fahrzeuge des AN verunreinigte Gehwege, Straßen und Zufahrten zu
reinigen.
Der Unternehmer ist für die Sauberhaltung der öffentlichen Zufahrtsstraßen verantwortlich.
Es ist zu beachten, dass der Straßenverkehr nicht durch Verschmutzung gestört wird.

8.12.7
Die Bauleitung behält sich bei Nichteinhaltung vorgenannter Forderungen, nach Setzung einer
angemessenen Frist, ohne weitere Ankündigung die Ersatzvornahme vor.

8.13 Alkohol
Im Bereich der Baustelle sowie im gesamten Betriebsgelände gilt absolutes Alkoholverbot.
Sollten an de Baustelle Beschäftigte während der Arbeitszeit alkoholisiert angetroffen werden, behält sich der AG vor, die entsprechenden Personen ohne Abmahnung von der Baustelle zu verweisen.

9. Besichtigung der örtlichen Gegebenheiten
Den Firmen, die sich an der Ausschreibung beteiligen, wird dringend angeraten, sich mit den örtlichen
Verhältnissen vertraut zumachen.
Nachforderungen, die sich aus der Unkenntnis der örtl. Gegebenheiten ergeben, werden nicht gesondert vergütet.

10. Angaben im Leistungsverzeichnis
Mit den im Leistungsverzeichnis enthaltenen Angaben über Bauart, Bauteil, Baustoff und Abmessungen gelten auch der Herstellungsvorgang und -ablauf bis zur fertigen Leistung unter Zugrundelegung der
anerkannten Regeln der Technik und der gesetzlichen und behördlichen Vorschriften als beschrieben.

Hierbei bedeutet "Bauart" das Herstellen durch Zusammenfügen der Stoffe und Bauteile zur fertigen
Leistung.

Alle Leistungen umfassen auch die Lieferung der dazugehörigen Stoffe und Bauteile einschl. Abladen und lagern
auf der Baustelle sofern in der Leistungsbeschreibung nicht anderslautend beschrieben.
Alle erforderlichen Geräte, Kräne, Bauaufzüge Hebezeuge usw., hat der AN selbst zu stellen.

Die Kosten hierfür sind in die Einheitspreise einzurechnen.

Bei nicht ausgefüllten Produktabfragen gilt das Leitfabrikat als angeboten.

11.  Luftdichtheitsprüfung - Blower Door Test
Um die Luftdichtigkeit der Gebäudehülle zu garantieren, wird auf Kosten des AG
eine Luftdichtheitsprüfung gemäß EN 13829 durchgeführt.
Entsprechend der Passivhaus-Anforderung, liegt der Grenzwert bei n50 = 0,60 1/h.

Wird der betreffende Grenzwert für die volumenbezogene Luftdurchlässigkeit nicht eingehalten,
müssen vom betroffenen Auftragnehmer(n) die Mängel behoben werden
und es wird eine neuerliche Luftdichtheitsprüfung durch ein befugtes Unternehmen auf Kosten des (der)
Verursachers durchgeführt.

12. Nachhaltiges Bauen in Baden-Württemberg (NBBW) - Raumluftqualitätsmessung

Gemäß der Anforderungen der NBBW ist vom AG eine Raumluft-Qualitätsmessung vorgesehen.
Diese erfolgt in ausgewählten Räumen.

13. Nachhaltiges Bauen in Baden-Württemberg (NBBW)
Im Projekt gelten ökologische Anforderungen an den Bauprozess.
Es dürfen nur Materialien verwendet werden, die hinsichtlich Gewinnung, Transport, Verarbeitung,
Nutzung und Entsorgung eine hohe Gesundheits- und Umweltverträglichkeit aufweisen.

Für die neu eingebauten Bauprodukte gelten die Mindestanforderungen des NAKR 9, Tabelle 1.
Diese gelten für alle Positionen des Leistungsverzeichnisses.
Die Anforderungen sind einzuhalten und auf Verlangen nachzuweisen.
Die Anforderungen dieser Unterlage gehen dem Leistungsverzeichnis vor.

Als Quellen für die Nachweise sind je nach Anwendung und Anforderung z.B. Sicherheitsdatenblatt,
Nachhaltigkeitsdatenblatt, Herstellererklärung, Gefahrstoff-Informationssystem der Berufsgenossenschaft BAU, Umweltzeichen wie z.B. Blauer Engel, natureplus, Cradle to Cradle etc. oder
Umweltprodukt-deklarationen (EPDs) zu verwenden.

Als Hilfestellung bei der Auswahl von Bauprodukten, die den Nachhaltigkeitsanforderungen entsprechen sollen,
empfiehlt es sich, entsprechende Online-Datenbanken wie z.B. blauer-engel.de, dgnb-navigator.de,
building-material-scout.com, natureplus-database.org, c2ccertified.org, wingisonline.de, epd-online.com etc. zu verwenden.

14. Ausführungspläne des AG

Die Kommunikation für Planaustausch und Protokolle erfolgt ausschließlich über den Poolarserver als Planserver.
Der Zugang zum Planserver wird über den AG bereitgestellt.
Pläne werden nur in digitaler Form übergeben.

## 3 Zusätzliche Technische Vertragsbedingungen Sanitärinstallation
3 Zusätzliche Technische Vertragsbedingungen  Sanitärinstallation

Heizung, Sanitär, Lüftung, Kälte, MSR
Die nachstehenden Ausführungsbestimmungen gelten zusätzlich zu den
Bestimmungen der VOB Teil C, DIN 18299 ff.

In Räumen mit sichtbaren Komponenten:
Vor der Bestellung von sichtbaren Komponenten innerhalb der Räume sind diese mit
der Bauleitung/Bauherr abzustimmen.

## Leitfabrikat
Leitfabrikat
Im LV sind teilweise Leitfabrikat angegeben. Es dürfen gleichwertige Alternativprodukt angeboten. Bei nicht ausgefüllte Produktabfragen gilt das Leitfabrikat als angeboten.

## Sanitär
Datum: 14.10.2026

### 1 KG 410 Abwasser- und Wasseranlagen

#### 1.1 KG 411 Abwasseranlagen

##### 1.1.1 Abwasserleitungen aus Gusseisen (SML)

*Hinweis: Die Einheitspreise für die Abwasserinstallation*
Die Einheitspreise für die Abwasserinstallation
verstehen sich einschließlich allen Zubehörs, wie Befestigungen, Hilfsbefestigungen,
Dübel, Schrauben, Dichtungen, Verbindungen, Anschlüsse an Ausstattungsobjekte

*Hinweis: Gusseisernes, muffenloses Rohr mit Zubehör, SML,*
Gusseisernes, muffenloses Rohr mit Zubehör, SML,
Abwasserleitung aus gusseisernem, muffenlosem Rohr, DIN EN 877 (SML), mit Übereinstimmungszertifizierung und Prüfzeichen.
Rohre innen mit einer Zweikomponenten-Epoxid-Beschichtung, außen mit Farbgrundierung.
Verlegung nach den Hersteller-Verlegevorschriften unter Einhaltung der DIN EN 12056 und DIN 1986-100. Verbindungen mit Gummimanschetten und Profilschellen aus nichtrostendem Stahl.
Einschl. Verbindungsstücke und Dichtungsmaterial für 0,5 bar, nicht für öl- und benzinhaltige sowie Sonderabwässer geeignet.
Verlegung in Gebäuden unter Einhaltung der Verlegeabstände für Brandschutz nach DIN 4102 sowie den Verlegeabständen nach DIN 1988 und DIN EN 806, etc.
Einschl. Rohrbefestigungen, körperschallgedämmt gemäß DIN 4109.
Befestigung mit geeigneten, bauaufsichtlich zugelassenen Dübeln.
Das Abwassersystem ist gemäß DIN 4109 gegen
Körperschallübertragung vom Baukörper zu trennen. Hierfür ist
zusätzlich ein Isolierschlauch, wie im Titel Isolierung
beschrieben, zu verwenden.

Nennweite:  gemäß nachfolgender Position

*Hinweis: Als Zulageposition anzubieten sind (in unten vorbereiteten Positionen):*
Als Zulageposition anzubieten sind (in unten vorbereiteten Positionen):
Rohrbogen, Abzweige, Reduzierstücke, Passstücke (max. 0,5 m lang), Fallrohrstützen, Auflager für Fallrohrstützen (einschl. einvulkanisiertem Gummi), Reinigungsrohre,
Enddeckel, zugfeste Sicherungsschellen für Regenwasserleitungen und Anschlussstücke (Konfix) in allen lieferbaren Ausführungen und Gradzahlen für alle Nennweiten.

**1.1.1.10 Rohr, SML, DN 80**
Rohr, SML, DN 80
sonst wie vor beschrieben
Menge: 15,000 m

**1.1.1.20 Rohr, SML, DN 100**
Rohr, SML, DN 100
sonst wie vor beschrieben
Menge: 150,000 m

**1.1.1.30 Rohr, SML, DN 125**
Rohr, SML, DN 125
sonst wie vor beschrieben
Menge: 50,000 m

**1.1.1.40 Rohr, SML, DN 150**
Rohr, SML, DN 150
sonst wie vor beschrieben
Menge: 5,000 m

*Hinweis: Form- und Verbindungsstücke als Zulage für Abwasserleitungen, SML,*

**1.1.1.50 Bogen, SML, DN 80**
Bogen, SML, DN 80
sonst wie vor beschrieben
Menge: 7,000 St

**1.1.1.60 Bogen, SML, DN 100**
Bogen, SML, DN 100
sonst wie vor beschrieben
Menge: 65,000 St

**1.1.1.70 Bogen, SML, DN 125**
Bogen, SML, DN 125
sonst wie vor beschrieben
Menge: 22,000 St

**1.1.1.80 Bogen, SML, DN 150**
Bogen, SML, DN 150
sonst wie vor beschrieben
Menge: 5,000 St

*Hinweis: In Fallrohren mit Einsatz von Einfach-, Doppel- und Eckabzweigen 88° müssen Formstücke mit Einlaufwinkel 45° von DN 50 x 50 bis DN 150 x 150 verwendet werden.*

**1.1.1.90 Abzweig, SML, DN 80**
Abzweig, SML, DN 80
sonst wie vor beschrieben
Menge: 5,000 St

**1.1.1.100 Abzweig, SML, DN 100**
Abzweig, SML, DN 100
sonst wie vor beschrieben
Menge: 28,000 St

**1.1.1.110 Abzweig, SML, DN 125**
Abzweig, SML, DN 125
sonst wie vor beschrieben
Menge: 10,000 St

**1.1.1.120 Abzweig, SML, DN 150**
Abzweig, SML, DN 150
sonst wie vor beschrieben
Menge: 2,000 St

*Hinweis: Reduzierstücke*

**1.1.1.130 Reduzierstück, SML, DN 80**
Reduzierstück, SML, DN 80
sonst wie vor beschrieben
Menge: 3,000 St

**1.1.1.140 Reduzierstück, SML, DN 100**
Reduzierstück, SML, DN 100
sonst wie vor beschrieben
Menge: 28,000 St

**1.1.1.150 Reduzierstück, SML, DN 125**
Reduzierstück, SML, DN 125
sonst wie vor beschrieben
Menge: 10,000 St

**1.1.1.160 Reduzierstück, SML, DN 150**
Reduzierstück, SML, DN 150
sonst wie vor beschrieben
Menge: 2,000 St

*Hinweis: Fallrohrstütze*

**1.1.1.170 Fallrohrstütze, SML, DN 80**
Fallrohrstütze, SML, DN 80
sonst wie vor beschrieben
Menge: 2,000 St

**1.1.1.180 Fallrohrstütze, SML, DN 100**
Fallrohrstütze, SML, DN 100
sonst wie vor beschrieben
Menge: 12,000 St

**1.1.1.190 Fallrohrstütze, SML, DN 125**
Fallrohrstütze, SML, DN 125
sonst wie vor beschrieben
Menge: 2,000 St

**1.1.1.200 Fallrohrstütze, SML, DN 150**
Fallrohrstütze, SML, DN 150
sonst wie vor beschrieben
Menge: 1,000 St

*Hinweis: Auflagerung*

**1.1.1.210 Auflagerung für Fallrohrstütze, SML, DN 80**
Auflagerung für Fallrohrstütze, SML, DN 80
sonst wie vor beschrieben
Menge: 2,000 St

**1.1.1.220 Auflagerung für Fallrohrstütze, SML, DN 100**
Auflagerung für Fallrohrstütze, SML, DN 100
sonst wie vor beschrieben
Menge: 12,000 St

**1.1.1.230 Auflagerung für Fallrohrstütze, SML, DN 125**
Auflagerung für Fallrohrstütze, SML, DN 125
sonst wie vor beschrieben
Menge: 2,000 St

**1.1.1.240 Auflagerung für Fallrohrstütze, SML, DN 150**
Auflagerung für Fallrohrstütze, SML, DN 150
sonst wie vor beschrieben
Menge: 1,000 St

*Hinweis: Reinigungsrohr*

**1.1.1.250 Reinigungsrohr, mit runder Öffnung SML, DN 80,**
Reinigungsrohr, mit runder Öffnung SML, DN 80,
Sonst wie zuvor beschrieben.
Menge: 2,000 St

**1.1.1.260 Reinigungsrohr, mit runder Öffnung SML, DN 100,**
Reinigungsrohr, mit runder Öffnung SML, DN 100,
sonst wie zuvor beschrieben
Menge: 12,000 St

**1.1.1.270 Reinigungsrohr, mit eckiger Öffnung, SML, DN 125,**
Reinigungsrohr, mit eckiger Öffnung, SML, DN 125,
sonst wie zuvor beschrieben
Menge: 2,000 St

**1.1.1.280 Reinigungsrohr mit eckiger Öffnung, SML, DN 150,**
Reinigungsrohr mit eckiger Öffnung, SML, DN 150,
sonst wie vor beschrieben
Menge: 2,000 St

*Hinweis: Geruchsverschluss*
Geruchsverschluss

aus SML, als Zulage für Abwasserleitung aus Gusseisen als Form- und
Verbindungsstücke, innen mit Zweikomponenten-Epoxid-Beschichtung, außen mit
Grundbeschichtung

**1.1.1.290 Geruchsverschluss, SML, DN 80**
Geruchsverschluss, SML, DN 80
sonst wie zuvor beschrieben
Menge: 3,000 St

**1.1.1.300 Geruchsverschluss, SML, DN 100**
Geruchsverschluss, SML, DN 100
sonst wie zuvor beschrieben
Menge: 2,000 St

**1.1.1.310 Geruchsverschluss, SML, DN 150**
Geruchsverschluss, SML, DN 150
sonst wie zuvor beschrieben
Menge: 2,000 St

*Hinweis: Profilschelle aus stabilisiertem Chromstahl, Werkstoff-Nr. 1.4510/11*
Profilschelle aus stabilisiertem Chromstahl, Werkstoff-Nr. 1.4510/11
nach DIN EN 10088 mit eingelegter Dichtmanschette aus EPDM

**1.1.1.320 Profilschelle, DN 80**
Profilschelle, DN 80
sonst wie zuvor beschrieben.
Menge: 68,000 St

**1.1.1.330 Profilschelle, DN 100**
Profilschelle, DN 100
sonst wie zuvor beschrieben.
Menge: 85,000 St

**1.1.1.340 Profilschelle, DN 125**
Profilschelle, DN 125
sonst wie zuvor beschrieben.
Menge: 5,000 St

**1.1.1.350 Profilschelle, DN 150**
Profilschelle, DN 150
sonst wie zuvor beschrieben.
Menge: 12,000 St

*Hinweis: Anschlussstück, Konfix-Verbinder aus EPDM mit Schneckengewindeschelle aus*
Anschlussstück, Konfix-Verbinder aus EPDM mit Schneckengewindeschelle aus
Chromstahl Werkstoff-Nr. 1.4016, zum Anschluss von Rohren aus Fremdwerkstoffen an SML

Nennweite:  gemäß nachfolgender Position

**1.1.1.360 Anschlussstück, Konfix, SML, DN 80,**
Anschlussstück, Konfix, SML, DN 80,
sonst wie zuvor beschrieben.
Menge: 20,000 St

**1.1.1.370 Anschlussstück, Konfix, SML, DN 100,**
Anschlussstück, Konfix, SML, DN 100,
sonst wie zuvor beschrieben.
Menge: 25,000 St

*Hinweis: Übergang von SML auf KG- Grundrohrleitung herstellen*
Übergang von SML auf KG- Grundrohrleitung herstellen
einschl. Liefern entsprechender Übergangsstücke, Verbindungen und Dichtungen

Nennweite:  gemäß nachfolgender Position

**1.1.1.380 Übergang von SML auf KG-Grundrohrleitung herstellen, DN 100**
Übergang von SML auf KG-Grundrohrleitung herstellen, DN 100
sonst wie zuvor beschrieben
Menge: 10,000 St

**1.1.1.390 Übergang von SML auf KG-Grundrohrleitung herstellen, DN 150**
Übergang von SML auf KG-Grundrohrleitung herstellen, DN 150
sonst wie zuvor beschrieben
Menge: 1,000 St

##### 1.1.2 Abwasserleitungen aus PP HT-Rohr

*Hinweis: Die Einheitspreise für die Abwasserinstallation verstehen sich für die komplette Lieferung und Montage der Abwasserrohrleitungen einschließlich allen Zubehörs, wie Befestigungen, Hilfsbefestigungen, Dübel, Schrauben, Dichtungen, Verbindungen, Anschlüsse an Ausstattungsobjekte*

*Hinweis: Abwasserleitungen aus Polypropylen, heißwasserbeständig, verlegen in Gebäude, mit Steckmuffe mit werkseitigen Dichtungselementen, gemäß DIN EN 1451-1,*
Abwasserleitungen aus Polypropylen, heißwasserbeständig, verlegen in Gebäude, mit Steckmuffe mit werkseitigen Dichtungselementen, gemäß DIN EN 1451-1,
einschl. verz. Rohrbefestigungen und- aufhängungen mit schallgedämmten Einlagen nach DIN 4109
Das Abwassersystem ist gemäß DIN 4109 gegen
Körperschallübertragung vom Baukörper zu trennen. Hierfür ist
zusätzlich ein Isolierschlauch, wie im Titel Isolierung
beschrieben, zu verwenden.
In allen erforderlichen Rohrlängen,
einschl. Dichtungs- und Befestigungsmaterial

Nennweite:  gemäß nachfolgender Position

*Hinweis: Als Zulageposition anzubieten sind (in unten vorbereiteten Positionen):*
Als Zulageposition anzubieten sind (in unten vorbereiteten Positionen):
Rohrbogen, Abzweige, Reduzierstücke, Passstücke (max. 0,50 m lang), Reinigungsrohre, Enddeckel und Anschlussstücke in allen lieferbaren Ausführungen und Gradzahlen für alle Nennweiten.

**1.1.2.10 PP-HT-Rohr DN 40**
PP-HT-Rohr DN 40
sonst wie zuvor beschrieben.
Menge: 85,000 m

**1.1.2.20 PP-HT-Rohr DN 50**
PP-HT-Rohr DN 50
sonst wie zuvor beschrieben.
Menge: 220,000 m

**1.1.2.30 PP-HT-Rohr DN 70**
PP-HT-Rohr DN 70
sonst wie zuvor beschrieben.
Menge: 120,000 m

**1.1.2.40 PP-HT-Rohr DN 100**
PP-HT-Rohr DN 100
sonst wie zuvor beschrieben.
Menge: 125,000 m

**1.1.2.50 PP-HT-Rohr DN 125**
PP-HT-Rohr DN 125
sonst wie zuvor beschrieben.
Menge: 20,000 m

*Hinweis: Form- und Verbindungsstücke als Zulage für Abwasserleitungen, PP-HT,*

**1.1.2.60 PP-HT Bogen DN 40**
PP-HT Bogen DN 40
sonst wie zuvor beschrieben.
Menge: 120,000 St

**1.1.2.70 PP-HT Bogen DN 50**
PP-HT Bogen DN 50
sonst wie zuvor beschrieben.
Menge: 320,000 St

**1.1.2.80 PP-HT Bogen DN 70**
PP-HT Bogen DN 70
sonst wie zuvor beschrieben.
Menge: 120,000 St

**1.1.2.90 PP-HT Bogen DN 100**
PP-HT Bogen DN 100
sonst wie zuvor beschrieben.
Menge: 140,000 St

**1.1.2.100 PP-HT Bogen DN 125**
PP-HT Bogen DN 125
sonst wie zuvor beschrieben.
Menge: 20,000 St

*Hinweis: In Fallrohren mit Einsatz von Einfach-, Doppel- und Eckabzweigen 88° müssen Formstücke mit Einlaufwinkel 45° von DN 50 x 50 bis DN 150 x 150*
In Fallrohren mit Einsatz von Einfach-, Doppel- und Eckabzweigen 88° müssen Formstücke mit Einlaufwinkel 45° von DN 50 x 50 bis DN 150 x 150
verwendet werden.

**1.1.2.110 PP-HT Abzweig DN 50/50**
PP-HT Abzweig DN 50/50
sonst wie zuvor beschrieben.
Menge: 200,000 St

**1.1.2.120 PP-HT Abzweig DN 70/70**
PP-HT Abzweig DN 70/70
sonst wie zuvor beschrieben.
Menge: 120,000 St

**1.1.2.130 PP-HT Abzweig DN 100/100**
PP-HT Abzweig DN 100/100
sonst wie zuvor beschrieben.
Menge: 120,000 St

**1.1.2.140 PP-HT Abzweig DN 125/125**
PP-HT Abzweig DN 125/125
sonst wie zuvor beschrieben.
Menge: 20,000 St

**1.1.2.150 PP-HT- Reduktion DN 50**
PP-HT- Reduktion DN 50
sonst wie vor beschrieben.
Menge: 80,000 St

**1.1.2.160 PP-HT- Reduktion DN 70**
PP-HT- Reduktion DN 70
sonst wie vor beschrieben.
Menge: 180,000 St

**1.1.2.170 PP-HT- Reduktion DN 100**
PP-HT- Reduktion DN 100
sonst wie vor beschrieben.
Menge: 80,000 St

**1.1.2.180 PP-HT- Reduktion DN 125**
PP-HT- Reduktion DN 125
sonst wie vor beschrieben.
Menge: 12,000 St

**1.1.2.190 PP-HT Passstück DN 50**
PP-HT Passstück DN 50
sonst wie zuvor beschrieben.
Menge: 60,000 St

**1.1.2.200 PP-HT Passstück DN 70**
PP-HT Passstück DN 70
sonst wie zuvor beschrieben.
Menge: 20,000 St

**1.1.2.210 PP-HT Passstück DN 100**
PP-HT Passstück DN 100
sonst wie zuvor beschrieben.
Menge: 40,000 St

**1.1.2.220 PP-HT Passstück DN 125**
PP-HT Passstück DN 125
sonst wie zuvor beschrieben.
Menge: 5,000 St

**1.1.2.230 PP-HT Doppelmuffenstück DN 50**
PP-HT Doppelmuffenstück DN 50
sonst wie zuvor beschrieben.
Menge: 75,000 St

**1.1.2.240 PP-HT Doppelmuffenstück DN 70**
PP-HT Doppelmuffenstück DN 70
sonst wie zuvor beschrieben.
Menge: 35,000 St

**1.1.2.250 PP-HT Doppelmuffenstück DN 100**
PP-HT Doppelmuffenstück DN 100
sonst wie zuvor beschrieben.
Menge: 32,000 St

**1.1.2.260 PP-HT Doppelmuffenstück DN 125**
PP-HT Doppelmuffenstück DN 125
sonst wie zuvor beschrieben.
Menge: 5,000 St

*Hinweis: Rohrschelle*
Rohrbefestigung
Rohrschelle mit Gewindemuffe, verstellbar
mit schalldämmenden Einlagen,
Anforderungen entsprechend DIN 4109-1,
 - Zum Befestigen mit Gewindestange M8/10
 - Zum Befestigen von Leitungen an Decken und an Wänden
 - Zur Fixpunktbefestigung von Rohren in Kombination mit Elektroschweißbändern
 - Zur Gebäudeentwässerung
 - Stahl verzinkt
einschl. Gewindestange, Schraube und Dübel
Montagehöhe bis 3,5 m

**1.1.2.270 Rohrbefestigung, schallgedämmt, DN 40/50**
Rohrbefestigung, schallgedämmt, DN 40/50
sonst wie zuvor beschrieben.
Menge: 240,000 St

**1.1.2.280 Rohrbefestigung, schallgedämmt, DN 70**
Rohrbefestigung, schallgedämmt, DN 70
sonst wie zuvor beschrieben.
Menge: 80,000 St

**1.1.2.290 Rohrbefestigung, schallgedämmt, DN 100**
Rohrbefestigung, schallgedämmt, DN 100
sonst wie zuvor beschrieben.
Menge: 85,000 St

**1.1.2.300 Rohrbefestigung, schallgedämmt, DN 125**
Rohrbefestigung, schallgedämmt, DN 125
sonst wie zuvor beschrieben.
Menge: 8,000 St

*Hinweis: Anschlussstück als Form- und Verbindungsstück als Zulage für Abwasserleitungen aus Polypropylen-Rohren, heißwasserbeständig, als Anschlussstück auf gußeiserne*
Anschlussstück als Form- und Verbindungsstück als Zulage für Abwasserleitungen aus Polypropylen-Rohren, heißwasserbeständig, als Anschlussstück auf gußeiserne
Abwasserleitung, einschl. Dichtung

Nennweite:  gemäß nachfolgender Position

**1.1.2.310 PP HT Anschlussstück DN 50**
PP HT Anschlussstück DN 50
sonst wie zuvor beschrieben.
Menge: 45,000 St

**1.1.2.320 PP HT Anschlussstück DN 70**
PP HT Anschlussstück DN 70
sonst wie zuvor beschrieben.
Menge: 25,000 St

**1.1.2.330 PP HT Anschlussstück DN 100**
PP HT Anschlussstück DN 100
sonst wie zuvor beschrieben.
Menge: 20,000 St

##### 1.1.3 Abwasserleitungen aus Gusseisen mit Sonderbeschichtung (geeignet für fetthaltiges Abwasser aus gewerblichen Küchen)

*Hinweis: Die Einheitspreise für die Abwasserinstallation verstehen sich für die komplette Lieferung und Montage der Abwasserrohrleitungen einschließlich allen Zubehörs, wie Befestigungen, Hilfsbefestigungen, Dübel, Schrauben, Dichtungen, Verbindungen, Anschlüsse an Ausstattungsobjekte*

*Hinweis: Gusseisernes, muffenloses Rohr mit Sonderbeschichtung*
Gusseisernes, muffenloses Rohr mit Sonderbeschichtung
mit Zubehör und Formstücke geprüft und gefertigt nach DIN EN 877 und DIN 19522,
innen mit 2-facher Zweikomponenten-Epoxid-Beschichtung, zur Ableitung aggressiver Abwässer, außen mit Verzinkung und Grundierung, Farbton grau, Formstücke innen und außen epoxiert.
Verlegung: nach Herstellervorschrift unter Einhaltung der DIN EN 12056 und
DIN 1986-100.
Verbindungen: Spannhülse aus Chromstahl, mit Dichtelement aus EPDM.
Verschlussteil mit nur einer Schraube, Spannköpfe aus Werkstoff-Nr.14301
Verlegung in Gebäuden unter Einhaltung der Verlegeabstände für Brandschutz nach DIN 4102 sowie den Verlegeabständen nach DIN 1988 und DIN EN 806, etc.
Einschl. Rohrbefestigungen, körperschallgedämmt gemäß DIN 4109.
Das Abwassersystem ist gemäß DIN 4109 gegen
Körperschallübertragung vom Baukörper zu trennen. Hierfür ist
zusätzlich ein Isolierschlauch, wie im Titel Isolierung
beschrieben, zu verwenden.

Befestigung mit geeigneten, bauaufsichtlich zugelassenen Dübeln.

Nennweite:  gemäß nachfolgender Position

*Hinweis: Als Zulageposition anzubieten sind (in unten vorbereiteten Positionen):*
Als Zulageposition anzubieten sind (in unten vorbereiteten Positionen):
Rohrbogen, Abzweige, Reduzierstücke, Passstücke(max. 0,5 m lang), Fallrohrstützen, Auflager für Fallrohrstützen (einschl. einvulkanisiertem Gummi), Reinigungsrohre,
Enddeckel und Anschlussstücke(Konfix) in allen lieferbaren Ausführungen und
Gradzahlen für alle Nennweiten.

**1.1.3.10 Rohr, SML mit Sonderbeschichtung, DN 100**
Rohr, SML mit Sonderbeschichtung, DN 100
sonst wie zuvor beschrieben.
Menge: 7,000 m

**1.1.3.20 Rohr, SML mit Sonderbeschichtung, DN 125**
Rohr, SML mit Sonderbeschichtung, DN 125
sonst wie zuvor beschrieben.
Menge: 12,000 m

*Hinweis: Form- und Verbindungsstücke als Zulage für Abwasserleitungen mit Sonderbeschichtung,*
Form- und Verbindungsstücke als Zulage für Abwasserleitungen mit Sonderbeschichtung,

Nennweite:  gemäß nachfolgender Position

**1.1.3.30 Bogen, SML mit Sonderbeschichtung, DN 100**
Bogen, SML mit Sonderbeschichtung, DN 100
sonst wie zuvor beschrieben.
Menge: 5,000 St

**1.1.3.40 Bogen, SML mit Sonderbeschichtung, DN 125**
Bogen, SML mit Sonderbeschichtung, DN 125
sonst wie zuvor beschrieben.
Menge: 5,000 St

*Hinweis: In Fallrohren mit Einsatz von Einfach-, Doppel- und Eckabzweigen 88° müssen Formstücke mit Einlaufwinkel 45° von DN 50 x 50 bis DN 150 x 150*
In Fallrohren mit Einsatz von Einfach-, Doppel- und Eckabzweigen 88° müssen Formstücke mit Einlaufwinkel 45° von DN 50 x 50 bis DN 150 x 150
verwendet werden.

Nennweite:  gemäß nachfolgender Position

**1.1.3.50 Abzweig, SML mit Sonderbeschichtung, DN 100**
Abzweig, SML mit Sonderbeschichtung, DN 100
sonst wie zuvor beschreiben.
Menge: 5,000 St

**1.1.3.60 Abzweig, SML mit Sonderbeschichtung, DN 125**
Abzweig, SML mit Sonderbeschichtung, DN 125
sonst wie zuvor beschreiben.
Menge: 5,000 St

**1.1.3.70 Reduzierstück, SML mit Sonderbeschichtung, DN 125/100-80,**
Reduzierstück, SML mit Sonderbeschichtung, DN 125/100-80,
sonst wie zuvor beschrieben.
Menge: 3,000 St

**1.1.3.80 Passstück, SML mit Sonderbeschichtung, DN 100,**
Passstück, SML mit Sonderbeschichtung, DN 100,
sonst wie zuvor beschrieben.
Menge: 3,000 St

**1.1.3.90 Passstück, SML mit Sonderbeschichtung, DN 125,**
Passstück, SML mit Sonderbeschichtung, DN 125,
sonst wie zuvor beschrieben.
Menge: 2,000 St

**1.1.3.100 Reinigungsrohr, SML mit Sonderbeschichtung, DN 100 ru**
Reinigungsrohr, SML mit Sonderbeschichtung, DN 100 ru
mit runder Öffnung,
sonst wie zuvor beschrieben.
Menge: 5,000 St

**1.1.3.110 Reinigungsrohr, SML mit Sonderbeschichtung, DN 125 ec**
Reinigungsrohr, SML mit Sonderbeschichtung, DN 125 ec
mit eckiger Öffnung,
sonst wie zuvor beschrieben.
Menge: 2,000 St

**1.1.3.120 Enddeckel, SML mit Sonderbeschichtung, DN 100**
Enddeckel, SML mit Sonderbeschichtung, DN 100
sonst wie vor beschrieben.
Menge: 5,000 St

*Hinweis: Profilschelle aus stabilisiertem Chromstahl, Werkstoff-Nr. 1.4510/11*
Profilschelle aus stabilisiertem Chromstahl, Werkstoff-Nr. 1.4510/11
nach DIN EN 10088 mit eingelegter Dichtmanschette aus EPDM

**1.1.3.130 Profilschelle, DN 100**
Profilschelle, DN 100
sonst wie zuvor beschrieben.
Menge: 3,000 St

**1.1.3.140 Profilschelle, DN 125**
Profilschelle, DN 125
sonst wie zuvor beschrieben.
Menge: 4,000 St

*Hinweis: Anschlussstück mit Kurzmuffe und Dichtung*
Anschlussstück mit Kurzmuffe und Dichtung

Eine Leitung, deren Weiterführung oberhalb der Rohdecke erst später erfolgen kann,
sollte mit einem Anschlussstück mit Kurzmuffe und Dichtung einbetoniert werden. Das Muffenanschlussstück wird bündig mit der Oberkante der Rohdecke einbetoniert und mit einer Verschlusskappe (bauseits) geschützt. Durch die eingelegte Dichtung ist die
spätere Fortsetzung der Montage einfach und problemlos.

**1.1.3.150 Kurzmuffen-Anschlussstück, SML mit Sonderbeschichtung, DN 100**
Kurzmuffen-Anschlussstück, SML mit Sonderbeschichtung, DN 100
sonst wie zuvor beschrieben.
Menge: 8,000 St

**1.1.3.160 Kurzmuffen-Anschlussstück, SML mit Sonderbeschichtung, DN 125**
Kurzmuffen-Anschlussstück, SML mit Sonderbeschichtung, DN 125
sonst wie zuvor beschrieben.
Menge: 8,000 St

*Hinweis: Übergang von SML mit Sonderbeschichtung auf KG- Grundrohrleitung herstellen*
Übergang von SML mit Sonderbeschichtung auf KG- Grundrohrleitung herstellen
einschl. Liefern entsprechender Übergangsstücke, Verbindungen und Dichtungen

Nennweite:  gemäß nachfolgender Position

**1.1.3.170 Übergang von SML mit Sonderbeschichtung auf KG-Grundrohrleitung herstellen, DN 100**
Übergang von SML mit Sonderbeschichtung auf KG-Grundrohrleitung herstellen, DN 100
sonst wie zuvor beschrieben.
Menge: 6,000 St

##### 1.1.4 Abwasserhebeanlagen

*Hinweis: Die Einheitspreise für die Abwasserinstallation*
Die Einheitspreise für die Abwasserinstallation
verstehen sich einschließlich allen Zubehörs, wie Befestigungen, Hilfsbefestigungen,
Dübel, Schrauben, Dichtungen, Verbindungen, Anschlüsse an Ausstattungsobjekte

*Hinweis: -Einbringhinweis Pumpenschacht: Länge: 1,50m / Breite: 1,50m /Tiefe: 2m*

*Hinweis: Doppelhebeanlage, freie Aufstellung*

**1.1.4.10 Doppelhebeanlage für fäkalienhaltiges Abwasser**
Doppelhebeanlage für fäkalienhaltiges Abwasser

Die Hebeanlage für fäkalienhaltiges und fäkalienfreies
Abwasser ist mit zwei überflutbaren Pumpen sowie einem
Rückflussverhinderer ausgestattet. Der Sammelbehälter aus dauerhaft beständigem Kunststoff (PE) bietet universale
Anschlussmöglichkeiten und hat eine verschraubte
Reinigungsöffnung.
Im Lieferumfang ist ein druckseitiger Flanschstutzen
DN 80/100 enthalten.

Die Steuerung erfolgt durch ein anwenderfreundliches
Schaltgerät, das optional über einen potentialfreien Kontakt in die Gebäudeleittechnik eingebunden werden kann.

Ausführung:
Absperreinrichtung: Schieber aus Kunststoff
Anlagenart: Doppelanlage
Pumpensteuerung: Schaltgerät
Rückflussverhinderer: integriert
Schalldämmmatte: ja

Einbausituation: freie Aufstellung
Abwasserart: fäkalienhaltig

Allgemeine Merkmale:
Farbe: schwarz
Norm: EN 12050-1

Abmessungen:
Länge: ca. 773 mm
Breite: ca. 780 mm
Höhe: ca. 539 mm

Behälter/Grundkörper:
Zulauf Anzahl: 2 ST
Zulauf Nennweite (DN): 100 mm
Zulauf Nennweite (DA): 110 mm
Zulauf max. Anbohrung (DN): 150 mm
Abstand Rohrsohle Zulauf zu Behälterboden: ca. 245 mm
Abstand Rohrmitte Zulauf zu Behälterboden: ca. 300 mm
Anschluss für Handmembranpumpe (DN): 32
Behältervolumen: ca. 120 l
Druckabgang: senkrecht
Druckabgang (DA): 110 mm
Druckabgang (DN): 100 mm
Entlüftungsanschluss (DN): 70 mm
Nutzvolumen: ca. 50 l

Freier Kugeldurchgang: 40 mm

Fördereinrichtung:
Anzahl Pumpen: 2
Förderhöhe max.: 8 m
Förderleistung max.: 40 m3/h
Betriebsart: dauerlauffähig
Leistung P1: ca. 1,4 kW
Leistung P2: ca. 1,1 kW
Drehzahl: ca. 1.415 U/min
Förderguttemperatur (dauerhaft) max.: 40 °C
Anschlusstyp: Direktanschluss

Laufrad Typ: Freistromrad
Länge Netzanschlussleitung Pumpe: ca. 5 m
Nennstrom: ca. 2,7 A
Schutzart Pumpe: IP 68 (3m/48h)
Schutzklasse: I
Typ Anschlussleitung Pumpe: H07RN-F 7G 1,5 mm²
Temperaturüberwachung: integriert

Steuerung:
Schaltgerät: Standard
Betriebsspannung: 400 V
Netzfrequenz: 50 Hz
Selbstdiagnosesystem: ja
Batteriepufferung: ja
Mehrzeilige Displayanzeige: nein
Logbuchfunktion: ja
Störmeldung über potentialfreier Kontakt: ja
Erforderliche Absicherung (Leitungsschutz): 3 x C 16 A
Motorschutz Schalter: ja
Schutzart Schaltgerät: IP 54
Länge Netzanschlussleitung Schaltgerät: 5 m
Instrument Niveauerfassung: Tauchrohr mit Druckwächter
Alarmgeber: Tauchrohr
Menge: 1,000 St

**1.1.4.20 Handmembranpumpe**
Handmembranpumpe
für Hebeanlagen zur manuellen Abwasserförderung
mit zu- und ablaufseitigem Kugelventil,
beidseitigem Innengewindeanschluß 1 1/2"
Menge: 1,000 St

**1.1.4.30 Absperrschieber DN 80**
Absperrschieber DN 80
für druckseitigen Einbau
aus EN-GJ-250
inkl. 1 Satz Montagezubehör, Flansche PN10 nach DIN 2501
passend zu oben genannter Hebeanlage.
Menge: 1,000 St

**1.1.4.40 Signalhorn**
Signalhorn
Hupe mit Schalltrichter zur Wandmontage für den Innen- und Außenbereich. Alarmsignal durch elektromechanische Schallerzeugung mit Stahlmembran (88 dBA). Das Signalhorn kann an einem potentialfreien Kontakt (SSM/ESM) am Schaltgerät angeschlossen werden.

Netzanschluss:  1~230 V, 50 Hz
Schalldruckpegel:  88 dB
Schutzart:  IP43
Min. Umgebungstemperatur:  -25 °C
Max. Umgebungstemperatur:  50 °C
Menge: 1,000 St

**1.1.4.50 Blitzleuchte**
Blitzleuchte
Xenon-Blitzlicht zur Wandmontage für den Innen- und Außenbereich.
Lichtfarbe:  Rot
Blitzfrequenz:  0,75 Hz
Netzanschluss:  1~230 V, 50 Hz
Schutzart:  IP65
Min. Umgebungstemperatur:  -20 °C
Max. Umgebungstemperatur:  50 °C

Die Signalleuchte kann an einem potentialfreien Kontakt (SSM/ESM) am Schaltgerät angeschlossen werden.
Menge: 1,000 St

**1.1.4.60 Elektroleitungen der zuvor beschrieben Pumpenanlage anschließen,**
Elektroleitungen der zuvor beschrieben Pumpenanlage anschließen,
mit bauseits herangeführte Elektroleitungen.
Menge: 1,000 psch

**1.1.4.70 Inbetriebnahme der zuvor beschrieben Pumpenanlage**
Inbetriebnahme der zuvor beschrieben Pumpenanlage
und 4- wöchiger Probebetrieb nach Inbetriebnahme
vor der endgültigen Fertigstellung und Übergabe an die Bauherrschaft, eine separate Anfahrt ist einzukalkulieren
Menge: 1,000 psch

##### 1.1.5 Abwasserdruckleitungen für Abwasser- Hebeanlagen

*Hinweis: PE-HD-Rohr Abw.-Druckleitung*
PE-HD-Rohr Abw.-Druckleitung
als Druckrohrleitung für Abwasser aus PE-HD, nach DIN 8074/75 und DIN EN 12021, sowie DVGW W 400-2 und einschlägigen Verlegerichtlinien, in Gebäuden und Zentralen.

inkl. Verbindung durch Stumpfschweißen oder mit Elektroschweißmuffen oder Klemmfittings, einschließlich der erforderlichen Geräte, Zubehör und Materialien.

Einschl. Rohrbefestigungen, körperschallgedämmt gemäß DIN 4109.
Befestigung mit geeigneten, bauaufsichtlich zugelassenen Dübeln.
Verlegung in Gebäuden unter Einhaltung der Verlegeabstände für Brandschutz nach DIN 4102 sowie den Verlegeabständen nach DIN 1988 und DIN EN 806, etc.

Nennweiten:  gemäß nachfolgender Position

**1.1.5.10 PE-HD Rohr Abw.-Druckleitung PN 12,5, DN 80**
PE-HD Rohr Abw.-Druckleitung PN 12,5, DN 80
sonst wie zuvor beschrieben.
Menge: 15,000 m

**1.1.5.20 PE-HD Rohr Klemmfitting 90° Winkel DN 80**
PE-HD Rohr Klemmfitting 90° Winkel DN 80
für Rohre aus PE-HD
Körper aus schwarzem PP
PN 16
DVGW-geprüft
Menge: 5,000 St

**1.1.5.30 Festpunkte für Rohrschellen bis DN 100**
Festpunkte für Rohrschellen bis DN 100
als Zulage für zuvor beschriebene Abwasser-Druckleitungen PE-HD DN 100
Menge: 10,000 St

**1.1.5.40 Anschlussstück Übergang PE HD Rohr DN 80 auf Kunststoff-Abwasserrohr DN 100**
Menge: 1,000 St

**1.1.5.50 Anschluss der zuvor beschrieben Druckleitung an die zuvor beschrieben Hebeanlage herstellen**
Anschluss der zuvor beschrieben Druckleitung an die zuvor beschrieben Hebeanlage herstellen
inkl. Abdichtung und Befestigungsmaterial
Menge: 2,000 St

##### 1.1.6 Fettabscheider

**1.1.6.10 Fettabscheideanlage NS 4/SF 300 l, Schauglas rechts**
Fettabscheideanlage  NS 4/SF 300 l, Schauglas rechts

Freiaufstellung, HD-Innenreinigung, Automatik, oval

Fettabscheideranlage nach DIN EN 1825 und DIN 4040-100,
zum Einbau in Räumen, freistehend aus Polyethylen (Werkstoff PE-LLD), mit nachgewiesener Standsicherheit von über 25 Jahren, Hydromechanische Innenreinigung zum
Zerkleinern, Mischen und Spülen in einem Arbeitssschritt 360° Reinigung über zwei Achsen mit motorbetriebenem
Hochdrucksprühkopf aus Edelstahl (nur ein Wasseranschluss notwendig)

Automatischer Betrieb der Hochdruckinnenreinigung mit
Pumpe:
Nenndruck:  150 bar
Fördermenge:  ca. 13 l/min
Steuerung  Multi Control
Schutzart  IP 54

Steckerfertig, mit ca. 3,0 m Kabel und CEE- Stecker (16 A) mit
integr. Phasenwender, Gehäuse aus Kunststoff, numerisches Display mit Zustandsanzeige und Digitalpotenziometer (Drehknopf), Füllstandsmessung über 4-20 mA- Sensor,
Drehfeldkontrolle H-0-A, Reinigungsprogramm wird über Schlüsselschalter gestartet, effizientes
Entsorgungsprogramm über definierte Niveaus
Betriebsstundenzähler und Anzeige der Einschaltimpulse.
Integrierter Amperemeter,
potentialfreie Sammelstör- und Hochwassermeldung sowie Anzeige Serviceintervall. Inklusive Fehlerspeicher
(letzte Fehler),
Steuerung voreingestellt und mehrsprachig Menüführung, mit Direktabsaugungsanschluss DN 75 und Storz-B-Kupplung, mit Fülleinheit mit Magnetventil und Druckminderer für die
automatische Wiederbefüllung (3/4“), mit Schauglas und
Wischer, Rundablass 1", ovale/ runde Bauform ohne
Trennwand, Reinigungskomfort, Zu- und Ablauf OD 110 mm für entsprechende Rohrschlüsse, mit 2 geruchsdichten
Wartungs- und Revisionsöffnungen DN 450, mit
Anschlussmöglichkeit für einen Wärmetauscher zur
Wärmerückgewinnung aus fetthaltigem Abwasser
Elektroanschluss:  400 V/ 50 Hz/ 32 A
Bauaufsichtliche Zulassung:  Z-54.1-414
Gewicht  ca. 440 kg
Schlammfang:  ca. 750 Liter
Fettspeicher:  ca. 360 Liter
Gesamtinhalt:  ca. 1.430 Liter

inkl. passender Entsorgungspumpe
(Förderhöhe ca. 15 Meter)
inkl. Fülleinheit mit Magnetventil
inkl. passender Hebeanlage (Förderhöhe Hebeanlage ca. 6 Meter)
Bedienungsseite rechts oder links

Aufstellung im UG
Menge: 1,000 St

**1.1.6.20 Zulaufschieber DN 100 aus PVC**
Zulaufschieber DN 100 aus PVC

beiderseits Steckmuffe mit Lippendichtring
für Rohre mit Ø110 mm,
Gesamtmaß 176 x 330 mm (LxH)
Gewicht 2,75 kg
Menge: 1,000 St

**1.1.6.30 Probenahmerohr DN 100 aus Werkstoff PE**
Probenahmerohr DN 100 aus Werkstoff PE

in runder Ausführung, mit Gefällesprung 160 mm zum Einbau in senkrechte Rohrleitungen hinter Abscheider, mit
Muffendichtung (Werkstoff SBR) am Zulauf u Rohrspitzende am Ablauf, für Anschlussrohre mit Außendurchm.
OD 110 mm, mit geruchdichter Wartungsöffnung DN 450
Gewicht ca. 7 kg
Menge: 1,000 St

**1.1.6.40 Betriebstagebuch für Fettabscheider ausgelegt für 5 Jahre**
Betriebstagebuch für Fettabscheider ausgelegt für 5 Jahre

enthalten sind Checklisten und Formblätter zur Dokumentation der Eigenkontrolle, Wartung und Entsorgung der Anlage gemäß DIN4040-100
Menge: 1,000 St

**1.1.6.50 Fernbedienung für zuvor beschriebenen Fettabscheider**
Fernbedienung für zuvor beschriebenen Fettabscheider

für Innenmontage, Steuerleitung ohne Schutzleiter bauseits,
bis 50 m 7 x 1,0 mm², 50 m bis 200 m 7 x 1,5 mm²
Abmessung (LxBxT):  ca.125x125x60 mm
Menge: 1,000 St

**1.1.6.60 Fettschichtdickenmessgerät**
Fettschichtdickenmessgerät

für freiaufgestellte Fettabscheideranlagen zur Ermittlung der Entsorgungsintervalle.
Geeignet für NS 1 - NS 30.
Ausstattung:

 - stufenlose Messung in Prozent
 - mit integrierter SD-Karte (4GB) zur Aufzeichnung des
  Messverlaufs, Speicherung auf externe Medien
  (z.B. Laptop,
  Excel) möglich
 - Auswertegerät mit Farb-Touchpanel
 - mit beheiztem Sondenstab (Temperatur einstellbar) zur
  Erhöhung der Betriebssicherheit
 - drei potentialfreie Kontakte zur Ausgabe von Voralarm
  (einstellbar), Vollalarm (einstellbar) und Störungen
 - integrierte Backup-Batterie (CR2032)
 - Messstab mit Einstellskala

Geeignet zur Weiterleitung an die GLT

Betriebsspannung:  230V AC/DC, 2A
Verbrauch:  ca. 43 W

Steckerfertig mit 3m Anschlusskabel
Menge: 1,000 St

**1.1.6.70 Inbetriebnahme und Einweisung Fettabscheider**
Inbetriebnahme und Einweisung Fettabscheider

Die Kosten der Inbetriebnahme verstehen sich netto je
Anlagenkombination!

Die Inbetriebnahme beinhaltet folgende Punkte:
 - An- und Abfahrt inkl. Arbeitszeit die unseren Arbeitsumfang
  der Inbetriebnahme nicht überschreiten
 - Kontrolle der Installation
 - Elektrische Prüfung
 - Mechanische Prüfung
 - Anlagenparametrierung
 - Mehrfacher Probelauf
 - Einweisung des Bedienpersonals
 - Erstellung eine Inbetriebnahme-Checkliste

Bei Inbetriebnahme frei aufgestellter Fettabscheider:
Voraussetzung für die Inbetriebnahme ist die bestandene
Generalinspektion gem. DIN 404 Teil 100. Das Protokoll der Generalinspektion ist vor der Inbetriebnahme vorzulegen.
Bei Abschluss eines Wartungsvertrages werden die Kosten der Erst-Inbetriebnahme mit der ersten Wartung verrechnet!
Menge: 1,000 psch

**1.1.6.80 Fettabscheider – Generalinspektion gemäß DIN 4040-100 inkl. Inbetriebnahmeprotokoll**
Fettabscheider – Generalinspektion gemäß DIN 4040-100 inkl. Inbetriebnahmeprotokoll
Durchführung einer Generalinspektion des vorhandenen Fettabscheiders gemäß DIN 4040-100 durch einen hierfür sachkundigen Prüfer.
Der Leistungsumfang umfasst insbesondere:
- Sichtprüfung des Gesamtzustandes der Anlage einschließlich Zu- und Ablaufleitungen sowie Schachtaufbauten.
- Prüfung der Dichtheit, Funktionsfähigkeit und Vollständigkeit aller Anlagenteile und Einbauten.
- Kontrolle der Innenbeschichtung, Bauteile und Sicherheitseinrichtungen.
- Prüfung der Betriebs- und Wartungsunterlagen auf Vollständigkeit.
- Dokumentation sämtlicher Prüfergebnisse.
Einschließlich Erstellung eines vollständigen Generalinspektionsprotokolls sowie des erforderlichen Protokolls für die Inbetriebnahme der Anlage gemäß den geltenden Normen und Vorschriften.
Die Leistung ist vollständig einschließlich aller erforderlichen Nebenleistungen, An- und Abfahrt sowie Dokumentation auszuführen.
Menge: 1,000 psch

##### 1.1.7 Dämmung von Schmutzwasserleitungen

*Hinweis: Ausführung und Abrechnung:*
Ausführung und Abrechnung:
Generell sind bei der Verlegung der TGA-Installationen die Mindestabstände für
Isolierarbeiten entsprechend DIN 4140:2023-05 zu beachten.
Bei der Isolierung von Rohrleitungen, insbesondere in den Hauptsteigschächten werden die in der DIN 4140:2023-05 in Kapitel 4.3 erwähnten Mindestabstände zwischen zu
isolierenden Komponenten nicht eingehalten bzw. teilweise erheblich unterschritten. Brandschutzschalen müssen mit Mindestabstand 0 ausgewählt werden.
Somit ist in diesen Bereichen ein erhöhter Montageaufwand zu berücksichtigen.
Für die Einschätzung des Mengenanteils mit erhöhtem Aufwand bzw. Unterschreitung der Mindestabstände kann von ca. 30% der LV-Mengen ausgegangen werden, dies ist bei der Kalkulation zu beachten.

*Hinweis*
---

*Hinweis: Isolierung verdeckt liegender Abwasserleitungen in Schächten für Guss Abwasserrohr (SML-Rohr) im Schacht*
Isolierung verdeckt liegender Abwasserleitungen in Schächten für Guss Abwasserrohr (SML-Rohr) im Schacht
mit Abwasserdämmschlauch, Dicke 4 mm, für Abzweige, Bögen und Formstücke.
Verarbeitung nach Anweisung des Herstellers, Stoßstellen und Abzweige verklebt, normal entflammbar B 2 nach DIN 4102, EL nach DIN EN 13501 Verwendung für in Schächten und Unterputz liegenden Abwasserrohren

*Hinweis: --- Dämmung normal entflammbar, Baustoffklasse EL ---*

*Hinweis: Beispielprodukt: Missel / MSA 4*

**1.1.7.10 Isolierschlauch Leitung DN 100, Dämmstärke 4 mm**
Isolierschlauch Leitung DN 100, Dämmstärke 4 mm
sonst wie zuvor beschrieben.
Menge: 12,000 m

**1.1.7.20 Isolierschlauch Leitung DN 125, Dämmstärke 4 mm**
Isolierschlauch Leitung DN 125, Dämmstärke 4 mm
sonst wie zuvor beschrieben.
Menge: 6,000 m

*Hinweis: Zulage Isolierung Bogen*
Zulage Isolierung Bogen
SML-Rohr in Schächten

**1.1.7.30 Zulage Isolierschlauch für Bogen DN 100**
Zulage Isolierschlauch für Bogen DN 100
sonst wie zuvor beschrieben.
Menge: 5,000 St

**1.1.7.40 Zulage Isolierschlauch für Bogen DN 125**
Zulage Isolierschlauch für Bogen DN 125
sonst wie zuvor beschrieben.
Menge: 5,000 St

*Hinweis: Zulage Isolierung Stutzen, Abzweige, Reduzierungen, Ausschnitte, Flanschenpaare*
Zulage Isolierung Stutzen, Abzweige, Reduzierungen, Ausschnitte, Flanschenpaare
SML-Rohr in Schächten

**1.1.7.50 Zulage Isolierschlauch für Stutzen, Abzweige,**
Zulage Isolierschlauch für Stutzen, Abzweige,
Reduzierungen, Ausschnitte, Flanschenpaare DN 100
sonst wie zuvor beschrieben.
Menge: 5,000 St

**1.1.7.60 Zulage Isolierschlauch für Stutzen, Abzweige,**
Zulage Isolierschlauch für Stutzen, Abzweige,
Reduzierungen, Ausschnitte, Flanschenpaare DN 125
sonst wie zuvor beschrieben.
Menge: 5,000 St

##### 1.1.8 Brandschutzabschottungen

*Hinweis: Brandschutz-Rohrabschottung R90 für nicht brennbare Abwasserleitungen aus Guss*

**1.1.8.10 BS für Rohrleitungen DN 100 / 110 / 35 / 180**
BS für Rohrleitungen DN 100 / 110 / 35 / 180
sonst wie zuvor beschrieben.
Menge: 16,000 St

**1.1.8.20 BS für Rohrleitungen DN 125 / 135 / 42,5 / 220**
BS für Rohrleitungen DN 125 / 135 / 42,5 / 220
sonst wie zuvor beschrieben.
Menge: 6,000 St

*Hinweis: Brandschutzmanschette für Gussleitungen mit Übergang auf brennbare Rohre*
Brandschutzmanschette für Gussleitungen mit Übergang auf brennbare Rohre
Feuerwiderstandsfähige Abschottung für Mischinstallation Abwasser

Montagebedingungen beachten.
Bis Rohrdurchmesser Guss (Hauptleitung)  ≤  160 mm / abzweigende Rohrleitung bis Rohrdurchmesser ≤  110 mm.

Einschließlich:
 -  Kennzeichnung für die Rohrabschottungen
 -  Übereinstimmungserklärung des AN

Kennzeichnungspflicht für Rohrabschottungen:
Für Rohrabschottungen mit allgemeiner bauaufsichtlicher Zulassung (abZ), allgemeiner Bauartgenehmigung (aBG) und mit einem allgemeinen bauaufsichtlichen Prüfzeugnis (abP) besteht eine Kennzeichnungspflicht. Das Kennzeichnungsschild muss neben der Rohrabschottung an der Wand oder an der Decke angebracht werden. Die
Kennzeichnung muss folgende Angaben enthalten:
- Monat und Jahr der Errichtung der Rohrabschottung
- Name des Errichters der Rohrabschottung
- Bezeichnung der Rohrabschottung (aus dem Anwendbarkeitsnachweis)
- Nummer des Nachweises
- Ausstellungsdatum des Nachweises
- Feuerwiderstandsklasse der Abschottung.

*Hinweis: Beispielprodukt: Curaflam Konfix Pro*

**1.1.8.30 Brandschutzmanschette für Rohrleitung Abzweig DN 75/80**
Brandschutzmanschette für Rohrleitung Abzweig DN 75/80
sonst wie zuvor beschrieben.
Menge: 15,000 St

**1.1.8.40 Brandschutzmanschette für Rohrleitung Abzweig DN 100**
Brandschutzmanschette für Rohrleitung Abzweig DN 100
sonst wie zuvor beschrieben.
Menge: 10,000 St

##### 1.1.9 Sonstiges

*Hinweis: Kugelsiphon*
Kugelsiphon

Mit eingelegter Schwimmerkugel als Rückschlagventil
Schraubdeckel zu Revisionszwecken
Geeignet für einen max. Unterdruck von P = 2900 Pa
Ausführung in Polypropylen (PP)
Zulaufanschluss über Quetschverschraubung oder Gummimanschette für Geräteabläufe ¾", 1", 1¼", 1½"
Ablaufdurchmesser 40 mm
Variable Ablaufanordnung über zweiseitigen Gewindeanschluss und veränderlicher
Einbauhöhe
Der Siphon darf nicht direkt mit einer Abwasserleitung verbunden werden, sondern muss frei auslaufen können.
Eine geringe Bauhöhe kann durch das Schrägstellen des Standrohres erreicht werden.

Siphons in weißer Ausführung.

**1.1.9.10 Kugelsiphon Saugseite**
Kugelsiphon Saugseite

sonst wie zuvor beschrieben.
Menge: 2,000 St

**1.1.9.20 Kugelsiphon Druckseite**
Kugelsiphon Druckseite
sonst wie zuvor beschrieben.
Menge: 2,000 St

*Hinweis: Trichter*

**1.1.9.30 Trichter, oval PE schwarz ohne Rand mit Siebventil einschl. Geruchsverschluß, Abgang DN 50 senkrecht**
Menge: 2,000 St

#### 1.2 KG 412 Wasseranlagen

##### 1.2.1 Trinkwasserinstallation Edelstahlrohr

*Hinweis: Die Einheitspreise für die Trinkwasserinstallation*
Die Einheitspreise für die Trinkwasserinstallation
verstehen sich einschließlich allen Zubehörs, wie Befestigungen, Hilfsbefestigungen,
Dübel, Schrauben, Dichtungen, Verbindungen, Anschlüsse an Ausstattungsobjekte

*Hinweis: Edelstahlrohre für Trinkwasser CrNiMo-Stahl*
Edelstahlrohre für Trinkwasser CrNiMo-Stahl
aus Rohren aus nichtrostendem Stahl, CrNiMo-Stahl Werkstoff Nr.: 1.4401
(nach DIN EN 10088), für Trinkwasser, nach DVGW W 541, mit Eignungsnachweis
gemäß DIN 1988, entsprechend DIN 50930 und Trinkwasserverordnung, beständig
gegen agressive Wässer, Außendurchmesser, verbinden durch Pressfittings aus
nichtrostenden Stahl, geprüft nach DVGW W 534. Dichtring nach DVGW W 270 und
KTW-Empfehlung, mit Nachweis der Zwangsundichtigkeit in unverpresstem Zustand.
Rohrenden in Liefer-, Lager und Einbauzustand stets hygienisch verschlossen.
Pressfittings mit Verschlussstopfen oder in hygienisch einwandfreier Lieferung und
Lagerung vor bis zum Einbau.
Verlegen in Gebäuden und Zentralen gem. DIN 1988, einschl. Dichtmaterial. Rohre und Formstücke zugelassen für Desinfektion Trinkwasser lt. § 1 Trinkwasserverordnung 2001 gemäß Liste der Aufbereitungsstoffe und Desinfektionsverfahren nach § 11
Trinkwasserverordnung 2001.
Anforderungen entsprechend DIN 4109, Winkelschienen zur Rohrleitungsbefestigung, Befestigung mit bauaufsichtlich zugelassenen Dübeln, einschl. Bohrungen in Stahlbeton, Befestigung mind. F 30-Ausführung bzw. entsprechend der Feuerwiderstandsklasse des jeweiligen Bauteils gemäß DIN 4102.

Nennweite:  gemäß nachfolgender Position

Form- und Verbindungsstücke, Festpunkte, Rohrschlitten mit Schellen, Führungs- und
Tragkonstruktionen, Rohrbefestigung aus Stahl, verzinkt, mit schalldämmenden
Einlagen, werden gesondert vergütet.

**1.2.1.10 Edelstahlrohr 15 x 1,0 mm (DN 12)**
Edelstahlrohr 15 x 1,0 mm (DN 12)
sonst wie zuvor beschrieben.
Menge: 10,000 m

**1.2.1.20 Edelstahlrohr 18 x 1,0 mm (DN 15)**
Edelstahlrohr 18 x 1,0 mm (DN 15)
sonst wie zuvor beschrieben.
Menge: 30,000 m

**1.2.1.30 Edelstahlrohr 22 x 1,2 mm (DN 20)**
Edelstahlrohr 22 x 1,2 mm (DN 20)
sonst wie zuvor beschrieben.
Menge: 25,000 m

**1.2.1.40 Edelstahlrohr 28 x 1,2 mm (DN 25)**
Edelstahlrohr 28 x 1,2 mm (DN 25)
sonst wie zuvor beschrieben.
Menge: 5,000 m

**1.2.1.50 Edelstahlrohr 35 x 1,5 mm (DN 32)**
Edelstahlrohr 35 x 1,5 mm (DN 32)
sonst wie zuvor beschrieben.
Menge: 50,000 m

**1.2.1.60 Edelstahlrohr 42 x 1,5 mm (DN 40)**
Edelstahlrohr 42 x 1,5 mm (DN 40)
sonst wie zuvor beschrieben.
Menge: 5,000 m

**1.2.1.70 Edelstahlrohr 54 x 1,5 mm (DN 50)**
Edelstahlrohr 54 x 1,5 mm (DN 50)
sonst wie zuvor beschrieben.
Menge: 35,000 m

*Hinweis: Form- und Verbindungsstücke als Zulage für Trinkwasserleitungen aus Edelstahlrohr*
Form- und Verbindungsstücke als Zulage für Trinkwasserleitungen aus Edelstahlrohr
in allen lieferbaren Nennweiten und Ausführungen
Nennweite (Hauptrohr) nach Angabe in den Einzel-Positionen.
Einschließlich Verpressarbeiten.

*Hinweis: Bögen*

**1.2.1.80 Bogen Edelstahlrohr 15 x 1,0 mm (DN 12)**
Bogen Edelstahlrohr 15 x 1,0 mm (DN 12)
sonst wie zuvor beschrieben.
Menge: 30,000 St

**1.2.1.90 Bogen Edelstahlrohr 18 x 1,0 mm (DN 15)**
Bogen Edelstahlrohr 18 x 1,0 mm (DN 15)
sonst wie zuvor beschrieben.
Menge: 50,000 St

**1.2.1.100 Bogen Edelstahlrohr 22 x 1,2 mm (DN 20)**
Bogen Edelstahlrohr 22 x 1,2 mm (DN 20)
sonst wie zuvor beschrieben.
Menge: 55,000 St

**1.2.1.110 Bogen Edelstahlrohr 28 x 1,2 mm (DN 25)**
Bogen Edelstahlrohr 28 x 1,2 mm (DN 25)
sonst wie zuvor beschrieben.
Menge: 32,000 St

**1.2.1.120 Bogen Edelstahlrohr 35 x 1,5 mm (DN 32)**
Bogen Edelstahlrohr 35 x 1,5 mm (DN 32)
sonst wie zuvor beschrieben.
Menge: 15,000 St

**1.2.1.130 Bogen Edelstahlrohr 42 x 1,5 mm (DN 40)**
Bogen Edelstahlrohr 42 x 1,5 mm (DN 40)
sonst wie zuvor beschrieben.
Menge: 30,000 St

**1.2.1.140 Bogen Edelstahlrohr 54 x 1,5 mm (DN 50)**
Bogen Edelstahlrohr 54 x 1,5 mm (DN 50)
sonst wie zuvor beschrieben.
Menge: 10,000 St

*Hinweis: T-Stücke*

**1.2.1.150 T-Stücke Edelstahlrohr 15 x 1,0 mm (DN 12)**
T-Stücke Edelstahlrohr 15 x 1,0 mm (DN 12)
sonst wie zuvor beschrieben.
Menge: 5,000 St

**1.2.1.160 T-Stücke Edelstahlrohr 18 x 1,0 mm (DN 15)**
T-Stücke Edelstahlrohr 18 x 1,0 mm (DN 15)
sonst wie zuvor beschrieben.
Menge: 10,000 St

**1.2.1.170 T-Stücke Edelstahlrohr 22 x 1,2 mm (DN 20)**
T-Stücke Edelstahlrohr 22 x 1,2 mm (DN 20)
sonst wie zuvor beschrieben.
Menge: 15,000 St

**1.2.1.180 T-Stücke Edelstahlrohr 28 x 1,2 mm (DN 25)**
T-Stücke Edelstahlrohr 28 x 1,2 mm (DN 25)
sonst wie zuvor beschrieben.
Menge: 10,000 St

**1.2.1.190 T-Stücke Edelstahlrohr 35 x 1,5 mm (DN 32)**
T-Stücke Edelstahlrohr 35 x 1,5 mm (DN 32)
sonst wie zuvor beschrieben.
Menge: 5,000 St

**1.2.1.200 T-Stücke Edelstahlrohr 42 x 1,5 mm (DN 40)**
T-Stücke Edelstahlrohr 42 x 1,5 mm (DN 40)
sonst wie zuvor beschrieben.
Menge: 5,000 St

**1.2.1.210 T-Stücke Edelstahlrohr 54 x 1,5 mm (DN 50)**
T-Stücke Edelstahlrohr 54 x 1,5 mm (DN 50)
sonst wie zuvor beschrieben.
Menge: 5,000 St

*Hinweis: Rohrbefestigung*
Rohrbefestigung

Rohrbefestigung als Rohrschelle, aus verzinktem Stahl,
mit schalldämmenden Einlagen, Anforderungen entsprechend DIN 4109-1,
Gewindebefestigung M8 oder M10
Zum Befestigen von Leitungen an Decken und an Wänden
max. Länge Aufhängung bis 1,0 m,
Befestigung mit Gewindestangen an verzinkter U-Montageschiene Flanschbreite ca. 60 mm, Steghöhe ca. 27 mm oder
mit bauaufsichtlich zugelassenen Dübeln, einschl. Bohrarbeiten, Befestigungsuntergrund: Holz, Beton, Mauerwerk, Stahlbeton-Rippendecke
Befestigung mind. F 30 -Ausführung bzw. entsprechend der Feuerwiderstandsklasse des jeweiligen Bauteils gemäß DIN 4102.
Montagehöhe bis 3,5 m

**1.2.1.220 Rohrbefestigung, schallgedämmt, DN 12-15**
Rohrbefestigung, schallgedämmt, DN 12-15
sonst wie zuvor beschrieben.
Menge: 40,000 St

**1.2.1.230 Rohrbefestigung, schallgedämmt, DN 20**
Rohrbefestigung, schallgedämmt, DN 20
sonst wie zuvor beschrieben.
Menge: 70,000 St

**1.2.1.240 Rohrbefestigung, schallgedämmt, DN 25**
Rohrbefestigung, schallgedämmt, DN 25
sonst wie zuvor beschrieben.
Menge: 60,000 St

**1.2.1.250 Rohrbefestigung, schallgedämmt, DN 32**
Rohrbefestigung, schallgedämmt, DN 32
sonst wie zuvor beschrieben.
Menge: 60,000 St

**1.2.1.260 Rohrbefestigung, schallgedämmt, DN 40**
Rohrbefestigung, schallgedämmt, DN 40
sonst wie zuvor beschrieben.
Menge: 20,000 St

**1.2.1.270 Rohrbefestigung, schallgedämmt, DN 50**
Rohrbefestigung, schallgedämmt, DN 50
sonst wie zuvor beschrieben.
Menge: 15,000 St

*Hinweis: Muffe Edelstahlrohr, unverpresst undicht,*
Muffe Edelstahlrohr, unverpresst undicht,
aus Werkstoff: CrNiMo-Stahl 1.4401 (DIN EN10088) für Rohrleitung aus nichtrostendem Stahl, mit Dichtring, als Pressverbindung mit DVGW-Registrierung,

**1.2.1.280 Muffe Edelstahlrohr 15 x 1,0 mm (DN 12)**
Muffe Edelstahlrohr 15 x 1,0 mm (DN 12)
sonst wie zuvor beschrieben.
Menge: 6,000 St

**1.2.1.290 Muffe Edelstahlrohr 18 x 1,0 mm (DN 15)**
Muffe Edelstahlrohr 18 x 1,0 mm (DN 15)
sonst wie zuvor beschrieben.
Menge: 5,000 St

**1.2.1.300 Muffe Edelstahlrohr 22 x 1,2 mm (DN 20)**
Muffe Edelstahlrohr 22 x 1,2 mm (DN 20)
sonst wie zuvor beschrieben.
Menge: 5,000 St

**1.2.1.310 Muffe Edelstahlrohr 28 x 1,2 mm (DN 25)**
Muffe Edelstahlrohr 28 x 1,2 mm (DN 25)
sonst wie zuvor beschrieben.
Menge: 9,000 St

**1.2.1.320 Muffe Edelstahlrohr 35 x 1,5 mm (DN 32)**
Muffe Edelstahlrohr 35 x 1,5 mm (DN 32)
sonst wie zuvor beschrieben.
Menge: 2,000 St

**1.2.1.330 Muffe Edelstahlrohr 42 x 1,5 mm (DN 40)**
Muffe Edelstahlrohr 42 x 1,5 mm (DN 40)
sonst wie zuvor beschrieben.
Menge: 5,000 St

**1.2.1.340 Muffe Edelstahlrohr 54 x 1,5 mm (DN 50)**
Muffe Edelstahlrohr 54 x 1,5 mm (DN 50)
sonst wie zuvor beschrieben.
Menge: 5,000 St

*Hinweis: Reduzierung Edelstahlrohr*
Reduzierung Edelstahlrohr
aus Werkstoff: CrNiMo-Stahl 1.4401 (DIN EN10088) für Rohrleitung aus nichtrostendem Stahl, als Pressverbindung mit DVGW-Registrierung,
in allen handelsüblichen Ausführungen,
Nennweite (Hauptrohr) nach Angabe in den Einzel-Positionen.
Einschließlich Verpressarbeiten.

**1.2.1.350 Reduzierung Edelstahlrohr 15 x 1,0 mm (DN 12)**
Reduzierung Edelstahlrohr 15 x 1,0 mm (DN 12)
sonst wie zuvor beschrieben.
Menge: 2,000 St

**1.2.1.360 Reduzierung Edelstahlrohr 18 x 1,0 mm (DN 15)**
Reduzierung Edelstahlrohr 18 x 1,0 mm (DN 15)
sonst wie zuvor beschrieben.
Menge: 3,000 St

**1.2.1.370 Reduzierung Edelstahlrohr 22 x 1,2 mm (DN 20)**
Reduzierung Edelstahlrohr 22 x 1,2 mm (DN 20)
sonst wie zuvor beschrieben.
Menge: 3,000 St

**1.2.1.380 Reduzierung Edelstahlrohr 28 x 1,2 mm (DN 25)**
Reduzierung Edelstahlrohr 28 x 1,2 mm (DN 25)
sonst wie zuvor beschrieben.
Menge: 3,000 St

**1.2.1.390 Reduzierung Edelstahlrohr 35 x 1,5 mm (DN 32)**
Reduzierung Edelstahlrohr 35 x 1,5 mm (DN 32)
sonst wie zuvor beschrieben.
Menge: 5,000 St

**1.2.1.400 Reduzierung Edelstahlrohr 42 x 1,5 mm (DN 40)**
Reduzierung Edelstahlrohr 42 x 1,5 mm (DN 40)
sonst wie zuvor beschrieben.
Menge: 2,000 St

**1.2.1.410 Reduzierung Edelstahlrohr 54 x 1,5 mm (DN 50)**
Reduzierung Edelstahlrohr 54 x 1,5 mm (DN 50)
sonst wie zuvor beschrieben.
Menge: 2,000 St

*Hinweis: Deckenwinkel Edelstahlrohr*
Deckenwinkel Edelstahlrohr
90 Grad,
einfach oder Durchgangsform

**1.2.1.420 Deckenwinkel Edelstahlrohr DN 10 x 12 mm x Rp ½"**
Deckenwinkel Edelstahlrohr DN 10 x 12 mm x Rp ½"
sonst wie zuvor beschrieben.
Menge: 10,000 St

**1.2.1.430 Deckenwinkel Edelstahlrohr DN 12 x 15 mm x Rp ½"**
Deckenwinkel Edelstahlrohr DN 12 x 15 mm x Rp ½"
sonst wie zuvor beschrieben.
Menge: 12,000 St

**1.2.1.440 Deckenwinkel Edelstahlrohr DN 15 x 18 mm x Rp ½"**
Deckenwinkel Edelstahlrohr DN 15 x 18 mm x Rp ½"
sonst wie zuvor beschrieben.
Menge: 5,000 St

**1.2.1.450 Deckenwinkel Edelstahlrohr DN 20 x 22 mm x Rp 3/4"**
Deckenwinkel Edelstahlrohr DN 20 x 22 mm x Rp 3/4"
sonst wie zuvor beschrieben.
Menge: 10,000 St

*Hinweis: Übergangsstück Edelstahlrohr mit Verschraubung,*
Übergangsstück Edelstahlrohr mit Verschraubung,
aus nichtrostendem Stahl Werkstoff-Nr. 1.4401, für Rohrleitung aus nichtrostendem Stahl, als Schraubverbindung mit Gewinde und DVGW-Zulassung
mit Flachdichtung aus EPDM

Nennweite: gemäß nachfolgender Position

**1.2.1.460 Übergangsstück Edelstahlrohr Durchm. 15 mm**
Übergangsstück Edelstahlrohr Durchm. 15 mm
sonst wie zuvor beschrieben
Menge: 4,000 St

**1.2.1.470 Übergangsstück Edelstahlrohr Durchm. 18 mm**
Übergangsstück Edelstahlrohr Durchm. 18 mm
sonst wie zuvor beschrieben
Menge: 6,000 St

**1.2.1.480 Übergangsstück Edelstahlrohr Durchm. 22 mm**
Übergangsstück Edelstahlrohr Durchm. 22 mm
sonst wie zuvor beschrieben
Menge: 4,000 St

**1.2.1.490 Übergangsstück Edelstahlrohr Durchm. 28 mm**
Übergangsstück Edelstahlrohr Durchm. 28 mm
sonst wie zuvor beschrieben
Menge: 5,000 St

**1.2.1.500 Übergangsstück Edelstahlrohr Durchm. 35 mm**
Übergangsstück Edelstahlrohr Durchm. 35 mm
sonst wie zuvor beschrieben
Menge: 6,000 St

**1.2.1.510 Übergangsstück Edelstahlrohr Durchm. 42 mm**
Übergangsstück Edelstahlrohr Durchm. 42 mm
sonst wie zuvor beschrieben
Menge: 2,000 St

**1.2.1.520 Übergangsstück Edelstahlrohr Durchm. 54 mm**
Übergangsstück Edelstahlrohr Durchm. 54 mm
sonst wie zuvor beschrieben
Menge: 6,000 St

##### 1.2.2 Trinkwasserinstallation Mehrschichtverbundrohr

*Hinweis: Die Einheitspreise für die Trinkwasserinstallation*
Die Einheitspreise für die Trinkwasserinstallation
verstehen sich einschließlich allen Zubehörs, wie Befestigungen, Hilfsbefestigungen,
Dübel, Schrauben, Dichtungen, Verbindungen, Anschlüsse an Ausstattungsobjekte

*Hinweis: Trinkwasser Metallverbundrohr*
Trinkwasser Metallverbundrohr
für Trinkwasserinstallation nach DIN 1988 geeignet.
in Gebäuden, mit Pressverbindungen nach DVGW V 098 Werkstoff: PE-RT Innenrohr, Aluminium Metallkern, PE-RT Aussenschutzschicht.
Die Leitung ist von Hand biegbar

Die Rohrverbindungen werden mittels Pressfittings erstellt. Mit Zwangsundichtheit in unverprestem Zustand

Die Isolierstärken sind bei der Verlegung zu berücksichtigen.

Form- und Verbindungsstücke werden gesondert vergütet.

**1.2.2.10 Metallverbundrohr vorgedämmt exzentrisch DN 12 (16 x 2,25 mm)**
Metallverbundrohr vorgedämmt exzentrisch DN 12 (16 x 2,25 mm)
Dämmung aus PE-Weischschaum, Lambda = 0,04 W/(m.K)
unten 13 mm, oben 6 mm
sonst wie vor beschrieben.
Menge: 205,000 m

**1.2.2.20 Metallverbundrohr vorgedämmt exzentrisch DN 15 (20 x 2,50 mm)**
Metallverbundrohr vorgedämmt exzentrisch DN 15 (20 x 2,50 mm)
Dämmung aus PE-Weischschaum, Lambda = 0,04 W/(m.K)
unten 13 mm, oben 6 mm
sonst wie vor beschrieben.
Menge: 110,000 m

**1.2.2.30 Metallverbundrohr DN 20 (26 x 3,00 mm)**
Metallverbundrohr DN 20 (26 x 3,00 mm)
sonst wie vor beschrieben.
Menge: 90,000 m

**1.2.2.40 Metallverbundrohr DN 25 (32 x 3,00 mm)**
Metallverbundrohr DN 25 (32 x 3,00 mm)
sonst wie vor beschrieben.
Menge: 75,000 m

*Hinweis: Bögen*

**1.2.2.50 Metallverbundrohr Bogen DN 12 (16 x 2,25 mm)**
Metallverbundrohr Bogen DN 12 (16 x 2,25 mm)
sonst wie vor beschrieben.
Menge: 230,000 St

**1.2.2.60 Metallverbundrohr Bogen DN 15 (20 x 2,50 mm)**
Metallverbundrohr Bogen DN 15 (20 x 2,50 mm)
sonst wie vor beschrieben.
Menge: 90,000 St

**1.2.2.70 Metallverbundrohr Bogen DN 20 (26 x 3,00 mm)**
Metallverbundrohr Bogen DN 20 (26 x 3,00 mm)
sonst wie vor beschrieben.
Menge: 110,000 St

**1.2.2.80 Metallverbundrohr Bogen DN 25 (32 x 3,00 mm)**
Metallverbundrohr Bogen DN 25 (32 x 3,00 mm)
sonst wie vor beschrieben.
Menge: 50,000 St

*Hinweis: T-Stücke*

**1.2.2.90 Metallverbundrohr T-Stück DN 12 (16 x 2,25 mm)**
Metallverbundrohr T-Stück DN 12 (16 x 2,25 mm)
sonst wie vor beschrieben.
Menge: 40,000 St

**1.2.2.100 Metallverbundrohr T-Stück DN 15 (20 x 2,50 mm)**
Metallverbundrohr T-Stück DN 15 (20 x 2,50 mm)
sonst wie vor beschrieben.
Menge: 25,000 St

**1.2.2.110 Metallverbundrohr T-Stück DN 20 (26 x 3,00 mm)**
Metallverbundrohr T-Stück DN 20 (26 x 3,00 mm)
sonst wie vor beschrieben.
Menge: 30,000 St

**1.2.2.120 Metallverbundrohr T-Stück DN 25 (32 x 3,00 mm)**
Metallverbundrohr T-Stück DN 25 (32 x 3,00 mm)
sonst wie vor beschrieben.
Menge: 15,000 St

*Hinweis: Reduzierungen*

**1.2.2.130 Metallverbundrohr Muffe oder Reduzierung DN 12 (16 x 2,25 mm)**
Metallverbundrohr Muffe oder Reduzierung DN 12 (16 x 2,25 mm)
sonst wie vor beschrieben.
Menge: 20,000 St

**1.2.2.140 Metallverbundrohr Muffe oder Reduzierung DN 15 (20 x 2,50 mm)**
Metallverbundrohr Muffe oder Reduzierung DN 15 (20 x 2,50 mm)
sonst wie vor beschrieben.
Menge: 11,000 St

**1.2.2.150 Metallverbundrohr Muffe oder Reduzierung DN 20 (26 x 3,00 mm)**
Metallverbundrohr Muffe oder Reduzierung DN 20 (26 x 3,00 mm)
sonst wie vor beschrieben.
Menge: 9,000 St

**1.2.2.160 Metallverbundrohr Muffe oder Reduzierung DN 25 (32 x 3,00 mm)**
Metallverbundrohr Muffe oder Reduzierung DN 25 (32 x 3,00 mm)
sonst wie vor beschrieben.
Menge: 8,000 St

*Hinweis: Anschlusswinkel*

**1.2.2.170 Anschlusswinkel DN12**
Anschlusswinkel DN12
mit 1 Pressanschlüsse + Anschluss R 1/2"
Menge: 5,000 St

**1.2.2.180 Anschlusswinkel DN15**
Anschlusswinkel DN15
mit 1 Pressanschlüsse + Anschluss R 3/4"
Menge: 5,000 St

**1.2.2.190 Anschlusswinkel DN20**
Anschlusswinkel DN20
mit 1 Pressanschlüsse + Anschluss R 3/4"
Menge: 5,000 St

*Hinweis: Doppelanschlusswinkel*

**1.2.2.200 Doppelanschlusswinkel DN12**
Doppelanschlusswinkel DN12
mit 2 Pressanschlüsse + Anschluss R 1/2"
erlaubt das Durchschleifen einer Armatur
Menge: 5,000 St

**1.2.2.210 Doppelanschlusswinkel DN15**
Doppelanschlusswinkel DN15
mit 2 Pressanschlüsse + Anschluss R 3/4"
erlaubt das Durchschleifen einer Armatur
Menge: 5,000 St

**1.2.2.220 Doppelanschlusswinkel DN20**
Doppelanschlusswinkel DN20
mit 2 Pressanschlüsse + Anschluss R 3/4"
erlaubt das Durchschleifen einer Armatur
Menge: 5,000 St

##### 1.2.3 Wärmedämmung von Trinkwasserleitungen

*Hinweis: WD Rohrleitung mit Mineral-/Steinwolle, mit Alu-Grobkorn- Ummantelung 100%*
WD Rohrleitung mit Mineral-/Steinwolle, mit Alu-Grobkorn- Ummantelung 100%
Wärmedämmung von Rohrleitungen
 -  bis DN 250 mit formstabilen Schalen aus konzentrisch gewickelter Mineral-/Steinwolle,
  Wärmeleitgruppe (WLG) 035,
  Brandschutzklasse A2l - s1, d0 nicht brennbar nach DIN EN 13501-1,
  Schmelzpunkt > 1.000°C
 -  größer DN 250 mit Matten aus Mineral-/Steinwolle,
  Wärmeleitgruppe (WLG) 040,
  Brandschutzklasse A2 - s1, d0 nicht brennbar nach DIN EN 13501-1.
Schalen und Matten einseitig kaschiert mit gitternetzverstärkter reißfester
AluminiumSandwich-Folie. Schalen einseitig geschlitzt und auf Innenwandung eingesägt, mit werkseitig aufgebrachter selbstklebender Längsüberlappung zur dichten Verklebung.
Dichtes Verschließen der Rundstöße (und bei Matten auch der Längsstöße) mit
selbstklebendem Aluminiumband. Zusätzliche Sicherung der Dämmung mit verzinktem
Bindedraht, mit 6 Wicklungen pro lfm.

Dämmstärke 100 % nach GEG.

Umhüllung der gedämmten Rohrleitung mit Alu-Grobkorn-Folie 0,2 mm zum Schutz vor Beschädigung bei mechanischer Beanspruchung.
Einschließlich Ausschnitten an der Dämmung und am Alu-Grobkorn-Mantel, im Bereich von Rohrhalterungen, unisolierten Rohrstutzen, Thermometerstutzen,
Entleerungsanschlüssen etc.

Betriebstemperatur der Rohrleitungen 10 bis 120°C.
Nennweite der Rohrleitung, Auswahl Schale/Matte und Wärmeleitgruppe nach Angabe in den Einzel-Positionen.

Lieferung und Montage. Inklusive Isolierung an den Rohrbefestigungen.

*Hinweis: --- Dämmung nicht brennbar, Baustoffklasse A2/A2L - s1, d0 ---*

*Hinweis: Beispielprodukt: Rockwool, 800 (bis DN 150) oder Isover, Protect 1000 S Alu*
Beispielprodukt: Rockwool, 800 (bis DN 150) oder Isover, Protect 1000 S Alu
(bis DN 250)

*Hinweis: Als Zulagepositionen anzubieten sind (in unten vorbereiteten Positionen):*
Als Zulagepositionen anzubieten sind (in unten vorbereiteten Positionen):
-  Bögen (und Knicke) in beliebigem Winkel 15 bis 90°,
-  Stutzen (mit Ausschnitten, an Abzweigungen), Abzweige, Reduzierungen,
  Passstücke und Luftgefäße

**1.2.3.10 WD Rohr DN 15 / Schalen WLG 035 20 mm /**
WD Rohr DN 15 / Schalen WLG 035 20 mm /
Alu-Grobkorn-Ummantelung
sonst wie zuvor beschrieben.
Menge: 40,000 m

**1.2.3.20 WD Rohr DN 20 / Schalen WLG 035 20 mm /**
WD Rohr DN 20 / Schalen WLG 035 20 mm /
Alu-Grobkorn-Ummantelung
sonst wie zuvor beschrieben.
Menge: 115,000 m

**1.2.3.30 WD Rohr DN 25 / Schalen WLG 035 30 mm /**
WD Rohr DN 25 / Schalen WLG 035 30 mm /
Alu-Grobkorn-Ummantelung
sonst wie zuvor beschrieben.
Menge: 80,000 m

**1.2.3.40 WD Rohr DN 32 / Schalen WLG 035 40 mm /**
WD Rohr DN 32 / Schalen WLG 035 40 mm /
Alu-Grobkorn-Ummantelung
sonst wie zuvor beschrieben.
Menge: 50,000 m

**1.2.3.50 WD Rohr DN 40 / Schalen WLG 035 50 mm /**
WD Rohr DN 40 / Schalen WLG 035 50 mm /
Alu-Grobkorn-Ummantelung
sonst wie zuvor beschrieben.
Menge: 5,000 m

**1.2.3.60 WD Rohr DN 50 / Schalen WLG 035 60 mm /**
WD Rohr DN 50 / Schalen WLG 035 60 mm /
Alu-Grobkorn-Ummantelung
sonst wie zuvor beschrieben.
Menge: 35,000 m

*Hinweis: Zulage WD Bogen*

**1.2.3.70 WD Bogen DN 15 / Schalen WLG 035 20 mm /**
WD Bogen DN 15 / Schalen WLG 035 20 mm /
Alu-Grobkorn-Ummantelung
sonst wie zuvor beschrieben.
Menge: 50,000 St

**1.2.3.80 WD Bogen DN 20 / Schalen WLG 035 20 mm /**
WD Bogen DN 20 / Schalen WLG 035 20 mm /
Alu-Grobkorn-Ummantelung
sonst wie zuvor beschrieben.
Menge: 55,000 St

**1.2.3.90 WD Bogen DN 25 / Schalen WLG 035 30 mm /**
WD Bogen DN 25 / Schalen WLG 035 30 mm /
Alu-Grobkorn-Ummantelung
sonst wie zuvor beschrieben.
Menge: 20,000 St

**1.2.3.100 WD Bogen DN 32 / Schalen WLG 035 40 mm /**
WD Bogen DN 32 / Schalen WLG 035 40 mm /
Alu-Grobkorn-Ummantelung
sonst wie zuvor beschrieben.
Menge: 10,000 St

*Hinweis: Zulage für WD Stutzen, Abzweige, Reduzierungen, Ausschnitte, Passstücke mit*
Zulage für WD Stutzen, Abzweige, Reduzierungen, Ausschnitte, Passstücke mit
Alu-Grobkorn-Ummantelung

**1.2.3.110 WD Stutzen, Abzweige, Reduzierungen, Ausschnitte,**
WD Stutzen, Abzweige, Reduzierungen, Ausschnitte,
Passstücke für Rohr DN 15 / Alu-Grobkorn-Ummantelung
sonst wie zuvor beschrieben.
Menge: 15,000 St

**1.2.3.120 WD Stutzen, Abzweige, Reduzierungen, Ausschnitte,**
WD Stutzen, Abzweige, Reduzierungen, Ausschnitte,
Passstücke für Rohr DN 20 / Alu-Grobkorn-Ummantelung
sonst wie zuvor beschrieben.
Menge: 25,000 St

**1.2.3.130 WD Stutzen, Abzweige, Reduzierungen, Ausschnitte,**
WD Stutzen, Abzweige, Reduzierungen, Ausschnitte,
Passstücke für Rohr DN 25 / Alu-Grobkorn-Ummantelung
sonst wie zuvor beschrieben.
Menge: 30,000 St

**1.2.3.140 WD Stutzen, Abzweige, Reduzierungen, Ausschnitte,**
WD Stutzen, Abzweige, Reduzierungen, Ausschnitte,
Passstücke für Rohr DN 32 / Alu-Grobkorn-Ummantelung
sonst wie zuvor beschrieben.
Menge: 15,000 St

*Hinweis: Isolierung verdeckt liegender Trinkwasserleitungen in Wandaussparungen und hinter Vorwänden*
Isolierung verdeckt liegender Trinkwasserleitungen in Wandaussparungen und hinter Vorwänden

Schutz gegen Schwitzwasser und Korrosion
Isolierschlauch aus geschlossenzelligem Polyethylen-Weichschaum zusätzlich mit einer reißfesten Gittergewebefolie verstärkt
Wärmeleitfähigkeit 0,036 W/(m*K)

Baustoffklasse EL nach DIN EN 13501-1
Temperatureinsatzbereich: +100 °C

Dämmstärke 50 % nach GEG

Einschließlich:
-  Bögen, T-Stück, Deckel
-  Ausschnitte, Stutzen, Durchdringungen

**1.2.3.150 Schlauchisolierung DN 20**
Schlauchisolierung DN 20
sonst wie zuvor beschrieben
Menge: 25,000 m

**1.2.3.160 Schlauchisolierung DN 25**
Schlauchisolierung DN 25
sonst wie zuvor beschrieben
Menge: 14,000 m

##### 1.2.4 Brandschutzabschottung Versorgungs- und Entsorgungsleitungen

*Hinweis: Ausführung und Abrechnung:*
Ausführung und Abrechnung:
Generell sind bei der Verlegung der TGA-Installationen die Mindestabstände für Isolierarbeiten entsprechend DIN 4140:2023-05 zu beachten.
Bei der Isolierung von Rohrleitungen, insbesondere in den Hauptsteigschächten werden die in der DIN 4140:2023-05 in Kapitel 4.3 erwähnten Mindestabstände zwischen zu isolierenden Komponenten nicht eingehalten bzw. teilweise erheblich unterschritten. (Brandschutzschalen müssen mit Mindestabstand 0 ausgewählt werden)
Somit ist in diesen Bereichen ein erhöhter Montageaufwand zu berücksichtigen.
Für die Einschätzung des Mengenanteils mit erhöhtem Aufwand bzw. Unterschreitung der Mindestabstände kann von ca. 30% der LV-Mengen ausgegangen werden, dies ist bei der Kalkulation zu beachten.

*Hinweis: Brandschutz-Rohrabschottung R90 für nicht brennbare Versorgungsleitung aus*
Brandschutz-Rohrabschottung R90 für nicht brennbare Versorgungsleitung aus
Edelstahl oder Kupfer.
Es wird von eine Wand7Deckenstärke bis zu 35cm ausgegangen.

**1.2.4.10 BS für Rohrleitungen DN 15 / 18 / 21 / 60**
BS für Rohrleitungen DN 15 / 18 / 21 / 60
sonst wie zuvor beschrieben.
Menge: 20,000 St

**1.2.4.20 BS für Rohrleitungen DN 20 / 22 / 19 / 60**
BS für Rohrleitungen DN 20 / 22 / 19 / 60
sonst wie zuvor beschrieben.
Menge: 3,000 St

**1.2.4.30 BS für Rohrleitungen DN 25 / 28 / 26 / 80**
BS für Rohrleitungen DN 25 / 28 / 26 / 80
sonst wie zuvor beschrieben.
Menge: 5,000 St

**1.2.4.40 BS für Rohrleitungen DN 32 / 35 / 22,5 / 80**
BS für Rohrleitungen DN 32 / 35 / 22,5 / 80
sonst wie zuvor beschrieben.
Menge: 5,000 St

**1.2.4.50 BS für Rohrleitungen DN 50 / 54 / 38 / 130**
BS für Rohrleitungen DN 50 / 54 / 38 / 130
sonst wie zuvor beschrieben.
Menge: 2,000 St

##### 1.2.5 Trinkwasserarmaturen

*Hinweis: Freistromventil mit Verschraubung für Edelstahlrohranschluss PN 16, mit Dämmschale*
Freistromventil mit Verschraubung für Edelstahlrohranschluss PN 16, mit Dämmschale
nach DIN-DVGW-zertifiziert,
Entleerung und Kontrollstopfen, Nenndruck PN 16
Schallschutzzulassung Klasse 1,
mit Handrad
mit Verschraubung für Edelstahlrohranschluss
und Armaturendämmschalen
Nennweite:  gemäß nachfolgender Position

**1.2.5.10 Freistromventil DN 15 (1/2") DVGW-geprüft, mit Verschraubung für Edelstahlrohranschluss 1/2" x 18 mm sonst wie zuvor beschrieben.**
Menge: 6,000 St

**1.2.5.20 Freistromventil DN 20 (3/4") DVGW-geprüft, mit Verschraubung für Edelstahlrohranschluss 3/4" x 22 mm sonst wie zuvor beschrieben.**
Menge: 7,000 St

**1.2.5.30 Freistromventil DN 25 (1") DVGW-geprüft, mit Verschraubung für Edelstahlrohranschluss 1" x 28 mm sonst wie zuvor beschrieben.**
Menge: 2,000 St

**1.2.5.40 Freistromventil DN 32 (1 1/4") DVGW-geprüft mit Verschraubung für Edelstahlrohranschluss 1 1/4" x 35 mm sonst wie zuvor beschrieben.**
Menge: 2,000 St

**1.2.5.50 Freistromventil DN 40 (1 1/2"), DVGW-geprüft, mit Entleerung und Handrad mit Verschraubung für Edelstahlrohranschluss 1 1/2" x 42 mm. sonst wie zuvor beschrieben.**
Menge: 2,000 St

**1.2.5.60 Freistromventil DN 50 (2") DVGW- geprüft, ohne Entleerung mit Handrad sonst wie zuvor beschrieben.**
Menge: 4,000 St

**1.2.5.70 Schrägsitz Rückschlagventil DN 20**
Schrägsitz Rückschlagventil DN 20
DVGW-geprüft für Edelstahlrohranschluss
22 mm, Gummidichtung und Kontrollstutzen
für waagrechten und senkrechten Einbau
Menge: 2,000 St

*Hinweis: Bimetall-Zeigerthermometer*
Bimetall-Zeigerthermometer
Tauchrohr zentrisch nach hinten abgehend
für waagerechten Einbau.
Einschließlich:
 - Einschweiß- oder Einschraubmuffe
 - Einschraubtauchhülse
 - Anschlußverschraubungen und Dichtungen
 - Anpassung Muffen- und Tauchrohrlänge
  auf Leitungsdurchmesser
Anzeigebereich und Genauhigkeitsklasse nach Angabe in den Einzelpositionen

**1.2.5.80 Bim.-Zeigertherm. 0-40°C/Kl.1**
Bim.-Zeigertherm. 0-40°C/Kl.1
technisch Angaben:
Anzeigebereich:  0 - 40°C
Anzeigegenauigkeit:  Klasse 1,0
  nach DIN 16203
Gehäusedurchmesser:  100 mm
sonst wie zuvor beschrieben.
Menge: 6,000 St

**1.2.5.90 Bim.-Zeigertherm. 0-80°C/Kl.1**
Bim.-Zeigertherm. 0-80°C/Kl.1
technisch Angaben:
Anzeigebereich:  0 - 80°C
Anzeigegenauigkeit:  Klasse 1,0
  nach DIN 16203
Gehäusedurchmesser:  80 mm
Tauchrohrdurchmesser :  8 mm
Tauchrohreinbaulänge :  100 mm
sonst wie zuvor beschrieben.
Menge: 2,000 St

**1.2.5.100 Schutzrohr für Zeigerthermometer PN 25,**
Schutzrohr für Zeigerthermometer PN 25,
für Trinkwasser,
mit Feststellschraube zum Einschrauben,
aus nichtrostendem Stahl,
für Thermometer mit Einsteckstutzen
passend für Thermometer
Einbaulänge bis 100 mm
Gewindeanschluss R 1/2
einschliesslich Muffe,
mit DVGW-Zulassung
Menge: 8,000 St

*Hinweis: Rückflussverhinderer mit Flanschanschluss PN 16*
Rückflussverhinderer mit Flanschanschluss PN 16

verhindert ein Rückdrücken, Rückfließen und Rücksaugen von verunreinigtem Wasser in die Versorgungsleitung. Der Rückflussverhinderer ist nach DIN EN 1717 eine Sicherungsarmatur EA. Zugelassen für die Anwendung im gewerblichen oder industrielle Anlagen, Übergabeschächte und hinter Großwasserzähleranlagen.
Zulassungen:  DIN/DVGW
Dichtkegel, Druckfeder und Lippendichtring austauschbar
Medium:  Wasser, ölfreie Druckluft und Stickstoff unter Berücksichtigung der
  gültigen Normen (z.B. DIN EN 12502)

Flüssigkeitskategorie gemäß  EN1717: Kategorie 2
Max. Mediumstemp.:  65°C
Gehäusematerial:  Grauguss GG25
Beschichtung:  pulverbeschichtet
Rohranschluss:  Flansche
Einbaulage:  horizontal
Dichtring:  EPDM
Nennweite DN:  wie nachfolgend beschrieben
Stat. Druck:  PN 16

inkl. Gegenflanschen, Schrauben und Dichtungen

**1.2.5.110 Rückflussverhinderer mit Flanschanschluss DN 50 PN 16**
Rückflussverhinderer mit Flanschanschluss DN 50 PN 16
Sonst wie zuvor beschrieben.
Menge: 1,000 St

*Hinweis: Sonstiges*

**1.2.5.120 Membran-Sicherheitsventil DN 40, Austritt DN2"**
Membran-Sicherheitsventil DN 40, Austritt DN2"
Abblasedruck 10 bar,
bauteil TÜV-geprüft.
Zul. Betriebsüberdruck:  10 bar
Zul. Betriebstemperatur:  110 °C
Menge: 1,000 St

**1.2.5.130 Rohrtrenner CA DN 15**
Rohrtrenner CA DN 15
nach DIN EN 14367, zur Absicherung von Trinkwasser gegen Nichttrinkwasser bis einschließlich Flüssigkeitskategorie 3 (DIN 1988-T4), für Anlagen nach DIN EN 1717 (Einbauart 1 ,DIN 1988-T4), mit integriertem eingangsseitigen Schmutzfänger, wartungsfreundlicher Sicherungspatrone mit positivem Druckgefälle, mit DVGW- und KIWA-Zulassung, nicht kontrollierbarer Mitteldruckkammer mit Ablassventil, komplett aus Rotguss im mediumberührten Bereich, totraumfrei, Nenndruck PN 10,

beidseitig mit Außengewinde nach DIN 3546, Teil 1, zum universellen Anschluss von Verschraubungen für Kupfer-, Stahl-, Edelstahl- und Mehrschichtverbundrohr, von DN 15 bis DN 20

Nennweite:  DN 15

mit RG-Anschlußverschraubung auf Edelstahl-Preßsystem

angebotenes Fabrikat/Typ: '..................................................'
Menge: 2,000 St

**1.2.5.140 Heizwasser Füllstation DN 20**
Heizwasser Füllstation DN 20
Heizungs-Nachspeisestation nach DIN EN 1717. Erlaubt eine feste Installation vom Trinkwassernetz zum Heizungssystem, gesichert durch Rohrtrenner Typ BA. Vermindert den Eintrag von Sauerstoff.
Über den eingebauten Druckminderer wird der Druck
konstant gehalten und bei abfallendem Druck wird
nachgespeist.
Die Nachspeisestation besteht aus Kugelhahn,
Druckminderer, Manometer und Rohrtrenner Typ BA.

Technische Daten:
Rohranschluss  ¾  Zoll
Max. Füllleistung ca.  0,72  m³/h
Max. Betriebstemperatur
 - eingangsseitig  30  °C
 - ausgangsseitig  65  °C
Max. Heizungswassertemperatur  90  °C
Betriebsdruck max.  10  bar
Einbaulänge  ca. 223  mm
Menge: 1,000 St

*Hinweis: Manometer*

**1.2.5.150 Manometer mit Rohrfeder, 0 - 6 bar,**
Manometer mit Rohrfeder, 0 - 6 bar,
zur Messung von positiven und negativen Drücken,
Gehäuse aus Stahl, schwarz,
mit Übersteckring aus Edelstahl,
Anschlußzapfen radial unten,
Anschluß G1/2, aus Messing,
Fehlergrenze, Klasse 1 nach DIN 162
Gehäusedurchmesser ca. 100 mm
Anzeigebereich :0 - 6 bar
Max. Druckbelastung : 2 fach
überdrucksicher
Max. stat. Betriebsdruck :6 bar
zul. Umgebundgstemperatur : -20 Grad C bis 80 Grad C
zul. Mediumstemperatur: 60 Grad C
Menge: 6,000 St

**1.2.5.160 Manometerhahn DN 15, PN 16,**
Manometerhahn DN 15, PN 16,
mit Stopfbuchse und Prüfflansch
aus Messing-Messing,
verchromt, Anschlüsse
Muffe-Muffe, Anschluß DN 15,
mit DVGW-Zulassung,
Menge: 6,000 St

*Hinweis: Strömungsteiler zur AP-Montage,*
Strömungsteiler zur AP-Montage,

zur verhindert Stagnation in Ringleitungsinstallationen durch Zwangsdurchströmung bei nachgeschalteten Entnahmen, einsetzbar in Trinkwasser kalt (PWC) und Trinkwasser warm (PWH), Strömungsteiler nach dem Venturi-Prinzip, einschließlich dynamischer Kartusche, mit Nasszellenzu- und Nasszellenrückleitung, mediumberührte Metallteile aus entzinkungsfreiem und korrosionsbeständigem Rotguss, beständig gegen aggressives Wasser, Strömungsteiler-Durchgang, wartungsfrei, totraumfrei, inkl. VAV Vollstrom-Absperrventile mit Innengewinde, wartungsfreie EPDM-Spindelabdichtung, herausnehmbares Innenoberteil, mit EPDM-Dichtungskörper und Rotguss-Schließkörper, Ventile mit DVGW-Zulassung, WRAS-Zulassung, nach DVGW-Arbeitsblatt W 570, nach UBA-Bewertungsgrundlage, bis DN 32 Schallschutzzulassung nach DIN EN ISO 3822 Klasse 1, Dämmschalen Baustoffklasse B1 nach DIN 4102, DIN EN 13828, Druckstufe PN 16, max. Betriebstemperatur 90 °C

Inklusive Dämmschalen für Vollstromabsperrventile und Strömungsteiler, aus
geschlossenzellig geschäumtem Polyethylen mit zusätzlicher, fester Außenhaut, Baustoffklasse B 1 nach DIN 4102, Wärmeleitfähigkeit nach ISO 2581
0,035 W/mK, inkl. Verschlussclipse, mit handelsüblichen Klebern diffusionsdicht
verschließbar;
sämtliche Anschlüsse als Innen- oder Aussengewinde mit Übergang auf festem Pressanschluss mit Kontur-Dichtring

**1.2.5.170 Strömungsteiler DN 20**
Strömungsteiler DN 20

Strömungsteiler ein- und ausgangsseitig mit Muffenanschluss DN 20 (3/4")
Nasszellenzuleitung und -rückleitung mit Muffenanschluss
DN 20 (3/4"),
UP-Vollstromabsperrventile VAV mit Muffenanschluss
DN 20 (3/4")
sonst wie zuvor beschrieben.
Menge: 3,000 St

**1.2.5.180 Strömungsteiler DN 25**
Strömungsteiler DN 25

Strömungsteiler ein- und ausgangsseitig mit Muffenanschluss DN 25 (1")
Nasszellenzuleitung und -rückleitung mit Muffenanschluss
DN 20 (3/4"),
UP-Vollstromabsperrventile VAV mit Muffenanschluss
DN 20 (3/4")
sonst wie zuvor beschrieben.
Menge: 2,000 St

**1.2.5.190 Strömungsteiler DN 32**
Strömungsteiler DN 32

Strömungsteiler ein- und ausgangsseitig mit Muffenanschluss DN 32 (1 1/4")
Nasszellenzuleitung und -rückleitung mit Muffenanschluss
DN 20 (3/4"),
UP-Vollstromabsperrventile VAV mit Muffenanschluss
20 (3/4")
sonst wie zuvor beschrieben.
Menge: 2,000 St

##### 1.2.6 Trinkwasserzähler und Zubehör

*Hinweis: Passstück für Wasserzähler,*
Passstück für Wasserzähler,
Baulänge gemäß DIN EN ISO 4064-4,
Dauerdurchfluss nach Angabe in den Einzelpositionen

**1.2.6.10 Passstück für Wasserzähler Q3=2,5 m³/h**
Passstück für Wasserzähler Q3=2,5 m³/h
inkl. beidseitiger passender Verschraubung
sonst wie zuvor beschrieben.
Menge: 5,000 St

**1.2.6.20 Passstück für Wasserzähler Q3=10,0 m³/h**
Passstück für Wasserzähler Q3=10,0 m³/h
inkl. beidseitiger passender Verschraubung
sonst wie zuvor beschrieben.
Menge: 1,000 St

**1.2.6.30 Einbau von bauseits gestellten Wasser-Hauswasserzähler (Nenndurchfluss Q3= 2,5 / 4/ 10 m³/h)**
Einbau von bauseits gestellten Wasser-Hauswasserzähler (Nenndurchfluss Q3= 2,5 / 4/ 10 m³/h)
inkl. Dichtungen und Zubehör
Menge: 6,000 St

##### 1.2.7 Hausanschluss und Trinkwasserverteiler

**1.2.7.10 Hausanschluss herstellen von PE-Rohr auf Edelstahlrohr 54 x 1,5 mm**
Hausanschluss herstellen von PE-Rohr auf Edelstahlrohr 54 x 1,5 mm
einschl. Verschraubung zum Anschluss
von PE-Rohr auf Edelstahlrohr
54 x 1,5 mm mit Übergangsstück
2" x 54 mm.
Menge: 1,000 St

*Hinweis: Druckminderer*
Druckminderer

zum Schutz der Anlage vor zu hohem Versorgungsdruck. Geeignet für Wohnbauten,
industrielle und gewerbliche Zwecke unter Berücksichtigung ihrer
Spezifikationen. Ausführung DIN EN 1567, DVGW-geprüft.
Nicht steigende Spindel mit Stellungsanzeige an der Federhaube zum Einstellen des
Hinterdrucks. Die Sollwertfeder ist außerhalb des Wasserbereichs.
Beidseitig mit Vor- und Hinterdruckmanometer
Innen und außen pulverbeschichtet, dies ist physiologisch und toxikologisch
unbedenklich
Medium:  Wasser/Luft
Medium:  Wasser, ölfreie Druckluft und Stickstoff unter
  Berücksichitgung der gültigen Normen

Gehäusematerial:  Grauguss GG25
Material Federhaube:  Metall
Beschichtung:  pulverbeschichtet
Rohranschluss:  Flansche
Max. Mediumstemp.:  65°C
Stat. Druck:  PN16
Entlastetes Einsitzventil:  ja
Flanschanschluss:  PN 16
Nennweite DN:  gemäß nachfolgenden DN
Nenndurchfluss:  je nach Dimension
Druck-Bereich:  1,5 bis ca. 8 bar

inkl. Gegenflanschen, Schrauben und Dichtungen

**1.2.7.20 Druckminderer, mit Flanschanschluss PN16 DN 50**
Druckminderer, mit Flanschanschluss PN16 DN 50
sonst wie zuvor beschrieben.
Menge: 1,000 St

*Hinweis: Hauswasserstation mit automatischer Rückspülung des Filterelement, als Kombinationseinheit bestehend aus Rückspülfilter (Feinfilter) und Druckminderer*
Hauswasserstation mit automatischer Rückspülung des Filterelement, als Kombinationseinheit bestehend aus Rückspülfilter (Feinfilter) und Druckminderer
nach DIN EN 13443-1, DIN 19628 und DIN EN 1567; mit DIN-DVGW-Prüfzeichen; zur Druckregelung und Filtration von feinkörnigen und festen Verunreinigungen im Wasser, die als Belüftungselemente Korrosionen in wasserführenden Rohrleitungen auslösen und zu Funktionsstörungen an Kontroll- und Regelorganen führen können.

Ausführung: Filtergehäuse aus hochwertigem Kunststoff PN 16, Einbau-Drehflansch mit Verschluss aus Messing mit Verschraubung (Gewindeanschluss nach DIN EN 10226-1); waagerechter oder senkrechter Einbau möglich; Filtergewebe aus Edelstahl, Rückspüleinheit, Rückspülung bei gleichzeitiger Reinigung des Schauglases, mit integriertem freiem Auslauf und patentiertem Keramik-Spülventil mit Schlauchanschluss, Druckmanometer, Druckminderer mit werkseitiger Nachdruckeinstellung von 4 bar, Einstellbereich des Nachdruckes von 1,5-6 bar.
Mit zeitgesteuerter Automatik-Rückspülung. Pro Rückspülung erfolgt eine dreifache Abreinigung der Sieboberfläche. Voreinstellbare Einstellung des Rückspülstarts (1 Tag, 1 Woche, 1 Monat, 2 Monate), mit potenzialfreiem Kontakt zur Fernübertragung der Störmeldung. Das Sicherheits-Modul prüft vor der Auslösung des Rückspülstarts, ob die Pufferbatterie genügend Leistungsreserve hat, um den Rückspülvorgang bei Stromausfall zu Ende zu führen.

**1.2.7.30 Hauswasserstation mit Automatik-Rückspülfilter DN 50**
Hauswasserstation mit Automatik-Rückspülfilter DN 50

Technische Daten:
Rohranschluss  2 Zoll
Nenndurchfluss  14 m³/h
Betriebsdruck max.  16 bar
Betriebstemperatur max.  30 °C
Maschenweite  0,1 mm
Einbaulänge  335 mm

inkl. beidseitiger passender Verschraubung
sonst wie zuvor beschrieben.
Menge: 1,000 St

*Hinweis: Schmutzfänger Maschenweite 0,5 mm*
Schmutzfänger Maschenweite 0,5 mm
mit Flanschenanschluss PN 16 nach DIN 2533, Gehäuse aus Grauguss, Deckel aus Stahl, innen und außen pulverbeschichtet. Mit feinem Doppelsieb (Maschenweite ca. 0,5 mm) aus nicht rostendem Stahl. Baulänge nach DIN 3202, Reihe F1, geeignet bis 85 °C
geeignet für Medium Wasser, Öl und Pressluft bis 16 bar.

inkl. Gegenflanschen, Schrauben und Dichtungen.

**1.2.7.40 Schmutzfänger, Flanschenanschluss DN 50 PN 16**
Schmutzfänger, Flanschenanschluss DN 50 PN 16
sonst wie zuvor beschrieben.
Menge: 1,000 St

*Hinweis: Kaltwasserverteiler aus Edelstahl mit Isolierung und Blechmantel*
Kaltwasserverteiler aus Edelstahl mit Isolierung und Blechmantel

Material komplett wie bei Rohrleitungen beschrieben,
Gesamtlängen, Nennweite, Anschlussart, Abstand und Anzahl
der Anschluss-Stutzen mit Bezeichnungsschildern nach Angabe
in den Einzel-Positionen.

Anschlüsse nebeneinander angeordnet,
Anschlüsse auf gleiche Spindelhöhe für Absperrorgane abgestimmt.
Geeignet für Betriebsmedium  Trinkwasser
zul. Betriebsüberdruck  (mind.) PN 10,

Einschließlich:
 - Schallgedämmte Wand- oder Standkonsolen, verzinkt
 - Befestigungsmaterial
 - Dämmung Verteiler und Verteilerstutzen aus
  Mineralfaserschalen/matten nach DIN 4102 "schwer
  entflammbar", Stöße und Schnittflächen lt.
  Anweisung des Herstellers verkleben. Umhüllung mit
  Alu-Folie, diffusionsdicht abgeklebt.
 - Zusätzlich als Diffusionssperre eine Lage Alufolie 100 um.
  Alle Stöße mit 10 cm breiten selbstklebenden Reinalubändern
  abgeklebt.
  Oberkante Dämmung über Gelände/Fußboden in m 1,00,
 - Umhüllung mit einer Lage Rollfilz 10 mm dick, als Schutz
  gegen mechanische Beschädigungen der diffusionsdichten
  Isolierung.
 - Ummantelung, aus feuerverzinktem Stahlblech DIN 17162
  Teil 1, 0,8 mm dick, einschl. Polsterlage aus Mineralfaserfilz
  Dicke max. 10 mm, befestigen der Überlappungen einreihig
  mit mind. sechs verzinkten Blechschrauben je Meter.

Der Bauleitung ist vor Lieferung und Montage
eine Ausführungszeichnung mit allen An- und
Einbauten zur Freigabe vorzulegen!

**1.2.7.50 Trinkwasserverteiler DN 50 aus Edelstahl, mit Stutzen für Preßfitting**
Trinkwasserverteiler DN 50 aus Edelstahl, mit Stutzen für Preßfitting
Verteilerrohrdurchmesser DN 50

1 Zulauf seitlich DN 50
5 Abgang nach oben DN 25/32 mit Stutzen für Preßfitting

mit Entleerung DN 20,
5 Bezeichnungsschilder

einschließlich Wandkonsolen, schallgedämpft
Menge: 1,000 St

##### 1.2.8 Warmwasserbereitung - elektrische Durchlauferhitzer

*Hinweis: elektrische Durchlauferhitzer*

**1.2.8.10 Durchlauferhitzer 3,5 kW, 230 V für WT**
Durchlauferhitzer 3,5 kW, 230 V für WT
elektrischer Kleindurchlauferhitzer, elektronisch gesteuert, mit Blankwiderstand-Heizsystem komplett mit Anschlussset und Spezial-Strahlregler zur Versorgung eines Waschtisches. Drei unterschiedlich farbige LED zur Bestimmung der maximalen Auslauftemperatur in drei Stufen ECO (35°C), COMFORT (38°C) und MAX (45°C), abnehmbare Blende für den Zugang zur Haubenschraube und Wassermengenjustage, optisch
integrierter Wandhalter für einfache Aufsteckinstallation,
Spezial-Strahlregler und Anschlussset (T-Stück 3/8" und Druckschlauch 3/8" x 50cm zur einfachen Installation mit
üblicher Sanitärarmatur im Lieferumfang enthalten, IP25

Leistung/Spannung  3,5 kW / 230 Volt
Absicherung  1 x 16 A
Anschluss  Mit Stecker
Nennquerschnitt  1,5 mm²
Warmwasserleistung  2,0 l/min ca.35°C
Einschaltwassermenge  1,5 l/min

inkl. Montagezubehör und Übergangsstücke
Menge: 1,000 St

**1.2.8.20 Durchlauferhitzer 6,5 kW, 400 V für WT**
Durchlauferhitzer 6,5 kW, 400 V für WT
elektrischer Kleindurchlauferhitzer, elektronisch gesteuert, mit Blankwiderstand-Heizsystem komplett mit Anschlussset und Spezial-Strahlregler zur Versorgung eines Waschtisches. Drei unterschiedlich farbige LED zur Bestimmung der maximalen Auslauftemperatur in drei Stufen ECO (35°C), COMFORT (38°C) und MAX (45°C), abnehmbare Blende für den Zugang zur Haubenschraube und Wassermengenjustage, optisch
integrierter Wandhalter für einfache Aufsteckinstallation,
Spezial-Strahlregler und Anschlussset (T-Stück 3/8" und Druckschlauch 3/8" x 50cm zur einfachen Installation mit
üblicher Sanitärarmatur im Lieferumfang enthalten, IP25

Leistung/Spannung  6,5 kW / 400 Volt
Absicherung  2 x 16 A
Anschluss  Festanschlussdose
Nennquerschnitt  2,5 mm²
Warmwasserleistung  3,5 l/min ca.40°C
Einschaltwassermenge  1,5 l/min

inkl. Montagezubehör und Übergangsstücke
Menge: 10,000 St

**1.2.8.30 Durchlauferhitzer 13,5 kW, 400 V für Ausgussbecken und Teeküchen**
Durchlauferhitzer 13,5 kW, 400 V für Ausgussbecken und Teeküchen
druckfeste Bauart, Auf- und Unterputzinstallation
Elektronisch gesteuerter Durchlauferhitzer im Kompaktformat zur Versorgung von einer oder zwei Zapfstellen wie z.B.
Dusche und Waschbecken. Effektives
Blankwiderstand-Heizsystem IES®, druckfeste Bauart mit
Sicherheitstemperaturbegrenzer, Leistungselektronik zur Steuerung der Heizleistung, zwei Folientasten mit LED zur Temperaturwahl 35°C - 55°C, Wasseranschlussstücke ½" mit Filter und Absperrventil für Auf- oder Unterputzinstallation,
IP 25.

Leistung/Spannung  13,5 kW / 400 Volt
Absicherung  3x20 A
Anschluss  Festanschluß
Nennquerschnitt  2,5 mm²
Warmwasserleistung  6,9 l/min ca.40°C
Einschaltwassermenge  2,0 l/min

inkl. Montagezubehör und Übergangsstücke
Menge: 2,000 St

**1.2.8.40 Durchlauferhitzer 27 kW, 400 V für die Kücheneinrichtung**
Durchlauferhitzer 27 kW, 400 V für die Kücheneinrichtung
Bauseits eingestellt: 27 kW
Komfort-Durchlauferhitzer, elektronisch geregelt für konstante Warmwassertemperaturen, über Tastenbedienfeld
gradgenau zwischen 20°C und 60°C einstellbar, große
LCD-Anzeige, zwei Festwerttasten für individuelle Eingaben, strömungsoptimiertes
Blankwiderstand-Heizsystem IES®, doppeltes
Sicherheitssystem, geeignet zu Nacherwärmung von
vorerwärmtem Wasser (z.B. Solaranlage).
Multiple Power System MPS® für Einstellung der maximalen Leistungsaufnahme
bei der Installation, variable Elektroanschlussmöglichkeit, frei zugänglicher Anschlussraum ½" für Aufputz- und
Unterputzinstallation. IP 25.

Leistung/Spannung  27 kW / 400 Volt
Absicherung  3x39 A
Anschluss  Festanschluss
Nennquerschnitt  6,0 mm²
Warmwasserleistung  13,8 l/min ca.40°C
Einschaltwassermenge  2,6 l/min

inkl. Montagezubehör und Übergangsstücke
Menge: 6,000 St

**1.2.8.50 Panzerschlauch 1/2"**
Panzerschlauch 1/2"
Länge bis 500 mm

einschließlich Klemmverschraubungen
Menge: 28,000 St

##### 1.2.9 Sanitär-Einrichtungsgegenstände

*Hinweis: Folgende Artikel kommen von FAB 82 Gebäudebetrieb Stadt Tübingen:*
Folgende Artikel kommen von FAB 82 Gebäudebetrieb Stadt Tübingen:

Seife = In Schülertoiletten Schaumseife CWS (Montage durch CWS)
Seife = Lehrertoiletten Cremeseife Tork (Montage durch Baustelle)
Papierhandtuch = Lehrertoilette (Montage durch Baustelle)
Stoffhandtuchspender = In Schülertoiletten (Montage durch CWS)
Papierkorb
Kosmetikeimer
Spender und Hygieneartikel für Damen und im Behinderten WC (Montage durch
AN). Vorlauf Abruf der Objekt : 6 Wochen.

*Hinweis: Montage bauseits gestellter Ausstattungsgegenstände,*
Montage bauseits gestellter Ausstattungsgegenstände,
Montagematerial wie Schrauben, Dübel ist einkalkuliert

**1.2.9.10 Montage Seifenspender, bauseits gestellt**
Menge: 13,000 St

**1.2.9.20 Montage Papierhandtuchspender, bauseits gestellt**
Menge: 13,000 St

**1.2.9.30 Montage Kosmetikeimer, bauseits gestellt**
Menge: 6,000 St

*Hinweis: Waschtischanlage*

**1.2.9.40 Waschtisch**
Waschtisch

eckiger Waschtisch aus Sanitärporzellan, mit Hahnloch mittig, mit Überlauf,
Größe:
Breite:  ca. 500 mm,
Tiefe:  ca. 400 mm
Oberfläche/Farbe:  weiss

einschließlich Befestigungsmaterial

Leitfabrikat: Duravit, Durasquare Compact oder gleichwertig

angebotenes Fabrikat/Typ : '........................................'
Menge: 10,000 St

**1.2.9.50 Einbauwaschtisch für Klassenraum**
Einbauwaschtisch für Klassenraum

Einbauwaschtisch zur Montage von unten mit Überlauf aus Sanitärkeramik ohne Hahnlochbank. Rechteckige Beckenform.
Einschließlich Befestigungs-Set für Holzkonsolen.
Abmessungen(BxTxH)485x315x160mm. Innenbecken(BxT)480x310mm.

Leitfabrikat : Duravit Vero oder gleichwertig

angebotenes Fabrikat/Typ : '........................................'
Menge: 7,000 St

*Hinweis: Handwaschbeckenanlage*

**1.2.9.60 Gipsfangbecken**
Gipsfangbecken

besteht aus :
- Oberteil aus Sanitärkeramik
zur Montage an Montagewinkeln
zum Auffangen von Ablagerung
Breite : 78 cm
Tiefe : 52cm
Höhe : 23cm
inkl Siphon mit 2 Anschlüsse an der Keramik

-  Unterteil aus Sanitärkeramik
Breite : 35cm
Tiefe : 25cm
Höhe 21 cm
inkl Siphon mit 2 Anschlüssen an der Keramik

Die Montagekonsole sind einzukalkulieren

Leitfabrikat : Geberit / Publica

angebotenes Fabrikat/Typ : '........................................'
Menge: 1,000 St

**1.2.9.70 Wandarmatur für Gipsfangbecken**
Wandarmatur für Gipsfangbecken
Einhebel-Wand-Spültischarmatur DN15 mit schwenkbarem Gussauslauf 200mm, Luftsprudler 5L/min, chrom Oberfläche: Chrom S-Anschlüsse: verdeckt, verstellbar von 127 - 173 mm Gesamt Ausladung: 270 – 275 mm Ausladung bis Mitte Auslauf: 256 – 261 mm Bedienungshebel: aus Metall Kartusche: ø 38mm mit keramischen Dichtscheiben, Kartuschenschwenkbereich 100°, mit integrierter Heißwassertemperaturbegrenzung Lebensdauertest: EN 817 Geräuschverhalten: DIN 4109, Gruppe I Auslauf 200mm schwenkbar
Menge: 1,000 St

**1.2.9.80 Handwaschbecken**
Handwaschbecken

aus Sanitärporzellan, mit Hahnloch mittig, mit Überlauf,
Größe:
Breite:  450 mm
Tiefe:  320 mm
Oberfläche/Farbe:  weiß

einschließlich Befestigungsmaterial

Leitfabrikat: Duravit, Starck 3 oder gleichwertig

angebotenes Fabrikat/Typ : '........................................'
Menge: 9,000 St

**1.2.9.90 Röhrengeruchverschluß DN 32, güteüberwacht,**
Röhrengeruchverschluß DN 32, güteüberwacht,
nach DIN EN 274,
mit 250 mm langem Abgangsbogen,
Anschlussrohr und Rosette,
aus Messing, verchromt
Anschluss: Rp 1 1/4
Abgang: Rp 1 1/4
Menge: 19,000 St

**1.2.9.100 Raumsparsiphon**
Raumsparsiphon
Raumsparsiphon für Platten bis 4cm
aus Kunststoff, werkzeuglose Reinigung
Abgang DN32
Übergangstück DN40
höhenverstellbar
Ausladung ca. 330mm
gesamte Höhe ca. 270mm
Menge: 7,000 St

**1.2.9.110 Sieb-Ablaufventil für Waschtisch DN 32**
Sieb-Ablaufventil für Waschtisch DN 32

aus Messing, verchromt, mit flachem Sieb mit runden
Löchern, als Schaftventil, mit oder ohne Überlauf, mit
Gewindeanschluss R 1 1/4".
Menge: 26,000 St

*Hinweis: Waschtisch-Einhand-Einlocharmatur*

**1.2.9.120 Waschtisch-Einhand-Einlocharmatur DN 15**
Waschtisch-Einhand-Einlocharmatur DN 15

ohne Ablaufgarnitur chrom,
verchromt, als Hebelmischer (Einhandmischer),
Temperaturbegrenzung einstellbar
für Durchlauferhitzer geeignet
einstellbare Mindestmenge 5,0 l/min
max. Durchflussmenge 9,0 l/min
keramischen Dichtscheiben,
Ausladung ca.160 mm

Oberfläche: verchromt

Leitfabrikat: HEWI, AQ 800 oder gleichwertig

angebotenes Fabrikat/Typ : '........................................'
Menge: 26,000 St

**1.2.9.130 Kristallspiegel, 600 x 400 mm**
Kristallspiegel, 600 x 400 mm
Sicherheitsspiegel mit geschliffenen Kanten,
rechteckig, Befestigung mit Spiegelhaltern,
Farbe nach Farbpalette des Herstellers
und nach Wahl des Bauherrn,
einschließlich Befestigungszubehör,
einschließlich Verfugung
Menge: 19,000 St

**1.2.9.140 Eckventil, DN 15**
Eckventil, DN 15
aus Messing, verchromt,
mit Verlängerung und Schubrosette
Quetschverschraubung mit Längenausgleich,
mit Fettkammer-Kartusche,
dauerhaft leichtgängig
als Absperr-, Regulier- und Anschlussventil,
Geräuschverhalten entspr. DIN 4109
Gruppe I,
mit PA-Prüfzeichen
mit Gewindeanschluss,
mit selbstdichtendem Gewinde,
mit Siebeinsatz,
mit Steckschlüsselbetätigung
Menge: 33,000 St

**1.2.9.150 Dauerelastische Verfugung**
Dauerelastische Verfugung
der oben aufgeführten Einrichtungsgegenstände
in Farbe nach Wahl des AG.
Menge: 19,000 St

*Hinweis: Barrierefreie Waschtischanlage*

**1.2.9.160 Barrierefreier-Waschtisch**
Barrierefreier-Waschtisch

aus Sanitärporzellan, für 1 und 3-Loch-Armatur (Hahnlöcher vorgestochen), mit Überlauf, unterfahrbar,

Größe: Breite: 650 mm, Tiefe: 550mm
Oberfläche/Farbe: weiss

inkl. Befestigung: Steinschrauben M10 x 120
Ablaufgarnitur nicht verschließbar nach EN 274,
Ventil mit Standrohr, Kunststoff-Wandeinbau-Siphon,
einschließlich Befestigungsmaterial

Leitfabrikat: Keramag, Comfort, oder gleichwertig

angebotenes Fabrikat/Typ : '........................................'
Menge: 6,000 St

*Hinweis: Waschtisch-Einhand-Einlocharmatur mit verlängertem Hebel zur vereinfachten*
Waschtisch-Einhand-Einlocharmatur mit verlängertem Hebel zur vereinfachten
Bedienung

Ausführung und Abmessung nach Angabe in der Einzelposition

**1.2.9.170 Waschtisch-Einhand-Einlocharmatur DN 15 mit**
Waschtisch-Einhand-Einlocharmatur DN 15 mit
Objektbügelhebel 180 mm,
für Behinderten-Waschtisch
offene Form aus Messing, verchromt,
als Hebelmischer (Einhandmischer lang),
arretierbar in Mittelstellung,120 Grad schwenkbar,
gegossener Auslauf.
Ausladung 150mm
Sicherungseinrichtung (EN1717): AA
Temperatureinstellungen: Temperaturbegrenzer,
Heißwassersperre einstellbar
Mechanische Teile: Steuerpatrone mit keramischen
Dichtscheiben zur Wassermengen- und
Temperatureinstellung
Heißwasserversorgung: max. +80°C
Arbeitsdruck: 50 - 1000 kPa
ohne Ablaufgarnitur, ohne Zugstangenbohrung
max. Durchflussmenge 12,48 l/min

Oberfläche: verchromt

Leitfabrikat: Hansa, Hansaclinica oder gleichwertig

angebotenes Fabrikat/Typ : '........................................'
Menge: 6,000 St

**1.2.9.180 Kristallspiegel, 600 x 400 mm**
Kristallspiegel, 600 x 400 mm
Sicherheitsspiegel mit geschliffenen Kanten,
rechteckig, Befestigung mit Spiegelhaltern,
Farbe nach Farbpalette des Herstellers
und nach Wahl des Bauherrn,
einschließlich Befestigungszubehör,
einschließlich Verfugung
Menge: 6,000 St

**1.2.9.190 Eckventil, DN 15**
Eckventil, DN 15
aus Messing, verchromt,
mit Verlängerung und Schubrosette
Quetschverschraubung mit Längenausgleich,
mit Fettkammer-Kartusche,
dauerhaft leichtgängig
als Absperr-, Regulier- und Anschlussventil,
Geräuschverhalten entspr. DIN 4109
Gruppe I,
mit PA-Prüfzeichen
mit Gewindeanschluss,
mit selbstdichtendem Gewinde,
mit Siebeinsatz,
mit Steckschlüsselbetätigung
Menge: 12,000 St

**1.2.9.200 Schallschutzset Waschtisch**
Schallschutzset Waschtisch
Zur Körperschalldämmung von Waschtischen
bestehend aus:
1 Schalldämmmatte für Waschtische bis 70 cm
4 Schalldämmhülsen
Menge: 6,000 St

**1.2.9.210 Dauerelastische Verfugung**
Dauerelastische Verfugung
der oben aufgeführten Einrichtungsgegenstände
in Farbe nach Wahl des AG.
Menge: 6,000 St

*Hinweis: WC-Anlagen*

**1.2.9.220 Tiefspül-WC, 4,5/ 6 l,**
Tiefspül-WC, 4,5/ 6 l,
aus Sanitärporzellan CE-gekennzeichnet wandhängend, spülrandlos
CE, EN 997-CL1- 5 A + 6 A/C, EN 38, 70 mm Bodenfreiheit
mit glasiertem Spülrand, für Wandeinbauspülkasten oder Wandeinbaudruckspüler
Größe:
Breite:  370 mm,
Ausladung:  540 mm,
Höhe:  340 mm

Erhöhte Keramikoberkante von 410 mm bei
Standardbefestigungshöhe
Abstand der WC-Sitzbefestigungslöcher 155 mm
Befestigung: Gewindestangen M 12 x 150

Zulauf:  von hinten
Abgang:  waagerecht

Leitfabrikat: Duravit, ME by Starck, rimless oder gleichwerti

angebotenes Fabrikat/Typ : '........................................'
Menge: 13,000 St

**1.2.9.230 Klosettsitz mit Deckel**
Klosettsitz mit Deckel
für Wandhängeklosett, aus Kunststoff, weiss,
durchgehende Scharniere aus Edelstahl,
passend zum angebotenen Wandtiefspülklosett
Menge: 13,000 St

**1.2.9.240 Betätigungsplatte für 2 Mengen Spülung aus Kunststoff,**
Betätigungsplatte für 2 Mengen Spülung aus Kunststoff,
verschraubbar

Verwendungszwecke
 - Zur Spülauslösung passend für zuvor beschriebenen
  UP-Spülkästen
Eigenschaften
 - Betätigung von vorne
 - Drückerstangen schallgedämmt, werkzeuglose
  Schnelleinstellung
Farbe : weiß
inkl. Befestigungsrahmen, 2 Distanzbolzen und
2 Drückerstangen

Leitfabrikat: Geberit, Sigma 30 oder gleichwertig

angebotenes Fabrikat/Typ : '........................................'
Menge: 13,000 St

**1.2.9.250 Schallschutz-Set für WC und Bidet**
Schallschutz-Set für WC und Bidet
mit Schallschutzplatte und
Schallschutzhülsen.
Menge: 13,000 St

**1.2.9.260 WC-Anschlussgarnitur für wandhängendes WC**
WC-Anschlussgarnitur für wandhängendes WC
nach DIN 1389 bestehend aus:
Spülrohrverbinder mit Anschlussrohr 45 x 180 mm
für WC mit Einlaufstutzen-Innendurchmesser 55 mm,
WC-Anschlussstutzen mit schwarzer
EPDM-Lippendichtung und Montagesatz
(Abdeckzubehör weiss)
Menge: 13,000 St

**1.2.9.270 Reservepapierhalter Edelstahl**
Reservepapierhalter Edelstahl
 - zylindrischer Reservepapierhalter
 - aus Edelstahl, matt geschliffen
 - ca.122 mm lang, Durchmesser 15 mm
 - zur Wandmontage, verdeckte Befestigung
 - inklusive korrosionsfreiem Befestigungsmaterial

Leitfabrikat: Hewi 162 oder gleichwertig

angebotenes Fabrikat/Typ : '........................................'
Menge: 19,000 St

**1.2.9.280 WC-Bürstengarnitur**
WC-Bürstengarnitur
 - WC-Bürstengarnitur bestehend aus Halter, WC-Bürstentopf
  und WC-Bürste
  - Innenbehälter zur Reinigung herausnehmbar
 - aus Edelstahl, matt geschliffen
 - zur Wandmontage, verdeckte Befestigung
 - inklusive korrosionsfreiem Befestigungsmaterial
Menge: 19,000 St

**1.2.9.290 WC-Papierhalter Edelstahl**
WC-Papierhalter Edelstahl
 - U-förmiger Halter mit Gehrungsform, nach rechts geöffnet
 - klappbar
 - aus Edelstahl, matt geschliffen
 - ca.137 mm breit, ca.110 mm hoch, ca.15 mm tief
 - zur Wandmontage, verdeckte Befestigung
 - inklusive korrosionsfreiem Befestigungsmaterial
Menge: 19,000 St

**1.2.9.300 Tritthocker für WC**
Tritthocker für WC
Tritthocker für Kleinkinder für WC.
aus strapazierfähigem Kunststoff BPA-frei, ohne Weichmacher.
mit rutschhemmende Gummifüße und griffige Oberfläche.
Höhe ca. 13-15 cm
Menge: 10,000 St

*Hinweis: Behinderten-WC*
Behinderten-WC

Ausfürung und Abmessung nach Angabe in der Einzelposition

**1.2.9.310 behindertengerechtes Tiefspül-WC**
behindertengerechtes Tiefspül-WC

Behindertengerechtes Wand-WC, Tiefspüler aus
Sanitärkeramik 370x700x360mm, spülrandlos,
barrierefrei, für 4,5 Liter
Spülwasser
Farbe: Weiss

Befestigung: Steinschrauben
Abgang: waagerecht
Die Montagehöhe sollte 460 mm sein, um eine Sitzhöhe von 480 mm zu erreichen.

Leitfabrikat: Duravit Wand-WC DuraStyle Vital 700 mm
Tiefspüler, rimless, Durafix, weiss oder gleichwertig

angebotenes Fabrikat/Typ : '........................................'
Menge: 6,000 St

**1.2.9.320 Klosettsitz mit Deckel**
Klosettsitz mit Deckel
für Behinderten Wandhängetiefspülklosett, aus Kunststoff, weiss verlängerte Scharniere (12 cm) aus Edelstahl, passend zum angebotenen Behinderten-Wandtiefspülklosett
Menge: 6,000 St

**1.2.9.330 Stützklappgriff Edelstahl**
Stützklappgriff Edelstahl
 - zwei parallele, übereinander angeordnete, durch einen
  Verbindungsbogen zusammengefügte Stangen
  (aus einem durchgehenden Rohr geformt)
 - dient zum Festhalten und Abstützen
 - belastbar bis 100 kg
 - Wandplatte aus Polyamid mit integriertem Stahlkern
  und Edelstahl-Abdeckung
 - kann nach oben und gebremst nach unten geklappt werden
 - inkl. Montage an der Wand mit wandspezifischem
  Befestigungsmaterial
 - verdeckte Befestigung
 - leicht zu reinigen
 - Ausladung ca.850 mm, ca.260 mm hoch und ca. 80 mm
  breit,
  Stangendurchmesser 33 mm
 - aus hochwertigem Edelstahl, Oberfläche matt geschliffen
 -  inkl. WC-Papierhalter sowie WC-Spülauslösung (Funk)
 - CE-Kennzeichnung: Medizinprodukte Klasse 1 nach
  Richtlinie 93/42/ EWG
 - erfüllt die Anforderungen nach DIN 18040, ÖNORM
  B1600/1601 und SIA 500

Leitfabrikat: Hewi Stützklappgriff Duo oder gleichwertig

angebotenes Fabrikat/Typ : '........................................'
Menge: 6,000 St

**1.2.9.340 WC-Stützklappgriff aus Edelstahl mit Spülauslösung**
WC-Stützklappgriff aus Edelstahl mit Spülauslösung

Stützklappgriff
 - mit zwei übereinander angeordneten Griffebenen
 - Unterholm wird in einem Winkel von 135° an den Oberholm
  geführt
 - ergonomisch und funktional in einer einfachen und
  zeitlosen
  Formensprache gestaltet
 - Oberholm aus Vierkantprofil, 40 mm breit und 30 mm, bietet
  eine breite Stützfläche und große Radien für angenehmes
  Greifen
 - Unterholm (Durchmesser 25 mm) setzt im Abstand von
  250 mm ab Vorderkante Oberholm an und dient zum
  Festhalten und seitlichem Eindrehen
 - Ausladung 850 mm, Wandplatte 181 mm hoch und 130 mm
  breit
 - kann nach oben und gebremst nach unten geklappt werden
 - belastbar nach DIN 18040
 - aus Metall, hochwertig verchromt
 - Abdeckung der Wandplatte aus umweltfreundlich
  chromoptisch beschichtetem Polyamid
 - stabile Dreipunktbefestigung
 - zur Wandmontage mit verdecktem, korrosionsfreiem und
  geprüftem Befestigungsmaterial für unterschiedliche
  Wandaufbauten
 - mit WC-Papierhalter mit WC-Spülauslösung und
  Funktionstaste (Funk)
 - leicht zu reinigen
 - CE-Kennzeichnung nach MPG
zur Montage an der Wand,
einschließlich Befestigungsmaterial zur Befestigung
an einer Wand mit bauseitiger Abdichtung unter den
Fliesen

Leitfabrikat: Hewi Stützklappgriff Duo oder gleichwertig

angebotenes Fabrikat/Typ : '........................................'
Menge: 6,000 St

**1.2.9.350 Schallschutz-Set für Behinderten WC**
Schallschutz-Set für Behinderten WC
mit Schallschutzplatte und Schallschutzhülsen
Menge: 6,000 St

**1.2.9.360 WC-Anschlussgarnitur für wandhängendes WC**
WC-Anschlussgarnitur für wandhängendes WC
nach DIN 1389 bestehend aus:
Spülrohrverbinder mit Anschlussrohr 45 x 180 mm
für WC mit Einlaufstutzen-Innendurchmesser 55 mm,
WC-Anschlussstutzen mit schwarzer
EPDM-Lippendichtung und Montagesatz
(Abdeckzubehör weiss)
Menge: 6,000 St

**1.2.9.370 Dauerelastische Verfugung**
Dauerelastische Verfugung
der oben aufgeführten Einrichtungsgegenstände
in Farbe nach Wahl des AG.
Menge: 6,000 St

*Hinweis: Urinale*

**1.2.9.380 Urinal aus Sanitärkeramik**
Urinal aus Sanitärkeramik

Zugelassen für wassersparendes 0,5 Liter Spülvolumen
mit verdecktem, netzbetriebenen Urinalspülsystem.
absaugend, für Sifon im Urinal, Zulauf verdeckt von hinten,
einschl. Befestigungsmaterial,

Elektrische Installation nach
Sicherheitsvorschriften
Abmessungen:

Breite ca.:  350 mm
Tiefe ca.:  300 mm
Höhe ca.:  580 mm

Leitfabrikat: Duravit, ME by Starck, rimless oder gleichwertig

angebotenes Fabrikat/Typ : '........................................'
Menge: 3,000 St

*Hinweis: Einstellwert Urinalspülung gemäß DGNB max. 12 s Spülzeit!*

**1.2.9.390 Urinal-Infrarot-Elektronik**
Urinal-Infrarot-Elektronik
Steuergerät und Magnetventilgruppe,
unter abnehmbarer Platte,
einschliesslich Fertigmontageset,
als betriebsfertige Einheit für zuvor beschriebene
Urinal Infrarotgesteuerte Urinalsteuerung, 230 V
Urinalspülelektronik
Fertigmontage-Set für den UP-Einbau in
Montageelement, bestehend aus:
Zinkdruckguss Abdeckplatte, mit Steuerteil,
mit Magnetventil, mit Trafo,
mit Befestigungsrahmen,
mit Befestigungsschrauben,
mit Filter, Schutzart:  IP 45
Anschlußspannung:  230 V / 50 Hz
Betriebsspannung:  4,5 V
Leistungsaufnahme:  <0,5 W
Spülzeit:  3 - 15 s einstellbar
Verweilzeit:  3 - 15 s einstellbar
Mindestfliessdruck:  1000 mbar
Berechnungsdurchfluss:  0,24 l/s
einschl. Befestigungsmaterial und
Anklemmen der elektrischen Zuleitung
Menge: 3,000 St

**1.2.9.400 Absaugesiphon für Urinal Abgang waagrecht (verdeckt)**
Absaugesiphon für Urinal Abgang waagrecht (verdeckt)

Absaugesiphon aus Kunststoff für Urinal, Abgang waagrecht (verdeckt)
Menge: 2,000 St

**1.2.9.410 Schallschutz Set für Urinal**
Schallschutz Set für Urinal

in Streifenform zur Reduzierung der Schallübertragung
für den Einbau zwischen Urinal und Wand

Stärke: 5 mm
Material: PE-Schaum
Farbton: Weiß
feuchtigkeitsunempfindlich
silikonverträglich
inkl. Montagezubehör (Schalldämmtüllen, Schalldämmringe und Unterlegscheiben)
Menge: 2,000 St

**1.2.9.420 Dauerelastische Verfugung**
Dauerelastische Verfugung
der oben aufgeführten Einrichtungsgegenstände
in Farbe nach Wahl des AG.
Menge: 2,000 St

*Hinweis: Duschen*

**1.2.9.430 Wandeinbaukörper universal, Grundset f. UP-Mischer**
Wandeinbaukörper universal, Grundset f. UP-Mischer
Wandeinbaukörper, DN20,
aus Messing,
für Wannen-/Brausen-/ Thermostatbatterien,
Durchflußleistung mit Thermostat bis 43 l/min.
Geräuschverhalten DIN 4109 Gruppe I,
mit Wandeinbaukasten, Gesamteinbautiefe in mm 82 bis 110.

inkl. Montageschienenset
Menge: 8,000 St

**1.2.9.440 Elektronik-Thermostat-Einbaubatterie DN 15**
Unterputz-Dusche Mischwasser

Manuelle Auslösung mit automatischem Schließvorgang.
Lieferumfang
 - Frontplatte
 - Selbstschlussknopf SC-M mit Überschubhülse
 - Montagerahmen
 - Befestigungsmaterial
Technische Daten
 - Werkstoff: Betätigung Messing, Frontplatte Messing
 - Oberfläche: Betätigung chrom, Frontplatte chrom
 - Abmessungen Frontplatte: B 180 mm x H 188 mm x
  T 11,5 mm
Leitfabrikat: Schell, LINUS D-SC-M oder gleichwertig

angebotenes Fabrikat/Typ : '........................................'
Menge: 8,000 St

**1.2.9.450 Systembox für Einbaubatterie**
Systembox für Einbaubatterie
Rohbauset mit Schiebe-Klebeflansch
zur Wandeinbaumontage von Fertigbausets DN 15
mit Mischeinrichtung,
für Duschanlagen.
Zum Anschluss an Warm- und Kaltwasser.
Systembox aus Kunststoff, ca. 174 x 225 mm,
mit absperrbaren Anschlussverschraubungen,
Rohbauschutz, Spülstück zum Spülen und
Dichtheitsprüfung.

Stufenlos, verstellbarer Schiebe-Klebeflansch mit
formschlüssig verbundener, flexibler, 70 mm breiter
Dichtmanschette.
Dichtmanschette aus wasserdichtem, dauerelastischem,
alkalibeständigem und rissüberbrückendem
thermoplastischen Elastomer mit Polypropylen-Vlies
zum Anschluss an Verbundabdichtungen im
Trocken- und Nassbau.

Technische Daten
Material  Kunststoff
Abgangsgröße  G 1/2 B
Nennweite  DN 15
Art der Mischung mit  Thermostat
Anwendung  Duscharmatur
Art für Einbau mit Kasten  mit Klebeflansch
Position des Elektroanschlusses  von oben
Wandstärke (Minimal)  80.00 mm
Menge: 8,000 St

**1.2.9.460 Verlängerungsset 25 mm für Thermostatbatterie DN15**
Verlängerungsset 25 mm für Thermostatbatterie DN15
elektronisch gesteuert zum Wandeinbau
für Tiefenausgleich 25 mm.
Menge: 8,000 St

**1.2.9.470 Netzteil 240V AC 12 V DC**
Netzteil 240V AC 12 V DC
Netzteil für zentrale stabilisierte Gleichstrom-Versorgung.
Im Kunststoffgehäuse für Hutschienenmontage. Kurzschlussfeste Ausführung, mit Sicherheitsabschaltung für angeschlossene bistabile Magnetventile

Eingangsspannung  100-240 V AC
Ausgangsspannung  7 V DC oder 12 V DC (umschaltbar)
Schutzart  IP 20
Leistung  ca. 31,5 W oder 50 W

Das Netzteil ist zur zentralen Spannungsversorgung von bis zu insgesamt 16 Armaturen  geeignet. Die Anzahl der Armaturen und die maximale Kabellänge ist von der Installationsart und dem Kabelquerschnitt abhängig.

Schutzart IP  IP20
Ausgangsspannung  12.00 v
Ausgangsspannung  DC
Menge: 8,000 St

**1.2.9.480 Verlängerungskabel 5 m**
Verlängerungskabel 5 m
(je Armatur)
Menge: 8,000 St

**1.2.9.490 Duschkopf für Wandanschluss**
Duschkopf für Wandanschluss
Comfort Duschkopf DN 15
für Wandanschluss mit steckbarem Anschlussstutzen
Gehäuse Messing poliert verchromt
mit integriertem Durchflussmengenregler 9,0 l/min,
vorbereitet für die Realisierung einer Verdrehsicherung.

Art  Duschkopf
Nennweite  DN 15
Art des Duschkopfes  mit Kunststoffstrahlboden
Art Des Anschlusses  Wandanschluss

Leitfabrikat: Schell, Duschkopf COMFORT Flex oder gleichwertig

angebotenes Fabrikat/Typ : '........................................'
Menge: 8,000 St

**1.2.9.500 Verdrehsicherung für Duschkopf DN15**
Menge: 8,000 St

**1.2.9.510 Klebeflansch zur Duschkopfmontage**
Klebeflansch zur Duschkopfmontage

Klebeflansch aus Edelstahl zur Duschkopfmontage, Abstandsmaß Vorderkante Duschkopfaufnahme zur Vorderkante Klebeflansch 6 mm.
Menge: 8,000 St

**1.2.9.520 Traverse mit Wanddurchführung für Duschkopf**
Traverse mit Wanddurchführung für Duschkopf
zur Montage von Duschköpfen an Leichtbauwände.

Gesamtbreite  ca. 575 mm
Art der Montage  Einlegemontage
Anwendung  Duschkopf
Art  Traverse
Nennweite  DN 15
Menge: 8,000 St

**1.2.9.530 Duschrinne, L: 950 mm, WaD**
Duschrinne, L: 950 mm, WaD

Das Aufsatzstück zur Linienentwässerung im Innenbereich
mit Abdeckung und Rahmen aus Edelstahl V2A ist mit einer werksseitig angebrachten Dichtmanschette ausgestattet.
Die Abdeckung kann gedreht eingelegt befliest werden.

Inkl. Sickerwasseröffnungen und Geruchsverschluss.
Kompatibel mit verschiedenen Grundkörpern.

Rahmen Länge: 950 mm
Rahmen Breite: 60 mm
Abdichtungsart: werksseitig angebrachte Dichtmanschette
(WaD)
Wassereinwirkungsklasse (bis einschließlich): W3-I
nach DIN 18534-1
Ablaufleistung (l/s) ohne Aufstau: 1,0
Ablaufleistung (l/s) mit 10 mm Aufstau: 1,1
Sperrwasserhöhe: 50 mm
Höhenverstellbarkeit: 7 - 22 mm (Rahmen)
Geruchsverschluss: inklusive
Aufsatzstück Material: ABS
Abdeckungsart: Edelstahl-Abdeckung V2A
Design: optional befliesbar
Farbe: silber
Belastungsklasse: K 3 (max. 300 kg)

Leitfabrikat: Geberit, Cleanline60 oder gleichwertig

angebotenes Fabrikat/Typ : '........................................'
Menge: 8,000 St

**1.2.9.540 Duschgelablage**
Duschgelablage
aus kunstharzgebundenem Mineralwerkstoff mit porenfreier, glatter Oberfläche
Farbton weiß (RAL 9016)
Komplett mit Befestigungsmaterial.

Abmessungen ca. 115 x 90 x 70 mm (B x H x T)
Menge: 8,000 St

*Hinweis: - Hauswirtschafts- und Putzmittelräume*
- Hauswirtschafts- und Putzmittelräume
Ausgussbecken

**1.2.9.550 Wandausgussbecken**
Wandausgussbecken
für Wandmontage, aus Chromnickelstahl, Oberfläche
seidenmatt, Materialstärke ca.1,0 mm, fugenlos
eingeschweißtes Becken, mit Spritzwand ca. 19 cm hoch,
abgerundete Kanten, mit Klapprost, mit
Siebablaufventil G 1 1/2 B,
Breite ca.:  505 mm
Höhe ca.:  360 mm
Tiefe ca.:  330 mm
Ablauf hinten mittig, mit Ventilhalterung, inklusive
Befestigungsmaterial.

Leitfabrikat: Alape, Stahlform 505 oder gleichwertig
angebotenes Fabrikat/Typ  : '........................................'
Menge: 5,000 St

**1.2.9.560 Zweigriff-ND-Wandmischarmatur mit Kombiventil und Schwenkrohrauslauf 16cm**
Zweigriff-ND-Wandmischarmatur mit Kombiventil und Schwenkrohrauslauf 16cm
Hochwertig mit Chrom-Oberflächen.

angebotenes Fabrikat/Typ : '........................................'
Menge: 5,000 St

**1.2.9.570 UP-Geruchverschluss für Ausgussbecken DN 50**
UP-Geruchverschluss für Ausgussbecken DN 50
nach DIN 19541
für Wandmontage mit waagerechtem Abgang,
mit Lippendichtung,
Anschlussgröße DN 40 aus Kunststoff,
heißwasserbeständig
mit Anschlussbogen
Menge: 5,000 St

**1.2.9.580 Röhrengeruchverschluss für Ausgussbecken DN 50**
Röhrengeruchverschluss für Ausgussbecken DN 50
nach DIN 19541
mit waagerechtem Abgang,
mit Lippendichtung,
Anschlussgröße DN 40 aus Kunststoff,
heißwasserbeständig
mit Anschlussbogen
Menge: 5,000 St

**1.2.9.590 Eckventil, DN 15**
Eckventil, DN 15
aus Messing, verchromt,
mit Verlängerung und Schubrosette
Quetschverschraubung mit Längenausgleich,
mit Fettkammer-Kartusche,
dauerhaft leichtgängig
als Absperr-, Regulier- und Anschlussventil,
Geräuschverhalten entspr. DIN 4109
Gruppe I,
mit PA-Prüfzeichen
mit Gewindeanschluss,
mit selbstdichtendem Gewinde,
mit Siebeinsatz,
mit Steckschlüsselbetätigung
Menge: 5,000 St

*Hinweis: Teeküche*

**1.2.9.600 Spültisch-Ab- und Überlaufgarnitur**
Spültisch-Ab- und Überlaufgarnitur
aus PP für ein Becken mit 90 mm Ablaufloch,
bestehend aus
Ventiloberteil aus Edelstahl,
mit höhenverstellbarem Überlaufrohr,
mit Kugelgelenk,
mit Stopfen
mit Kettenhalter und verchromter Kugelkette
250 mm
heißwasserbeständig.
Menge: 1,000 St

**1.2.9.610 Röhrengeruchsverschluss,**
Röhrengeruchsverschluss,
nach DIN EN 274
mit waagerechtem Abgang,
mit seitlichem Anschluss G1
für Geschirrschpülmaschine, Blindkappe,
Winkelschlauchtülle,
Spültischanschlussbogen einschliesslich
Überwurfmutter, Abflussstutzen,
Dichtungssatz, R 1 1/2 x 50 mm,
heißwasserbeständig.
Menge: 1,000 St

**1.2.9.620 Spültisch-Einhand-Einlochbatterie DN 15**
Spültisch-Einhand-Einlochbatterie DN 15
mit Bedienhebel,
geschlossene Form aus Messing
verchromt,
als Hebelmischer (Einhandmischer),
mit Anschlagbegrenzung,
Kalt/Warm-Kennzeichnung
Auslauf 140 Grad schwenkbar,
variabel einstellbare Mengenbegrenzung,
zur Montage auf einer Arbeitsplatte bis 70 mm
Dicke
flexible Anschlussschläuche
Geraeuschverhalten entsprechend
DIN 4109, Gruppe I,mit Keramikkartusche
Ausladung ca.:  260 mm
Oberfläche:  verchromt
Menge: 1,000 St

**1.2.9.630 Kombinationseckventil DN 15**
Kombinationseckventil DN 15
als Kombinations-Geräte-Eckventil mit schubrosette, mit Rückflußverhinderer und schlauchverschraubung, mit Fettkammeroberteil.
Menge: 1,000 St

**1.2.9.640 Geräteanschlußventil 1/2", verchromt,**
Geräteanschlußventil 1/2", verchromt,
mit Rohrbelüfter, Rückflußverhinderer und
Schlauchverschraubung,
mit Acrylgriff,
in Schrägsitzausführung,
kurzer Wandabstand
Menge: 1,000 St

*Hinweis: Hygienespülung*

**1.2.9.650 Hygienespülung**
Hygienespülung
zur Sicherstellung des bestimmungsgemäßen Betriebes durch automatisch ausgelöste Spülungen in
TWK-Anlagen, zum Einbau im Nassbau oder in
Vorwandsystemen,
Max. Volumenstrom 0,12 l/s,
Einsatzbereich 0 - 70 °C
bei 0,5 - 10 bar, inkl RS485-Schnittstelle zur Anbindung an die GLT.
Einstell- und Abfragemöglichkeit über Service-Handy/
Fernbedienung, einstellbare Spülintervalle bei
Modus 1: 4 - 72 h (Werkseinstellung 48 h),
Modus 2: 48 - 336 h (Werkseinstellung 168 h),
Spüldauer 30 - 999 sec., sichtbare Funktionsanzeige
für Modi: Ein/Aus, Spülintervall, Spüldauer und
Fehleranzeige,
Betriebsmodi über Service-Handy oder direkt an
Steuereinheit umstellbar, mit Unterputzgehäuse (PE)
und angeformtem Geruchsverschluss (d=50 mm),
vormontiertem Kugelhahn ½“, integriertem
Magnetventil und Filtersieb,

Rohbauset, Netzteil, Bauschutz, Befestigungsset,
Abdeckplatte in Chromstahl,
Nennspannung 230 V AC,
Betriebsspannung 12 V DC,
SVGW-Zulassung mit Schallschutz, (Kl.1 nach ISO 3822),
mit einem Kugelhahn/Magnetventil für Trinkwasser kalt

Inklusive Auflegen der bauseits herangeführten el. Zuleitung.

Inklusive Inbetriebnahme und Einstellung der benötigten
Spülzeiten.

angebotenes Fabrikat/Typ : '........................................'
Menge: 5,000 St

**1.2.9.660 Service Handy/Fernbedienung**
Service Handy/Fernbedienung
mit Infrarotschnittstelle, passend zur vorab genannten
Hygienespülung zur Einstellung der Betriebsparameter.

Inkl. Batterien.
Menge: 5,000 St

*Hinweis: Sonstige Ausstattung*

**1.2.9.670 Anschluss DN 20-25 herstellen an Geräte**
Anschluss DN 20-25 herstellen an Geräte
Heizung, Lüftung, Wasseraufbereitung, einschl.
Zulieferung von Form-, Verbindungs- und
Dichtungsmaterialien.
Menge: 2,000 St

*Hinweis: Bodeneinlauf für Küche aus Gusseisen epoxiert, zweiteilig,*
Bodeneinlauf für Küche aus Gusseisen epoxiert, zweiteilig,

mit Kombigeruchverschluss als Geruch- und Rauchstopp aus Gummi verhindert das Eindringen von unangenehmen Gerüchen und Rauch selbst in trockenen Umgebungen
mit Preßdichtungsflansch für Abdichtung mit Dichtungsbahn,
mit Sickeröffnungen,
mit Erdungsschraube,
mit geprüftem integrierter Schallschutz gemäß VDI 4100:2012, SST III = 22dB(A)
Stutzenneigungen aller Art,
Einschl. Zubehör bestehend aus Aufsatzstück für Abdichtung im Dünnbett, mit Rost aus Cr-Ni verschraubt,
Geprüfter Brandschutz von unten und oben geeignet für Deckendicken ab 150 mm in Verbindung mit separat beschriebenem Brandschutzset.

**1.2.9.680 Bodeneinlauf, aus Guss epoxiert, DN 70, zweiteilig**
Bodeneinlauf, aus Guss epoxiert, DN 70, zweiteilig

sonst wie zuvor beschrieben
Menge: 4,000 St

**1.2.9.690 Bodeneinlauf, aus Guss epoxiert, DN 100, zweiteilig**
Bodeneinlauf, aus Guss epoxiert, DN 100, zweiteilig

sonst wie zuvor beschrieben
Menge: 4,000 St

**1.2.9.700 Geruchsverschluss für o.g. Bodeneinlauf**
Menge: 2,000 St

**1.2.9.710 verlängerungstück kompatible für o.g. Bodeneinläufe**
verlängerungstück kompatible für o.g. Bodeneinläufe

L= mind. 150mm
Menge: 2,000 St

*Hinweis: Aufsatzstück für Bodenabläufe in der Bodenplatte*
Aufsatzstück für Bodenabläufe in der Bodenplatte
die Bodenabläufe wurden von AN Rohbau in der Bodenplatte einbetoniert.
Hersteller Kraso
Typ : Bodenablauf für KG2000 mit Folienflansch
die folgenden angebotenen Produkte müssen mit diesem Produkt kompatible sein.

**1.2.9.720 Aufsatzrahmenverlängerung aus Kunststoff mit Folienflansch für bituminöse Abdichtung**
Aufsatzrahmenverlängerung aus Kunststoff mit Folienflansch für bituminöse Abdichtung
Höhe : bis 140mm
Menge: 5,000 St

**1.2.9.730 Aufsatzrahmenverlängerung mit Edelstahlrost verschraubt 150x150mm**
Aufsatzrahmenverlängerung mit Edelstahlrost verschraubt 150x150mm
Belastungskl. L15
höhenverstellbar 15-120mm
Menge: 4,000 St

**1.2.9.740 Aufstockelement für Dünnbettmörtel/Verbundabdichtung**
Aufstockelement für Dünnbettmörtel/Verbundabdichtung
aus Kunststoff
Höhe 25-130mm
Durchmesser : 375mm
inkl. Aufsatzrahmen mit Edelstahlrost 150x150mm verschraubbar.

Einbau in Abstimmung mit Estrichleger
Menge: 1,000 St

##### 1.2.10 Installationswände als Selbst. Tragsystem

*Hinweis: Kalkulationshinweis!*
Kalkulationshinweis!

Es werden nur Spülkastensysteme mit einer garantierten
Ersatzteilverfügbarkeit von 10 Jahren zugelassen. Der
Nachweis ist zu erbringen.

*Hinweis: Vorbemerkung Tragsystem*
Vorbemerkung Tragsystem
======================
Tragsystem mit Montageelementen einschließlich Systembeplankung.
Tragsystem in Trockenbauweise, bestehend aus vollsymmetrischem verzinkten,
Stahlprofil ca.3,2 x 3,2 cm, metallischem Profilverbinder, Montagewinkel mit
Drehrastbolzen, vormontierten Montageelementen mit Metalltragrahmen sowie der
Systembeplankung 1,8 cm. Für nichttragende Installationswände als Vorwand und als freistehende Wände bis zu verfliesungsfähigen Oberfläche.

Leistungsumfang Tragsystem:
 - Erstellung des Tragsystemes einschl. Montageelementen aus den Einzelteilen
  und Befestigung am Baukörper.
 - Zuschnitt, Befestigung der Beplankung und
 - Verspachteln der Fugen und Bauwerksanschlüsse für Fliesenaufbringung
  Qualitätsstufe Q1,
  für Tapetenaufbringung Qualitätsstufe Q2.
 - Herstellen der Oberfläche nach Qualitätsstufe Q2.
 - In Küchen und WC sind ab ca. 1,15 üFFB die Oberflächen tapezierfähig (Q2)
  herzustellen.
 - Schalldämmplatten zur Körperschalldämmung des Tragsystems zum Baukörper und
  Trennstreifen zur Körperschallentkopplung des Paneels vom Baukörper.
 - Paneel für Verwendung in Nass- und Feuchträumen mit Anforderungen im Schall- und
  Brandschutz.
 - Paneel erfüllt die Anforderungen der Kategorie C, Klasse 2 nach EN 12467

Die Verlegerichtlinien gemäß den aktuellen Technischen Informationen sowie die
Montageanleitungen der Hersteller sind zu beachten.

*Hinweis: Installationswände WC Kerne*

**1.2.10.10 Installationswand Nr. 1**
Installationswand Nr. 1
Vorwand
Zur Erstellung einer tragfähigen Installationswand aus nicht vormontierten Einzelbauteilen.
Einschließlich Zusatzmaterial für die Aufnahme
nachstehender Montageelemente und Armaturen:
 - 3 x Dusche
Wand / raumhoch / einseitig befestigt.
Höhe:  337 cm
Breite:  284 cm
Tiefe:  25 cm

- Wassereinwirkungsklasse W3-1 nach DIN 18534
Menge: 1,000 St

**1.2.10.20 Installationswand Nr. 2**
Installationswand Nr. 2
Vorwand
Zur Erstellung einer tragfähigen Installationswand aus nicht vormontierten Einzelbauteilen.
Einschließlich Zusatzmaterial für die Aufnahme
nachstehender Montageelemente und Armaturen:
 - 2 x Waschtisch
 - 2 x Spiegel
Wand / raumhoch
Höhe:  337 cm
Breite:  182 cm
Tiefe:  15 cm
Menge: 1,000 St

**1.2.10.30 Installationswand Nr. 3**
Installationswand Nr. 3
Trennwand
Zur Erstellung einer tragfähigen Installationswand aus nicht vormontierten Einzelbauteilen.
Einschließlich Zusatzmaterial für die Aufnahme
nachstehender Montageelemente und Armaturen:
 - 1 x Waschtisch
Wand / raumhoch
Höhe:  337cm
Breite:  268cm
Tiefe:  25 cm
Menge: 1,000 St

**1.2.10.40 Installationswand Nr. 4**
Installationswand Nr. 4
Vorwand
Zur Erstellung einer tragfähigen Installationswand aus nicht vormontierten Einzelbauteilen.
Einschließlich Zusatzmaterial für die Aufnahme
nachstehender Montageelemente und Armaturen:
 - 1x Waschtisch
 - 1x Dusche
Vorwand / raumhoch
Höhe:  337 cm
Breite:  227 cm
Tiefe:  15 cm
Menge: 1,000 St

**1.2.10.50 Installationswand Nr. 5**
Installationswand Nr. 5
Vorwand
Zur Erstellung einer tragfähigen Installationswand aus nicht vormontierten Einzelbauteilen.
Einschließlich Zusatzmaterial für die Aufnahme
nachstehender Montageelemente und Armaturen:
 -1 x Dusche
Vorwand / raumhoch
Höhe:  337 cm
Breite:  109 cm
Tiefe:  15 cm
Menge: 1,000 St

**1.2.10.60 Installationswand Nr. 6**
Installationswand Nr. 6

Raumtrennwand
Zur Erstellung einer tragfähigen Installationswand aus nicht vormontierten Einzelbauteilen.
Einschließlich Zusatzmaterial für die Aufnahme
nachstehender Montageelemente und Armaturen:
 - 2 x Waschtisch
 - 2 x WC
 - 3 x Dusche
Raumtrennwand / raumhoch
Höhe:  337 cm
Breite:  485 cm
Tiefe:  33 cm
- Wassereinwirkungsklasse W3-1 nach DIN 18534
Menge: 1,000 St

**1.2.10.70 Installationswand Nr. 7**
Installationswand Nr. 7
Raumtrennwand
Zur Erstellung einer tragfähigen Installationswand aus nicht vormontierten Einzelbauteilen.
Einschließlich Zusatzmaterial für die Aufnahme
nachstehender Montageelemente und Armaturen:
 - 2 x Waschtich

Raumtrennwand / raumhoch
Höhe:  337cm
Breite:  207cm
Tiefe:  25 cm
Menge: 1,000 St

**1.2.10.80 Installationswand Nr. 8**
Installationswand Nr. 8
Vorwand
Zur Erstellung einer tragfähigen Installationswand aus nicht vormontierten Einzelbauteilen.
Einschließlich Zusatzmaterial für die Aufnahme
nachstehender Montageelemente und Armaturen:
 - 1 x Waschtisch

Vorwand / raumhoch
Höhe:  338 cm
Breite:  63 cm
Tiefe:  15 cm
Menge: 1,000 St

**1.2.10.90 Installationswand Nr. 9**
Installationswand Nr. 9
Trennwand
Zur Erstellung einer tragfähigen Installationswand aus nicht vormontierten Einzelbauteilen.
Einschließlich Zusatzmaterial für die Aufnahme
nachstehender Montageelemente und Armaturen:
 - 7 x WC
 - 3 x Urinal

Trennwand / raumhoch
Höhe:  338 cm
Breite:  442 cm
Tiefe:  33 cm
Menge: 1,000 St

**1.2.10.100 Installationswand Nr. 10**
Installationswand Nr. 10
Trennwand
Zur Erstellung einer tragfähigen Installationswand aus nicht vormontierten Einzelbauteilen.
Einschließlich Zusatzmaterial für die Aufnahme
nachstehender Montageelemente und Armaturen:
 - 2 x WC

Trennwand / raumhoch
Höhe:  338 cm
Breite:  288 cm
Tiefe:  33 cm
Menge: 1,000 St

**1.2.10.110 Installationswand Nr. 11**
Installationswand Nr. 11
Vorwand
Zur Erstellung einer tragfähigen Installationswand aus nicht vormontierten Einzelbauteilen.
Einschließlich Zusatzmaterial für die Aufnahme
nachstehender Montageelemente und Armaturen:
 - 3x Urinale
 - 2x Schamwände
 - Unterkonstruktionen für Schamwände
Vorwand vor Massivwand / teilraumhoch / zweiseitig befestigt.
Höhe:  325 cm
Breite:  250 cm
Tiefe:  16,5 cm
Menge: 1,000 St

**1.2.10.120 Installationswand Nr. 12**
Installationswand Nr. 12
Vorwand
Zur Erstellung einer tragfähigen Installationswand aus nicht vormontierten Einzelbauteilen.
Einschließlich Zusatzmaterial für die Aufnahme
nachstehender Montageelemente und Armaturen:
 - 2 x Waschtisch

Vorwand / raumhoch
Höhe:  338 cm
Breite:  187 cm
Tiefe:  25 cm
Menge: 1,000 St

**1.2.10.130 Installationswand Nr. 13**
Installationswand Nr. 13
Trennwand
Zur Erstellung einer tragfähigen Installationswand aus nicht vormontierten Einzelbauteilen.
Einschließlich Zusatzmaterial für die Aufnahme
nachstehender Montageelemente und Armaturen:
 - 2 x Waschtisch
 - 3 x WC,
 - 1 x Durchlauferhitzer
 - 2 x Unterkonstruktionen für WC-Trennwände
  (Lieferung & Montage bauseits)
 - 1 x Anschluss bauseitiger Trennwand, raumhoch,
  Stärke= 15cm
 - 1 x Gerätanschlussventil

Einseitig beplankt / raumhoch / freistehend.
Höhe:  370 cm
Breite:  635 cm
Tiefe:  32 cm
Menge: 1,000 St

**1.2.10.140 Installationswand Nr. 14**
Installationswand Nr. 14
Vorwand
Zur Erstellung einer tragfähigen Installationswand aus nicht vormontierten Einzelbauteilen.
mit zementgebundenen Platten.
Einschließlich Zusatzmaterial für die Aufnahme
nachstehender Montageelemente und Armaturen:
 - 1 x Waschtisch

Vorwand vor Holzwand / teilhoch / beidseitig befestigt.
Höhe:  120 cm
Breite:  197 cm
Tiefe:  25 cm
Menge: 1,000 St

**1.2.10.150 Installationswand Nr. 15**
Installationswand Nr. 15
Vorwand
Zur Erstellung einer tragfähigen Installationswand aus nicht vormontierten Einzelbauteilen.
mit zementgebundenen Platten.
Einschließlich Zusatzmaterial für die Aufnahme
nachstehender Montageelemente und Armaturen:
 - 1 x Waschtischil

Vorwand vor Holzwand / raumhoch / einseitig befestigt.
Höhe:  340cm
Breite:  220 cm
Tiefe:  25 cm
Menge: 1,000 St

**1.2.10.160 Installationswand Nr. 16**
Installationswand Nr. 16
Vorwand
Zur Erstellung einer tragfähigen Installationswand aus nicht vormontierten Einzelbauteilen.
mit zementgebundenen Platten.
Einschließlich Zusatzmaterial für die Aufnahme
nachstehender Montageelemente und Armaturen:
 - 1 x WC

Vorwand vor Holzwand / raumhoch / beidseitig befestigt.
Höhe:  340 cm
Breite:  240 cm
Tiefe:  25 cm
Menge: 1,000 St

**1.2.10.170 Installationswand Nr. 17**
Installationswand Nr. 17
Trennwand
Zur Erstellung einer tragfähigen Installationswand aus nicht vormontierten Einzelbauteilen.
mit zementgebundenen Platten.
Einschließlich Zusatzmaterial für die Aufnahme
nachstehender Montageelemente und Armaturen:
 - 1 x Waschtisch

Trennwand  / raumhoch / beidseitig befestigt.
Höhe:  340 cm
Breite:  265 cm
Tiefe:  25 cm
Menge: 1,000 St

**1.2.10.180 Installationswand Nr. 18**
Installationswand Nr. 18
Vorwand
Zur Erstellung einer tragfähigen Installationswand aus nicht vormontierten Einzelbauteilen.
mit zementgebundenen Platten.
Einschließlich Zusatzmaterial für die Aufnahme
nachstehender Montageelemente und Armaturen:
 - 1 x Waschtisch

Vorwand vor Holzwand / raumhoch / einseitig befestigt.
Höhe:  340 cm
Breite:  175 cm
Tiefe:  15 cm
Menge: 1,000 St

**1.2.10.190 Installationswand Nr. 19**
Installationswand Nr. 19
Trennwand
Zur Erstellung einer tragfähigen Installationswand aus nicht vormontierten Einzelbauteilen.
mit zementgebundenen Platten.
Einschließlich Zusatzmaterial für die Aufnahme
nachstehender Montageelemente und Armaturen:
 - 1 x WC

Trennwand / raumhoch / einseitig befestigt.
Höhe:  340 cm
Breite:  140 cm
Tiefe:  35 cm
Menge: 1,000 St

**1.2.10.200 Installationswand Nr. 20**
Installationswand Nr. 20
Vorwand
Zur Erstellung einer tragfähigen Installationswand aus nicht vormontierten Einzelbauteilen.
mit zementgebundenen Platten.
Einschließlich Zusatzmaterial für die Aufnahme
nachstehender Montageelemente und Armaturen:
 - 2 x Waschtisch

Vorwand vor Holzwand / raumhoch / einseitig befestigt.
Höhe:  340 cm
Breite:  150 cm
Tiefe:  25 cm
Menge: 1,000 St

**1.2.10.210 Installationswand Nr. 21**
Installationswand Nr. 21
Vorwand
Zur Erstellung einer tragfähigen Installationswand aus nicht vormontierten Einzelbauteilen.
mit zementgebundenen Platten.
Einschließlich Zusatzmaterial für die Aufnahme
nachstehender Montageelemente und Armaturen:
 - 1 x Waschtisch

Vorwand vor Holzwand / raumhoch / einseitig befestigt.
Höhe:  340 cm
Breite:  220 cm
Tiefe:  15 cm
Menge: 1,000 St

**1.2.10.220 Installationswand Nr. 22**
Installationswand Nr. 22
Trennwand
Zur Erstellung einer tragfähigen Installationswand aus nicht vormontierten Einzelbauteilen.
mit zementgebundenen Platten.
Einschließlich Zusatzmaterial für die Aufnahme
nachstehender Montageelemente und Armaturen:
 - 1 x WC

Trennwand / raumhoch
Höhe:  340 cm
Breite:  230 cm
Tiefe:  30 cm
Menge: 1,000 St

**1.2.10.230 Installationswand Nr. 23**
Installationswand Nr. 23
Vorwand
Zur Erstellung einer tragfähigen Installationswand aus nicht vormontierten Einzelbauteilen.
mit zementgebundenen Platten.
Einschließlich Zusatzmaterial für die Aufnahme
nachstehender Montageelemente und Armaturen:
 - 1 x Waschtisch

Vorwand vor Holzwand / raumhoch / einseitig befestigt.
Höhe:  340 cm
Breite:  210 cm
Tiefe:  25 cm
Menge: 1,000 St

**1.2.10.240 Installationswand Nr. 24**
Installationswand Nr. 24
Trennwand
Zur Erstellung einer tragfähigen Installationswand aus nicht vormontierten Einzelbauteilen.
mit zementgebundenen Platten.
Einschließlich Zusatzmaterial für die Aufnahme
nachstehender Montageelemente und Armaturen:
 - 2 x WC

Vorwand vor Holzwand / raumhoch / einseitig befestigt.
Höhe:  340 cm
Breite:  415 cm
Tiefe:  30 cm
Menge: 1,000 St

**1.2.10.250 Installationswand Nr. 25**
Installationswand Nr. 25
Trennwand
Zur Erstellung einer tragfähigen Installationswand aus nicht vormontierten Einzelbauteilen.
mit zementgebundenen Platten.
Einschließlich Zusatzmaterial für die Aufnahme
nachstehender Montageelemente und Armaturen:
 - 1 x Waschtisch

Vorwand vor Holzwand / raumhoch / einseitig befestigt.
Höhe:  340 cm
Breite:  235 cm
Tiefe:  30 cm
Menge: 1,000 St

**1.2.10.260 Installationswand Nr. 26**
Installationswand Nr. 26
Vorwand
Zur Erstellung einer tragfähigen Installationswand aus nicht vormontierten Einzelbauteilen.
mit zementgebundenen Platten.
Einschließlich Zusatzmaterial für die Aufnahme
nachstehender Montageelemente und Armaturen:
 - 1 x Waschtisch

Vorwand vor Holzwand / raumhoch / einseitig befestigt.
Höhe:  340 cm
Breite:  225 cm
Tiefe:  15 cm
Menge: 1,000 St

**1.2.10.270 Installationswand Nr. 27**
Installationswand Nr. 27
Vorwand
Zur Erstellung einer tragfähigen Installationswand aus nicht vormontierten Einzelbauteilen.
mit zementgebundenen Platten.
Einschließlich Zusatzmaterial für die Aufnahme
nachstehender Montageelemente und Armaturen:
 - 1 x Waschtisch

Vorwand vor Holzwand / raumhoch / einseitig befestigt.
Höhe:  390 cm
Breite:  220 cm
Tiefe:  15 cm
Menge: 1,000 St

**1.2.10.280 Installationswand Nr. 28**
Installationswand Nr. 28
Trennwand
Zur Erstellung einer tragfähigen Installationswand aus nicht vormontierten Einzelbauteilen.
mit zementgebundenen Platten.
Einschließlich Zusatzmaterial für die Aufnahme
nachstehender Montageelemente und Armaturen:
 - 1 x WC

Trennwand / raumhoch / einseitig befestigt.
Höhe:  390 cm
Breite:  230 cm
Tiefe:  30 cm
Menge: 1,000 St

**1.2.10.290 Installationswand Nr. 29**
Installationswand Nr. 29
Vorwand
Zur Erstellung einer tragfähigen Installationswand aus nicht vormontierten Einzelbauteilen.
mit zementgebundenen Platten.
Einschließlich Zusatzmaterial für die Aufnahme
nachstehender Montageelemente und Armaturen:
 - 1 x Waschtisch

Vorwand vor Holzwand / raumhoch / einseitig befestigt.
Höhe:  390 cm
Breite:  210 cm
Tiefe:  25 cm
Menge: 1,000 St

**1.2.10.300 Installationswand Nr. 30**
Installationswand Nr. 30
Vorwand
Zur Erstellung einer tragfähigen Installationswand aus nicht vormontierten Einzelbauteilen.
mit zementgebundenen Platten.
Einschließlich Zusatzmaterial für die Aufnahme
nachstehender Montageelemente und Armaturen:
 - 2 x WC

Vorwand vor Holzwand / raumhoch / einseitig befestigt.
Höhe:  390 cm
Breite:  415 cm
Tiefe:  35 cm
Menge: 1,000 St

**1.2.10.310 Installationswand Nr. 31**
Installationswand Nr. 31
Trennwand
Zur Erstellung einer tragfähigen Installationswand aus nicht vormontierten Einzelbauteilen.
mit zementgebundenen Platten.
Einschließlich Zusatzmaterial für die Aufnahme
nachstehender Montageelemente und Armaturen:
 - 1 x Waschtisch

Trennwand / raumhoch / einseitig befestigt.
Höhe:  390 cm
Breite:  230 cm
Tiefe:  30 cm
Menge: 1,000 St

**1.2.10.320 Installationswand Nr. 32**
Installationswand Nr. 32
Vorwand
Zur Erstellung einer tragfähigen Installationswand aus nicht vormontierten Einzelbauteilen.
mit zementgebundenen Platten.
Einschließlich Zusatzmaterial für die Aufnahme
nachstehender Montageelemente und Armaturen:
 - 1 x Waschtisch

Vorwand vor Holzwand / raumhoch / einseitig befestigt.
Höhe:  390 cm
Breite:  225 cm
Tiefe:  15 cm
Menge: 1,000 St

##### 1.2.11 Montageelemente für Einbau in eigenständigem Tragsystemwänden

*Hinweis: Leitfabrikat/ -typ: Geberit / GIS*
Leitfabrikat/ -typ: Geberit / GIS

oder gleichwertig

angebotenes Fabrikat/ -typ '........................................' / ........................................

'........................................'

*Hinweis: Montageelement*

**1.2.11.10 Revisionstüre**
Revisionstüre
Einsatzbereich
 - Zum Einbau im Tragsystem
  für Vorwand, Trennwand und
  freistehende Wand

Eigenschaften
 - Größe der Service ca. 20x20 bis ca. 50x100 cm- Licht
 - Senkrecht und waagrecht montierbar
 - Drucköffner
 - 2 Schanierträger,
 - 4 Verbindungselemente
 - inkl. Silikonkleber
Menge: 10,000 St

**1.2.11.20 Waschtisch-Montageelement**
Waschtisch-Montageelement
bestehend aus:
Armaturenplatte verzinkt,
mit schallisolierter
  Ablaufrohrschelle d= 50 mm,
mit 2 Gewindestangen M 10,
mit Befestigungs-Clip M 10,
mit PE-HD Ablaufanschlußbogen DN 40,
mit Gummidichtung d= 32 mm,
mit Schutz- und Markierungsstopfen,
mit Schalldämmeinlage,
mit Abdichtscheibe,
mit Befestigungsmaterial,
  ohne Armaturenanschlüsse
Menge: 26,000 St

**1.2.11.30 WC Montageelement 115 cm**
WC Montageelement 115 cm
mit UP-Spülkasten mit Betät. von vorne
Mindest Bauhöhe OK Beplankung 115 cm
Vormontierte Einheit, bestehend aus:
einem hochstabilen Montagerahmen,
mit 2 kompl. Keramikbefestigungen M 12,
  Abstandsmaß 18 oder 23 cm,
mit vormontiertem, vollisoliertem
  UP-Spülkasten 4,5/ 6/ 7,5 l für
  Betätigung von vorne,
mit Bauschutz für die Revisionsöffnung,
mit Eckventil R 1/2
mit steckbarer Ablaufbefestigung,
mit PE-HD Wand-WC-Bogen DN 80/100
mit Manschettengarnitur DN 80,
mit Schutz- und Markierungsstopfen
mit Befestigungsmaterial,
  ohne Betätigungsplatte
Menge: 21,000 St

**1.2.11.40 Wandanbindung**
Wandanbindung
zur zusätzlichen Aussteifung des Tragsystems im Bereich der Behinderten WC, inkl. Befestigungsmaterial
Menge: 12,000 St

**1.2.11.50 Urinal-Montageelement**
Urinal-Montageelement

 - Zum Einbau in zuvor beschriebenes Tragsysteme für
  Vorwand, Trennwand oder freistehende Wand, mit
  durchflussbegrenzer
 - Für Urinalsteuerungen für verdeckte Montage,
  vandalensicher

Eigenschaften
 - Tragwerk stufenlos höhenverstellbar
 - Befestigung für Zulauf höhenverstellbar
 - Befestigung für Anschlussbogen höhenverstellbar und
  schallgedämmt
 - Urinalbefestigungen, breiten- und höhenverstellbar
 - Durchfluss max. 0,24 l/s bei 100 kPa
Lieferumfang
 - Anschlusswinkel R 1/2
 - Bauschutz mit Deckel
 - Verbindungsrohr zwischen Zulauf D 32 mm und Urinal,
  mit Dichtung auf Urinal
 - 1 Schutzstopfen
 - Anschlussbogen aus PE-HD, D 50/63 mm
 - Schutzkappe
 - Urinalgeruchsverschluss D 50 mm, mit
  Dichtung auf Urinal
 - 2 Gewindestangen M8
 - Befestigungsmaterial
Menge: 3,000 St

**1.2.11.60 Montageplatte 16x110 cm**
Montageplatte 16x110 cm

bestehend aus:
UP-Platte, Trägerplatte aus Baufurnierholz (wasserfest, verleimt, kürzbar) zur Montage von Urinaltrennwänden, Duschtrennwänden, Waschbecken, Stütz- und Haltegriffen, etc.

Abmessungen ca. 16x110 cm
Menge: 20,000 St

**1.2.11.70 Montageplatte für Griff- und Haltesysteme**
Montageplatte für Griff- und Haltesysteme
Einsatzbereich
 - Zum Einbau im zuvor beschriebenes Tragsystem
  für Vorwand, Trennwand und freistehende Wand
 - Zum Befestigen von schweren Konsollasten, z. B. Griff-
  und Haltesysteme, Wandschränke, Wärmespeicher

Eigenschaften
 - Mehrlagig, wasserfest verleimt
 - Leicht, fest und formstabil
 - Baubiologisch geprüft
 - Teilbar
 - Senkrecht und waagrecht montierbar
Menge: 14,000 St

**1.2.11.80 Armaturenplatte AP/ UP 153 mm**
Armaturenplatte AP/ UP 153 mm
Einsatzbereich
 - Zum Einbau im zuvor beschriebenes Tragsystem
  für Vorwand, Trennwand und freistehende Wand
 - Zum Anschließen von AP/ UP Armaturen
 - Stichmaß 153 mm

Eigenschaften
 - verzinkte Ausführung
 - inkl. Anschlusswinkel RP 1/2"
 - inkl. Dämmhülsen und Schalldämmunterlagen
 - inkl. Dichtmanschette
 - inkl. Befestigungsmaterial
Menge: 20,000 St

**1.2.11.90 Armaturenplatte für WM/ GS**
Armaturenplatte für WM/ GS
Einsatzbereich
 - Zum Einbau im zuvor beschriebenes Tragsystem
  für Vorwand, Trennwand und freistehende Wand
 - Zum Anschließen von WM/ GS
 - vertikal und horizontal montierbar

Eigenschaften
 - verzinkte Ausführung
 - inkl. UP- Geruchsverschluss
 - inkl. Winkleschlauchtülle d = 19/23 mm
 - inkl. Anschlusswinkel Rp 1/2" / R 1/2"
 - inkl. Dämmhülsen und Schalldämmunterlagen
 - inkl. Dichtmanschette
- inkl. Befestigungsmaterial
Menge: 2,000 St

#### 1.3 KG 419 Sonstiges, Besondere Leistungen

##### 1.3.1 Besondere Leistungen

**1.3.1.10 Profilstahlkonstruktion**
Profilstahlkonstruktion
mit Korrosionsschutzanstrich für Stütz-, Hänge-, Trag- und Sonderbefestigungen einschliesslich Befestigungsmaterial,

Ausführung nur nach Rücksprache mit der Bauleitung,
Abrechnung nach den Einheitsgewichten der zutreffenden DIN-Normen.
Menge: 25,000 kg

**1.3.1.20 Profilstahlkonstruktion verzinkt**
Profilstahlkonstruktion verzinkt

Ausführung verzinkt (Profilstahlkonstruktionen feuerverzinkt oder als handelsübliche Aufhängesysteme galvanisch
verzinkt)
für Stütz-, Hänge-, Trag- und Sonderbefestigungen
einschliesslich Befestigungsmaterial,

Ausführung nur nach Rücksprache mit der Bauleitung,
Abrechnung nach den Einheitsgewichten der
zutreffenden DIN-Normen.
Menge: 150,000 kg

*Hinweis: Bauleistungen*

**1.3.1.30 Materialcontainer**
Materialcontainer
Einrichten, Vorhalten über den vertraglich vereinbarten
Zeitraum und Räumen der notwendigen Materialcontainer
Menge: 1,000 psch

**1.3.1.40 Einrichten und Vorhalten sowie Umsetzen auf der Baustelle**
Einrichten und Vorhalten sowie Umsetzen auf der Baustelle
für sämtliche in der Leistungsbeschreibung aufgeführten
Leistungen.
Menge: 1,000 psch

**1.3.1.50 Beräumen der Baustelle für sämtliche**
Beräumen der Baustelle für sämtliche
in der Leistungsbeschreibung aufgeführten Leistungen. Es sind drei separate Anfahrten einzukalkulieren.
Menge: 1,000 psch

**1.3.1.60 Feinreinigung der kompletten Technikzentralen**
Feinreinigung der kompletten Technikzentralen
(Raum, Installationen, Geräte)
bestehend aus:
 - Vorrreinigung mit Besen
 - Feinreinigung feucht
 - Komplette Feuchtreinigung sämtlicher Installationen
Menge: 1,000 psch

*Hinweis: Sonstiges*

*Hinweis: Die Anlagenfüllung, Spülen und die Desinfektion können*
Die Anlagenfüllung, Spülen und die Desinfektion können
erst unmittelbar vor der Inbetriebnahme / Nutzung der
Trinkwasseranlage erfolgen.
Der Zeitpunkt dieser Arbeiten ist mit der Bauleitung abzustimmen.
Mehrmalige Arbeiten, wegen Nichtfreigabe durch die Bauleitung bzw.
wegen negativer Wasseranalysen werden nicht vergütet.

**1.3.1.70 Befüllen der Sanitär-Rohrleitungen mit filtriertem Trinkwasser**
Befüllen der Sanitär-Rohrleitungen mit filtriertem Trinkwasser
(Filter nach DIN 19632 vorschalten); Druckprüfung nach DIN 1988 Teil 2, auch abschnittsweise (es ist mit mind. 7 Abschnitten zu kalkulieren!), für die gesamte Neuanlage, einschließlich Vorhalten des Gerätes und Stellung der Arbeitskräfte.

Es sind Druckproben nur mit elektronischen Messgeräten zugelassen, das Druckprotokoll ist direkt am Gerät vor Ort auszudrucken und der Bauleitung zu übergeben!

Einschließlich der hierfür erforderlichen Verschlüsse und Anschlüsse, sowie deren Beseitigung nach der Druckprobe.

Liefern des Meßprotokolls (2fach)
Menge: 1,000 psch

**1.3.1.80 Spülen der Trinkwasser-Installationen**
Spülen der Trinkwasser-Installationen
vor Inbetriebnahme, nach erfolgter Druckprüfung,
nach DIN 1988, Teil 2 Abs. 11.2 bestehend aus:
1.)  Filterprüfung auf DIN/DVGW-gerechter
  Ausführung, ggf. Filter-Wechsel.
2.)  Trennung der Rohrleitung unmittelbar nach
  Wasserfilter, vor dem Verteiler und Verbindung
  der Rohrleitung mit dem Spülgerät über
  flexible Anschlussschläuche.
3.)  Bereitstellung ölfreier Druckluft in ausreichender Menge.
4.)  Demontage der für die Spülung zu entfernenden
  Installationsteile (Baustopfen, Steuereinsätze
  von UP-Einhebelmischern, Vorsiebe mit
  Rückschlagventilen bei UP-Thermostatbatterien,
  Oberteile von Be- und Entlüftern,
  Wasserzählereinrichtungen usw.) Anzahl laut
  Beschreibung Los 2
5.)  Montage von Spüleinrichtungen mit großem
  Querschnitt an jeder Auslaufstelle (Kugelhähne
  Spülvorrichtungen für UP-Einhebelmischer und
  Thermostaten, Abdeckflansche für
  Wasserzählereinrichtungen usw.) incl. Spülschläuche.
  Hinführen der Spülschläuche zu ausreichend
  dimensioniertem Abfluss und Sicherung gegen
  Druckwedeln.
6.)  Kurzschließen bzw. Umgehen von Geräten zur
  Wassernachbehandlung und Warmwasserbereitern.
7.)  Durchführung der Spülung nach DIN 1988, Teil
  2, Abs. 11.2; strang- und etagenweise Spülung
  der Leitungen mit pulsierendem Luft/
  Wassergemisch, getrennt für Warm- und
  Kaltwasserleitungen.
8.)  Nach erfolgter Spülung: Wiederherstellung der
  ursprünglichen Installation und Demontage
  sämtlicher für die Spülung notwendiger
  Installationsmaterialien incl. Spülgerät.
9.)  Dichtigkeitsprobe nur mit elektronisch aufzeichnenden
  Messgeräten.
10.) Bestätigung der DIN-gerechten Spülung an
  Auftraggeber durch Übergabe eines Spül-
  Zertifikats.

einschließlich benötigtem Material
Menge: 1,000 psch

**1.3.1.90 Druckprobe, Desinfizieren und Nachspülen**
Druckprobe, Desinfizieren und Nachspülen
von fertiggestellten Trinkwasserleitungen einschließlich
der dazu notwendigen Betriebsstoffe und Reinigungsmittel
sowie deren Beseitigung.
Das Nachspülen ist mit einem pulsierenden
Wasser-Luft- Gemisch durchzuführen.
Über diese Arbeiten ist ein Protokoll zu fertigen und in die
Revisionsakten einzuheften.

Desinfektion und Nachspülen erst unmittelbar vor
Inbetriebnahme der TW-Leitungen / Nutzung.

Mehrfache Desinfektionsversuche pro Gebäudeteil werden nicht vergütet.

Es sind Druckproben nur mit elektronischen Messgeräten
zugelassen, das Druckprotokoll ist direkt am Gerät vor Ort auszudrucken und der Bauleitung zu übergeben!
Menge: 1,000 psch

**1.3.1.100 Trinkwasseranalyse nach Fertigstellung der**
Trinkwasseranalyse nach Fertigstellung der
Installation
als Vollanalyse gemäß AMEV Sanitäranlagen 21
Liefern des Analyseprotokolls

Die Beprobung wird an bis zu 10 gemeinsam mit dem AG
abzustimmenden Probeentnahmestellen durchgeführt.

Beprobung durch amtlich zugelassenes und zertifiziertes
Institut. Das vorgesehene Prüfinstitut ist dem AG
rechtzeitig zu benennen und Bedarf einer Zustimmung des
AG.
Bei der Kontrolle der mikrobiologischen
Wasserbeschaffenheit sind nachfolgende Parameter zu
untersuchen:
 - KBE bei 22°C und 36 °C gemäß TrinkwV 2001 Anlage 3
 - E.coli und Coliforme Bakterien gemäß TrinkwV 2001
  Anlage 1
 - Kaltwassertemepratur
 - Warmwassertemperatur
 - Pseudomonas Aeruginosa
Menge: 1,000 St

**1.3.1.110 Inbetriebnahme und 2- wöchiger Probebetrieb der kompletten Anlage und Probebetrieb nach Inbetriebnahme vor der**
Inbetriebnahme und 2- wöchiger Probebetrieb der kompletten Anlage und Probebetrieb nach Inbetriebnahme vor der
endgültigen Fertigstellung und Übergabe an die
Bauherrschaft.

Während des Probebetriebs müssen die Datenpunkt der
Wasserzähler sowie sonstiger Feldgeräte an die MSR/GLT
erfolgreich übertragen werden!
Menge: 1,000 St

**1.3.1.120 Druck- und Dichtigkeitsprüfung Abwasser- und**
Druck- und Dichtigkeitsprüfung Abwasser- und
Regenwasserleitung bis DN 150
Einschl. aller zur Prüfung erforderlichen Stopfen, sonstiger
erforderlicher Verbrauchsstoffe, Materialien und Arbeiten, nach Bedarf Druck- und Dichtigkeitsprüfung in mehren
Abschnitten, vor Verschluss von Schächten, Vorwänden,
Verkofferungen, ect., einschl. Protokollierung und
Dokumentation.
Anzahl der Teilabschnitte:  ca. 6 Stk.
Menge: 200,000 m

**1.3.1.130 Dokumentation des hydraulischen Abgleich des**
Dokumentation des hydraulischen Abgleich des
Trinkwassernetz

für alle im Leitungsumfang des AN enthaltene Regulier- und Zirkulationsventile.
Für das Zirkulationsnetz ist eine hydraulische Einregulierung erforderllich. Dabei sind die berechneten Volumenstöme des Netzes einzustellen und zu dokumentieren. Die
Einregulierung für den hydraulischen Abgleiches hat mit Hilfe
von Messgeräten, die kompatibel zu den eingesetzten
Regulierventilen sind, zu erfolgen. Die Massenströme im Nennlastzustand sind bei voll geöffneten Regelventilen mit
Hilfe der Messgeräte an den Regulierventilen einzuregulieren und in einem Messprotokoll auszuweisen.
Das Messgerät einschließlich Anschlusszubehör ist vom AN
für die Messungen beizustellen. Die Messungen sind mit
dem AN der Gebäudeleittechnik zu koordinieren.

Eine Kopie des Messprotokoll ist nach Erstellung
unaufgefordert innerhalb von 3 Werktagen elektronisch an das Ingenieurbüro zur Prüfung und Bestätigung zu schicken.
Menge: 1,000 psch

*Hinweis: Kennzeichnung*

**1.3.1.140 Fließrichtungspfeil mit Aufschrift Medium,**
Fließrichtungspfeil
mit Aufschrift Medium,
zum Aufkleben auf Rohr bzw. Dämmung
Größe, Farbe und Text gemäß DIN 2403

Größe 1 (150 x 25 mm)
Menge: 10,000 St

**1.3.1.150 Bezeichnungsschilder**
Bezeichnungsschilder aus Aluminium
zum Bezeichnen der Versorgungsabschnitte, Beschriftung mehrzeilig,
Selbstbeschriften oder Einlegen von Prägeband möglich,
Beschriftungsfeld mit steckbarer Klarsichtkappe gegen
Fremdeinwirkung geschützt.
Höhe : ca. 52 mm
Breite: ca. 79 mm

Befestigung mit Halter und Spannband

Die Beschilderung ist im Vorfeld mit dem Bauherren
abzustimmen (Bemusterungschilder als PDF oder Excel sind die Bauleitung vorzulegen)
Menge: 35,000 St

*Hinweis: Bemusterung*

**1.3.1.160 Bemusterung als Mappe**
Bemusterung als Mappe
sämtlicher sichtbaren Einbauteile, Komponenten und
Zubehör außerhalb der Zentralen.
Erstellen einer Bemusterungsmappe mit Farbprospekten
der sichtbaren  Einbauteile, Komponenten und Zubehör,
sowie je zwei Alternativen, in 3-facher Form.

Hierzu ist die im Firmenhandbuch angehängte Vorlage zu
verwenden.
Menge: 1,000 psch

*Hinweis: Revisionspläne und Unterlagen*
Revisionspläne und Unterlagen
Vom AG werden Ausführungspläne des Fachingenieurs
zur Verfügung gestellt.
Vom AN sind die Bestands- und Revisionspläne und komplette
Anlagendokumentationen zu erstellen.
Bei der Kalkulation ist zu berücksichtigen, dass die
Ausführungspläne des TGA-Planers nicht diese Vorgaben erfüllen.
Die Revisionspläne sind dem AG nach Prüfung durch den
Fachingenieur 2 Wochen vor der Abnahme zu übergeben.

*Hinweis: Übersicht Liste Unterlagen*
Übersicht Liste Unterlagen

| Nr. | Bezeichnung | Präzisierung / / Hinweise zum Inhalt | 410 Abwasser-, Wasser-, Gasanlagen |
| --- | --- | --- | --- |
| 01 | Allgemeine Unterlagen |  | X |
| 01_01 | Allgemeine Unterlagen |  | X |
| 01_01_01 | Dokumentenliste |  | X |
| 01_01_02 | Projekt- und Kontaktdaten |  | X |
| 01_01_03 | Lieferantenliste |  | X |
| 02 | Beschreibung der Anlage // Bau- und Ausstattungsbeschreibung |  | X |
| 02_01 | Anlagen-/Systembeschreibung //Bau- und Ausstattungsbeschreibung |  | X |
| 02_01_01 | Anlagenkonzepte |  | X |
| 02_01_02 | Anlagen-, Bau- // Ausstattungs- und Funktionsbeschreibungen | Bei Bau Funktionsbeschreibung für / Bauamt | X |
| 02_01_03 | Beschreibung des Gesamtsystems und der Teilsysteme |  |  |
| 02_01_04 | Systemkonfiguration / Kurzbeschreibungen der Anlagen / Installationen |  | X |
| 02_01_05 | Auflistung der Auslegungsdaten |  | X |
| 02_01_06 | Leistungsberechnungen / -bilanzen |  | X |
| 02_01_08 | Kennlinien |  | X |
| 02_01_12 | Lageplan der elektrischen, pneumatischen und oder hydraulische Bauteile |  |  |
| 02_01_13 | Darstellung übergeordneter Schnittstellen zu Fremdsystemen / Energie- und Medienanschluss-plan und –verbrauchswerte (Druck, Durchflussmenge, Nennweite) |  | X |
| 02_01_14 | Beschreibung des Hardwareaufbau, Update der Hardwareplanungsliste - / Grundkonfigurationseinstellungen der Hardware |  |  |
| 02_01_15 | Funktionelle Systembeschreibung FDS. Dokument ist von M&E und Betreiber freigegeben |  |  |
| 02_01_24 | Angabe von Passwörtern für Parametriersoftware und Bedienpanael |  | X |
| 02_01_25 | Schnittstellenbeschreibungen |  | X |
| 02_01_26 | Sollwert- und Parameter-Liste |  | X |
| 02_02 | Anlagenlisten // Listen |  | X |
| 02_02_01 | Anlagen- und Komponentenliste |  | X |
| 02_02_02 | Handbücher und Datenblätter der Zulieferteile |  | X |
| 02_02_03 | Stücklisten und Datenblätter zu allen spezifizierten Komponenten |  | X |
| 02_02_05 | Technisches Handbuch zu Komponenten |  | X |
| 02_02_07 | Datenpunktlisten /Signallisten |  | X |
| 02_02_08 | Zählerlisten |  | X |
| 02_02_09 | Messstellenliste / (Sensor- Aktorplan) |  | X |
| 02_02_10 | Liste der Verbraucher für die Energie-Bilanzierung gemäß EN50001 |  |  |
| 02_02_11 | Liste der Datenpunkte für Notification |  |  |
| 02_02_12 | Liste der Sammelstörmeldungen |  |  |
| 02_02_13 | Liste der zu historisierenden Datenpunkte |  |  |
| 03 | Herstellerunterlagen |  | X |
| 03_01 | Herstellerunterlagen |  | X |
| 03_01_01 | Produktunterlagen, Herstellerprospekte |  | X |
| 03_01_02 | Funktionsbeschreibungen der Hersteller |  | X |
| 03_01_03 | Einbau- und Montageanleitung /Installationsvorschrift |  | X |
| 03_02 | Datenblätter |  | X |
| 03_02_01 | Übersicht Stücklisten/Datenblätter |  | X |
| 03_02_02 | Stücklisten / Datenblätter der Geräte und aller spezifizierten Komponenten |  | X |
| 03_02_03 | Sicherheitsdatenblätter |  | X |
| 03_02_04 | Produktdatenblätter |  | X |
| 03_03 | Ersatzteillisten |  | X |
| 03_03_01 | Ersatzteillisten |  | X |
| 03_03_02 | Ersatzteilempfehlung in Abhängigkeit der Lieferzeit und Erfahrungeswerte |  |  |
| 04 | Protokolle und Nachweise |  | X |
| 04_01 | Errichter- Konformitätserklärung |  | X |
| 04_01_01 | Errichterbescheinigung |  | X |
| 04_01_02 | Fachunternehmererklärung |  | X |
| 04_01_03 | Fachbauleitererklärung |  | X |
| 04_01_04 | CE Konformitätserklärungen / sieh MOC SOP (Neuanschaffung/Umbau) |  | X |
| 04_01_05 | Schallschutztzgutachten Maschine/Anlage |  |  |
| 04_01_06 | Schulungsnachweis/ Zertifikat des ausführenden Monteurs |  | X |
| 04_02 | Technische Zulassung/Gutachten |  | X |
| 04_02_02 | bauaufsichtliche Zulassungen |  | X |
| 04_02_04 | Schallschutztzgutachten Werk |  |  |
| 04_02_05 | Entwässerungsgesuch |  |  |
| 04_02_10 | Prüfzeugnisse/ Prüfbescheinigungen |  | X |
| 04_02_11 | Materialzertifikate allgemein |  |  |
| 04_02_12 | Schweißdokumentation und Isometrien / - Liste der Schweißer inklusive Unterschriften und Kürzel / - Liste der Schweißgeräte / - Liste der Schweißanweisungen bzw. Schweiß-SOP vorab zur Prüfung / - Liste der Materialzertifikate inkl. Schweißzusatzstoffe / Befähigungsnachweise der Schweißer (Achtung: EN 287-1 ist zurückgezogen und ersetzt durch DIN EN ISO 9606-1) und Befähigungsnachweise der Prüfer (nur bei erweiterten Schweißnahtprüfungen erforderlich z.B. / Durchdringungsprüfungen, etc.) |  |  |
| 04_02_13 | Schweißplan |  |  |
| 04_02_14 | 100% Endoskopie aller Handschweißnähte mit Bilddokumentation oder Videodokumentation inklusive Zuordnung und |  |  |
| 04_02_15 | 20% Endoskopie aller Orbitalschweißnähte mit Bilddokumentation oder Videodokumentation |  |  |
| 04_02_16 | Ausdrucke der Orbitalschweißgeräte |  |  |
| 04_02_17 | Materialnachweise inkl. Schweißzusatztoffe (EN 10204 3.1 Zertifikate) |  |  |
| 04_02_18 | Probeschweißungen der einzelnen Schweißer |  |  |
| 04_02_19 | Berechnung der produktberührenden Oberflächen |  |  |
| 04_02_20 | Liste der produktberührenden Oberflächen |  |  |
| 04_02_21 | Für alle produktberührenden Teile müssen 3.1-Materialzertifikate vorliegen |  |  |
| 04_02_22 | FDA Konformitätsbescheinigungen für produktberührende Kunststoffe |  |  |
| 04_02_23 | Bescheinigung der H2O2-Beständigkeit für gesamte Maschine |  |  |
| 04_02_24 | Bescheinigung der Beständigkeit gegenüber Reinigungs- und Desinfektionsmittel für alle aussenliegenden Maschinenteile |  |  |
| 04_02_25 | Materialzertifikate / -zeugnisse 2.1 für nicht produktberührende Oberflächen aus Edelstahl |  |  |
| 04_02_26 | Materialnachweis für nichtproduktberührende Kunststoffe |  |  |
| 04_02_27 | Nachweis der Oberflächenrauhigkeit Edelstahl für nicht Produkt berührte Teile | nach Bosch interner Norm.(Nach F60KHB3.2.1 und Richtlinie 9_1369.) |  |
| 04_02_28 | Nachweis der Oberflächenrauhigkeit für Schweißnähte nicht Produkt berührte Teile | nach Bosch interner Norm.(Nach F60KHB3.2.1 und Richtlinie 9_1369.) |  |
| 04_02_29 | Allgemeines Dokument Produktbeschreibungen Oberflächen für die Effektivitätsprüfung von Desinfektionsmitteln im Bereich Research and Development |  |  |
| 04_02_30 | Bestätigung, dass nicht autoklavierbare Teile bei 85°C getrocknet werden können |  |  |
| 04_02_31 | Kalibrierzertifikate |  |  |
| 04_02_32 | Ferritnachweis (Messprotokoll oder Herstellerzeugnis) |  |  |
| 04_02_33 | Entleerbarkeitsnachweis |  |  |
| 04_02_34 | Dichtigkeitstest |  | X |
| 04_02_35 | Nachweis der Oberflächenrauhigkeit durch Messungen mit Protokollen oder Bescheinigung durch Lieferanten oder Materialzertifikat |  |  |
| 04_02_36 | Nachweis der Chloridfreiheit von Dämmmaterialien |  | X |
| 04_02_37 | Druckprüfungsdokumente (nach Druckgeräterichtlinie) |  | X |
| 04_02_38 | Lebensmittelecht (FDA Zulassung 21 CFR Part 178) Zertifiziert nach USDA H1 |  |  |
| 04_02_39 | ZiE (Zustimmung im Einzelfall) |  | X |
| 04_02_40 | Filterzertifikate |  |  |
| 04_03 | Abnahmeprotokolle |  | X |
| 04_03_01 | Abnahmeprüfprotokolle / Abnahmeprüfzeugnisse auch von Teilabnahmen (Sachkundigen) |  | X |
| 04_03_02 | Sichtabnahmeprotokolle Fachbauleitung |  | X |
| 04_04 | Einweisungsprotokolle |  | X |
| 04_04_01 | Protokoll über die Einweisung des Wartungs- und Bedienungspersonals |  | X |
| 04_05 | Inbetriebnahmeprotokolle |  | X |
| 04_05_01 | Inbetriebnahmeprotokolle /-dokumentation Hardware, Software/Steuerung |  | X |
| 04_05_02 | Protokolle über die erste Einregulierung der Anlagen |  | X |
| 04_05_03 | Messprotokolle |  | X |
| 04_05_04 | Liste der neu hinzugekommenen oder geänderten Ereignis oder Zeitschaltprogramme (inkluver aller Objekte oder Klassen) |  |  |
| 04_06 | Nachweise |  | X |
| 04_06_01 | Bestätigung der Projektabwicklung gemäß GAMP5 |  |  |
| 04_06_02 | Nachweis Widerstandsklasse |  |  |
| 04_06_03 | Schallschutz-Nachweis |  |  |
| 04_06_05 | statische Berechnungen |  |  |
| 04_06_06 | Protokolle über Druck- und Dichtheitsprüfungen |  | X |
| 04_06_07 | Dokumentation des hydraulischen Abgleichs |  | X |
| 04_06_08 | Dokumentation über die Funktionsprüfung und Funktionsmessung |  | X |
| 04_06_09 | Hygieneinspektionsbericht mit Qualifikationsnachweis |  | X |
| 04_07 | Mängellisten |  | X |
| 04_07_01 | Bestätigung der Mängelfreiheit der erbrachten Leistungen |  | X |
| 04_07_02 | Mängelliste |  | X |
| 05 | Betreiben/ Instandhaltung |  | X |
| 05_01 | Betreiben |  | X |
| 05_01_01 | Verzeichnis der bei Abgabe zu übergebenden losen Gegenstände |  | X |
| 05_01_02 | Spezifikation und Beschreibung der Sicherheitseinrichtungen |  | X |
| 05_01_03 | Prüfbücher |  | X |
| 05_01_04 | Gefährdungsbeurteilung |  |  |
| 05_01_05 | Sicherheitsanweisungen |  |  |
| 05_02 | Bedienungsanleitung |  | X |
| 05_02_01 | Bedienungsanleitung (inkl. Dokumentation der Bedienmasken) |  | X |
| 05_02_02 | Identifikation von Restgefahren / müssen in der Betriebsanleitung vermerkt werden . |  |  |
| 05_02_03 | Beschreibung und Bedienungsanleitung aller Systemfunktionen |  |  |
| 05_03 | Pflegeanleitung |  | X |
| 05_03_01 | Reinigungs- und Pflegeanleitung |  | X |
| 05_04 | Wartungsplan |  | X |
| 05_04_01 | Wartungs- und Inspektionsplan |  | X |
| 05_04_02 | Schmiermittelliste / Kältemittelliste |  |  |
| 05_04_03 | Zeitpläne für vorbeugende Instandhaltung |  |  |
| 05_04_04 | Vollständiges Wartungsprotokoll mit allen erforderlichen Wartungsaktivitäten inkl. Anweisungen zum Auswechseln von Verschleißteilen spätestens nach SAT. |  |  |
| 05_05 | Wartungsanleitungen |  | X |
| 05_05_01 | Wartungs- / Inspektionsanleitungen |  | X |
| 05_05_02 | Anweisungen zum Auswechseln von Verschleißteilen |  |  |
| 05_06 | Störungsbehebung |  | X |
| 05_06_01 | Störungslisten |  | X |
| 05_06_02 | Beschreibung aller Hilfefunktionen, der Hand- und Notbedienfunktionen |  | X |
| 05_06_03 | Alarmlisten |  |  |
| 05_06_04 | Auflistung aller Alarmfunktionen/Fehlermeldungen |  | X |
| 05_06_05 | Liste der Betriebs- und Störmeldungen, inklusive der Kategorisierung und Reaktion |  |  |
| 05_06_06 | Übersicht Weiterleitungen Störmeldungen |  |  |
| 05_07 | Gewährleistungsfristen |  | X |
| 05_07_01 | Tabellarische Aufstellung Gewährleistungsfristen |  | X |
| 06 | Revisionsspläne |  | X |
| 06_01 | Planverzeichnis |  | X |
| 06_01_01 | Planverzeichnis |  | X |
| 06_02 | Planunterlagen |  | X |
| 06_02_01 | Übersicht |  |  |
| 06_02_02 | Ansicht |  |  |
| 06_02_03 | Schnitt |  |  |
| 06_02_04 | Masszeichnung |  |  |
| 06_02_05 | Isometrien |  |  |
| 06_02_06 | 3D-Modell |  |  |
| 06_02_07 | Werkpläne ( Übersichtsplan, Grundriss, Fläche, Statik, Bewehrungsplan, Entwässerungsplan, Leerrohrplan, Hydrantenplan, Kanaldeckel, Abfallplätze, Baumkataser, Grünflächen, Parkplatze, Ladezonen, Raucherplätze, Winterräumdienst, Tanklager, Gruben, Strassenbeleuchtung, Verkehrsflussplan, Pestcontrol, Fundamentplan) |  | X |
| 06_02_08 | Installationspläne |  | X |
| 06_02_09 | Bodenspiegel |  |  |
| 06_02_10 | Deckenspiegel |  |  |
| 06_02_11 | Druckkaskade |  |  |
| 06_02_12 | Zonenplan |  |  |
| 06_02_13 | Hygieneplan |  |  |
| 06_02_15 | Prozessschema (Füllschemata, Prozessschemata /VFF, Pneumatikschema (DWG-Format), Strömungsvisualisierung) |  |  |
| 06_02_16 | Aufstellungsplan (DWG-Format) inkl. Seitenansichten und Draufsichten |  |  |
| 06_02_18 | R+I Fließschema (DWG-Format) |  | X |
| 06_03 | Schaltschrankunterlagen |  | X |
| 06_03_01 | Schaltschrankübersicht / Schaltschrank Aufbauplan, Frontansicht der Bedienfelder |  | X |
| 06_03_02 | Stromlaufplan/Schaltplan (mit EPLAN P8 (bzw. ACAD für die Anpassung bestehender Pläne) / elektronischer File muss geliefert werden |  | X |
| 06_03_03 | Klemmenplan (DWG-Format) |  |  |
| 06_03_04 | Belegliste Ein-/Ausgänge |  |  |
| 06_03_05 | Schalt- und Regelschemata |  | X |
| 06_03_06 | Verkabelungsschema |  |  |
| 06_03_07 | Netzwerksplan |  |  |
| 06_04 | Feuerwehrpläne |  |  |
| 06_04_01 | Feuerwehrübersichtsplan |  |  |
| 06_04_02 | Feuerwehrplan |  |  |
| 06_04_03 | Flucht & Rettungsplan |  |  |
| 06_04_04 | Feuerwehrlaufkarte |  |  |

**1.3.1.170 Bestands- und Revisionsunterlagen**
Bestands- und Revisionsunterlagen
Alle Unterlagen in 1-facher Ausfertigung
schwarzweiß, Zeichnungen pausfähig, in Papier und digital als dwg oder dxf sowie pdf Datei, auf separatem Datenträger.
Dazu gehören:

 - Revisionspläne der Grundrisse sowie der
  Strang- und Schaltschemen
 - Funktionsbeschreibung der Anlage
 - Konformitäts- und Übereinstimmungserklärung
 - Ersatzteilliste
 - Stückliste MSR-Geräte
 - Elektroschaltbilder
 - Ausdrucke der eingestellten
  Schaltzeiten und Regelprogramme
 - Bedienungsanleitung für die Anlage.
 - Datenblätter sämtlicher Geräte und Armaturen
 - Druckprotokolle
 - Prüfbescheinigungen und Werkzeugnisse
 - Protokolle der Einregulierarbeiten und
  Anfahrtsprotokolle
 - Fristennachweislisten mit durchzuführenden
  Pflege- und Wartungsarbeiten entsprechend den Vorgaben
  der VDMA 24186
Menge: 1,000 psch

*Hinweis: Anlagenverteilschema*

**1.3.1.180 Anlagenverteilschema, DIN A0,**
Anlagenverteilschema, DIN A0,
farbig angelegt oder allrodiert, unter Folie dicht verschweißt, auf Alu-Grundplatte mit Rahmen, in den Zentralen aufgehängt. Darstellung der gesamten Anlagentechnik.
Größe mindestens DIN A0
Menge: 1,000 St

*Hinweis: Vorbemerkungen zu den Stundenlohnarbeiten*
Vorbemerkungen zu den Stundenlohnarbeiten
Stundenlohnarbeiten müssen vor ihrem Beginn ausdrücklich vereinbart werden (Verfahren gemäß VOB/B / § 2 Nr.10 - Beantragen durch den AN, Genehmigung und Freigabe durch den AG).

Der Auftragnehmer hat keinen Anspruch darauf, dass Arbeiten auf Nachweis, so wie hier beschrieben, ausgeführt werden, d. h. die
aufgeführten Stunden können, aber müssen nicht zur Ausführung kommen.

Die folgenden Stundenlohnarbeiten sind in der vorgesehenen Zahl der Stunden geschätzt und unverbindlich.

Vergütet wird jeweils nur der tatsächlich am Ausführungsort geleistete
Zeitaufwand, d.h. An- und Abfahrtszeiten, sowie Fahrkosten werden nicht
berücksichtigt und sind in die Stundensätze einzukalkulieren. Ferner sind
sämtliche Kosten wie Auslösungen, Schmutzzulagen usw. einzukalkulieren.

Die Kosten für den Einsatz von Kleingeräten, Maschinen und Werkzeugen (einschl. Zubehör und der Verbrauch, sowie Schärfen in normalem
Rahmen) werden in keinem Fall vergütet.

Eine Vergütung von Stundenlohnarbeiten setzt voraus, dass Leistungen angemeldet und durch die örtliche Bauleitung angeordnet sind und Rapporte mit genauer Beschreibung der Leistung/Ort/Zeit und Namensnennung fristgerecht innerhalb von 3 Werktagen vorgelegt werden. Unterbleibt die vorherige Absprache mit der Bauleitung bzw. Anordnung durch die Bauleitung, so kann diese die Anerkenntnis von
bereits ausgeführten Stundenlohnarbeiten verweigern.

Der Auftragnehmer hat Stundenlohnarbeiten entsprechend der erforderlichen Qualifikation für die zu erbringende Leistung abzurechnen.

Für Materialverbräuche im Rahmen von Stundenlohnarbeiten gelten die
Sätze der Innungsliste. Falls sie in dieser ebenfalls nicht enthalten sind,
müssen sie vor Beginn der Arbeiten mit der Bauleitung abgestimmt werden.

Die Stundenlohnabrechnung beinhaltet folgende Punkte:
- Datum der Abrechnung
- Bezeichnung der Baustelle
- Bezeichnung des Bauteils bzw. Raums
- Dauer der abgerechneten Stundenlohnarbeiten
- Namen des eingesetzten Personals, einschl. Qualifikationen
- eingesetzte Maschinen und Materialien
- Angabe der anordnenden Stelle
- Art und Umfang der ausgeführten Arbeiten

**1.3.1.190 Obermonteurstunden**
Menge: 15,000 h

**1.3.1.200 Monteurstunden**
Menge: 15,000 h

**1.3.1.210 Helferstunden**
Menge: 10,000 h

### 2 KG 410 Wartung

#### 2.1 Wartung

##### 2.1.1 Wartung

**2.1.1.10 Wartungsvertrag, innerhalb Gewährleistungszeitraum**
Wartungsvertrag, innerhalb Gewährleistungszeitraum
Für die vorstehend beschriebene komplette Anlage ist ein Wartungsvertrag für die Wartung während der Gewährleistungszeit anzubieten.
Wartung gemäß beigefügte AMEV-Mustervertrag

Wartungspreis pro Jahr
Menge: 4,000 Jr
